# Pavimento em paralelepípedos cerâmicos clínquer

- Propriedade do ficheiro: CYPE INGENIEROS, S.A.
- Formato: FIEBDC-3/2002
- Moeda: EUR
- Custos indirectos: 3.00 %
- IVA: 23.00 %

## U Infra-estruturas no logradouro

### UX Pavimentos

#### UXA De paralelepípedos

**UXA010** m² Pavimento em paralelepípedos cerâmicos clínquer.
Pavimento de paralelepípedos cerâmicos clínquer, em exteriores, realizado sobre pavimento com tráfego de categoria C3 (ruas comerciais de escassa actividade, menos de 15 veículos pesados por dia) e categoria do solo de fundação E1 (5 <= CBR < 10), composto por base flexível de tout-venant natural, de 30 cm de espessura, com espalhamento e compactação em 100% do Proctor Modificado, através da colocação flexível, com aparelho em espinha, de paralelepípedos cerâmicos clínquer de cor castanho, acabamento superficial liso, cujas características técnicas cumprem a NP EN 1344, de 240x120x60 mm, sobre uma camada de areia de granulometria compreendida entre 0,5 e 5 mm, deixando entre eles uma junta de separação de entre 2 e 3 mm, para o seu posterior enchimento com areia natural, fina e seca, de 2 mm de tamanho máximo; e vibração do pavimento com placa vibratória de condução manual.
Inclui: Implantação de mestras e níveis. Corte das peças. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.345 | 10.00 | 3.45 |
| mt01arp021c | m³ | Areia de granulometria compreendida entre 0,5 e 5 mm, não contendo mais de 3% de matéria orgânica e argila. Ter-se-á em conta o especificado em NP 1380 sobre a friabilidade e em NP EN 1097-2 sobre a resistência à fragmentação da areia. (material) | 0.055 | 24.00 | 1.32 |
| mt18acg010k | Ud | Paralelepípedo cerâmico clínquer, de cor castanho, acabamento superficial liso, 240x120x60 mm, cujas características técnicas cumprem a NP EN 1344. (material) | 38.850 | 0.61 | 23.70 |
| mt01arp020a | kg | Areia natural, fina e seca, de 2 mm de tamanho máximo, isenta de sais prejudiciais, fornecida em sacos. (material) | 1.000 | 0.35 | 0.35 |
| mq01mot010b | h | Motoniveladora de 154 kW. (equipamento) | 0.011 | 83.88 | 0.92 |
| mq02rov010i | h | Compactador monocilíndrico vibrante auto-propulsado, de 129 kW, de 16,2 t, largura de trabalho 213,4 cm. (equipamento) | 0.018 | 69.78 | 1.26 |
| mq02cia020j | h | Camião cisterna, de 8 m³ de capacidade. (equipamento) | 0.008 | 118.90 | 0.95 |
| mq02rod010a | h | Placa vibratória de condução manual, de 170 kg, largura de trabalho 50 cm, reversível. (equipamento) | 0.140 | 4.76 | 0.67 |
| op00sie030 |  | Serra de disco de diamante, para mesa de trabalho, de corte húmido. | 1.000 | 0.00 | 0.00 |
| mo041 | h | Oficial de 1ª construção de obra civil. (mão de obra) | 0.240 | 22.68 | 5.44 |
| mo087 | h | Ajudante de construção de obra civil. (mão de obra) | 0.269 | 22.13 | 5.95 |
| % | % | Custos directos complementares | 2 % | 44.01 | 0.88 |
|  |  | Custos directos |  |  | 44.89 |
