# Pavimento em material granular, uso pedonal

- Propriedade do ficheiro: CYPE INGENIEROS, S.A.
- Formato: FIEBDC-3/2002
- Moeda: EUR
- Custos indirectos: 3.00 %
- IVA: 23.00 %

## U Infra-estruturas no logradouro

### UX Pavimentos

#### UXO De material granular

**UXO010** m² Pavimento em material granular, uso pedonal.
Pavimento pedonal, em material granular, de 10 cm de espessura, realizado com brita calcária, espalhada e nivelada com motoniveladora, sobre base firme existente, não incluída neste preço. Incluindo, nivelamento prévio, espalhamento, reforço de bordos, humidificação, compactação e limpeza.
Inclui: Carga e transporte no local de trabalho do material de enchimento e rega do mesmo. Aplicação do material de enchimento em camadas de espessura uniforme. Perfilamento de bordas. Rega da camada. Compactação através de cilindro vibratório. Nivelamento.
Critério de medição de projecto: Superfície medida em projecção horizontal, segundo documentação gráfica de Projecto.
Critério de medição de obra: Medir-se-á, em projecção horizontal, a superfície realmente executada segundo especificações de Projecto.

| Código | Un | Descrição | Rendimento | Preço | Importância |
|---|---|---|---|---|---|
| mt01arp030b | m³ | Brita calcária seleccionada, cor, com granulometria de 6 a 12 mm de diâmetro. (material) | 0.120 | 25.20 | 3.02 |
| mq01mot010a | h | Motoniveladora de 141 kW. (equipamento) | 0.005 | 75.91 | 0.38 |
| mq02rot030a | h | Compactador tandem auto-propulsado, de 63 kW, de 8,75 t, largura de trabalho 168 cm. (equipamento) | 0.005 | 43.84 | 0.22 |
| mq02cia020j | h | Camião cisterna, de 8 m³ de capacidade. (equipamento) | 0.004 | 118.90 | 0.48 |
| mo041 | h | Oficial de 1ª construção de obra civil. (mão de obra) | 0.002 | 22.68 | 0.05 |
| mo087 | h | Ajudante de construção de obra civil. (mão de obra) | 0.005 | 22.13 | 0.11 |
| % | % | Custos directos complementares | 2 % | 4.26 | 0.09 |
|  |  | Custos directos |  |  | 4.35 |
