# Par de manoplas

- Propriedade do ficheiro: CYPE INGENIEROS, S.A.
- Formato: FIEBDC-3/2002
- Moeda: EUR
- Custos indirectos: 3.00 %
- IVA: 23.00 %

## Y Segurança e saúde

### YI Equipamentos de protecção individual

#### YIM Para as mãos e os braços

**YIM020** Ud Par de manoplas.
Par de manoplas contra a abrasão, amortizável em 4 utilizações.
Critério de medição de projecto: Número de unidades previstas, segundo Plano de Segurança e Saúde.
Critério de medição de obra: Será medido o número de unidades realmente fornecidas segundo especificações do Plano de Segurança e Saúde.

| Código | Un | Descrição | Rendimento | Preço | Importância |
|---|---|---|---|---|---|
| mt50epm060fd | Ud | Par de manoplas contra a abrasão, EPI de categoria II, segundo NP EN 420, cumprindo todos os requisitos de segurança segundo a Portaria n.º 1131/93. (material) | 0.250 | 6.86 | 1.72 |
| % | % | Custos directos complementares | 2 % | 1.72 | 0.03 |
|  |  | Custos directos |  |  | 1.75 |
