# Sinal de segurança e saúde no trabalho, de salvamento e socorro

- Propriedade do ficheiro: CYPE INGENIEROS, S.A.
- Formato: FIEBDC-3/2002
- Moeda: EUR
- Custos indirectos: 3.00 %
- IVA: 23.00 %

## Y Segurança e saúde

### YS Sinalização provisória de obras

#### YSS Sinalização de segurança e saúde

**YSS034** Ud Sinal de segurança e saúde no trabalho, de salvamento e socorro.
Fornecimento, colocação e desmontagem de sinal de salvamento e socorro, de PVC serigrafado, de 224x300 mm, com pictograma branco de forma rectangular sobre fundo verde, com 4 orifícios de fixação, amortizável em 3 utilizações, fixado com abraçadeiras de nylon. Inclusive manutenção em condições seguras durante todo o período de tempo necessário.
Inclui: Colocação. Desmontagem posterior. Transporte até ao local de armazenamento ou remoção para contentor.
Critério de medição de projecto: Número de unidades previstas, segundo Plano de Segurança e Saúde.
Critério de medição de obra: Medir-se-á o número de unidades realmente colocadas segundo especificações do Plano de Segurança e Saúde.

| Código | Un | Descrição | Rendimento | Preço | Importância |
|---|---|---|---|---|---|
| mt50les030Jc | Ud | Sinal de salvamento e socorro, de PVC serigrafado, de 224x300 mm, com pictograma branco de forma rectangular sobre fundo verde, com 4 orifícios de fixação, segundo Decreto-Lei n.º 141/95 e Portaria n.º 1456-A/95. (material) | 0.333 | 5.98 | 1.99 |
| mt50spr046 | Ud | Abraçadeira de nylon, de 4,8x200 mm. (material) | 4.000 | 0.04 | 0.16 |
| mo120 | h | Operário Segurança e Saúde. (mão de obra) | 0.150 | 21.45 | 3.22 |
| % | % | Custos directos complementares | 2 % | 5.37 | 0.11 |
|  |  | Custos directos |  |  | 5.48 |
