# Fachada ligeira de placas. Sistema Passivhaus "KNAUF"

- Propriedade do ficheiro: CYPE Ingenieros S.A.
- Formato: FIEBDC-3/2016
- Programa: Generador de precios de la construcción. CYPE Ingenieros, S.A.
- Data: 20/05/2024
- Moeda: EUR
- Custos indirectos: 3 %
- IVA: 23 %

## F Fachadas, divisões e protecções

### FL Fachadas ligeiras

#### FLY Sistemas de fachada ligeira

**FLY015** m² Fachada ligeira de placas. Sistema Passivhaus "KNAUF".
Fachada ligeira de placas. Sistema Passivhaus "KNAUF", formado por: ESTRUTURA EXTERIOR: estrutura metálica de aço Z4 (Z450) galvanizado especial de canais horizontais de 100/40/0,7 mm GRC 0,70 e montantes verticais de 100/50/1 mm GRC 1 com uma modulação de 600 mm e disposição normal "N"; PLACA EXTERIOR: uma placa de cimento (uma placa tipo Aquapanel Outdoor, de 12,5 mm de espessura); ISOLAMENTO INTERMÉDIO: painel de lã de vidro, não revestido, fornecido em rolos, Ultracoustic Plus R "KNAUF INSULATION", de 100 mm de espessura, entre montantes; MEMBRANA INTERIOR PARA O CONTROLO DO VAPOR: membrana de difusão variável, de polietileno e poliamida reforçada com fibras de polietileno tereftalato (PET), Siga Majrex "SIGA", de 0,3 mm de espessura e 150 g/m²; PLACA INTERMÉDIA: uma placa de gesso laminado (uma placa tipo Standard (A), de 12,5 mm de espessura); ESTRUTURA INTERIOR: estrutura metálica de aço galvanizado de canais horizontais de 48/30 e montantes verticais de 48/35 com uma modulação de 600 mm e disposição normal "N"; ISOLAMENTO INTERIOR: painel de lã de vidro, não revestido, fornecido em rolos, Ultracoustic Plus R "KNAUF INSULATION", de 50 mm de espessura, entre montantes; PLACAS INTERIORES: duas placas de gesso laminado (duas placas tipo Standard (A), de 12,5 mm de espessura cada placa); ISOLAMENTO EXTERIOR: painel de lã de vidro, não revestido, fornecido em rolos, Naturoll 032 "KNAUF INSULATION", de 160 mm de espessura, fixado mecanicamente; MEMBRANA EXTERIOR PARA O CONTROLO DO VAPOR: membrana altamente transpirante, impermeável à água da chuva, de poliéster, Homeseal LDS 0,02 UV "KNAUF INSULATION", de 0,2 mm de espessura e 270 g/m²; REVESTIMENTO EXTERIOR DE FACHADA VENTILADA: de placas de cimento Portland Aquapanel Outdoor "KNAUF" de 12,5x1200x2400 mm, revestidas com uma camada de fibra de vidro embebida em ambas as faces, colocação com parafusos, através do sistema Aquapanel WL122C.es "KNAUF" com DAU nº 12/074 C, sobre subestrutura suporte de aço galvanizado de canais horizontais de 50/40/0,7 mm GRC 0,70 e montantes verticais de 50/50/0,70 mm GRC 0,70 com uma modulação de 600 mm; impermeabilização com membrana altamente transpirante, impermeável à água da chuva, Tyvek StuccoWrap, camada base de argamassa Aquapanel Outdoor, sobre primário GRC, armada com malha de fibra de vidro Aquapanel Outdoor e camada de acabamento de tinta GRC acabamento liso, sobre demão de primário GRC. Inclusive fitas acústicas; massa de colagem Perlfix "KNAUF"; massa Jointfiller 24H "KNAUF" e fita "KNAUF"; fita autocolante Siga Sicrall "KNAUF INSULATION" para vedação de juntas; fita adesiva, Fentrim 20 "SIGA" e fita adesiva Fentrim IS 20 "SIGA", para a vedação de encontros perimetrais; esquadras de sustentação e de retenção para a fixação da subestrutura suporte, parafusos para a fixação das placas, fixações para a ancoragem dos perfis, argamassa Aquapanel Outdoor "KNAUF" e fita Aquapanel "KNAUF", para o tratamento de juntas, perfil de PVC com malha de fibra de vidro anti-álcalis, "KNAUF", para remate de padieiras, e fita adesiva de dupla face para a fixação da membrana altamente traspirante.
Critérios considerados na determinação do preço da unidade de obra: O preço inclui a resolução de vãos de fachada.
Inclui: Marcação de estrutura metálica no pavimento e tecto. Nivelamento e limpeza da base. Colocação da fita acústica. Fixação da estrutura metálica exterior. Passagem das instalações. Corte das placas. Colocação e aparafusamento à estrutura das placas exteriores. Tratamento de juntas entre placas exteriores. Corte e preparação do isolamento. Colocação do isolamento intermédio. Fixação à estrutura das placas intermédias. Colocação e fixação da membrana interior para o controlo do vapor. Vedação da membrana interior para o controlo do vapor. Resolução de encontros. Fixação da estrutura metálica interior. Colocação do isolamento interior. Colocação e aparafusamento à estrutura das placas interiores. Tratamento de juntas entre placas interiores. Fixação do isolamento exterior. Fixação das esquadros ao suporte base. Colocação da lâmina exterior para o controlo do vapor. Vedação da lâmina exterior para o controlo do vapor. Fixação da subestrutura suporte ao pano principal e à laje. Colocação e aparafusamento das placas à subestrutura suporte. Tratamento de juntas. Realização de todos os trabalhos necessários para a execução dos vãos. Colocação do perfil de remate para o parapeito. Colocação do perfil para remate de padieiras. Aplicação da camada de primário. Espalhamento da camada de argamassa base e colocação da malha de reforço. Aplicação da camada de primário. Colocação do perfil de protecção para a camada de acabamento. Aplicação da camada de tinta.
Critério de medição de projecto: Superfície medida segundo documentação gráfica de Projecto, sem duplicar esquinas nem encontros, descontando as aberturas de superfície maior de 2 m².
Critério de medição de obra: Medir-se-á a superfície realmente executada segundo especificações de Projecto, sem duplicar esquinas nem encontros, descontando as aberturas de superfície maior de 2 m², adicionando em alternativa a superfície da parte interior da abertura, correspondente ao desenvolvimento de ombreiras e padieiras.

| Código | Un | Descrição | Rendimento | Preço | Importância |
|---|---|---|---|---|---|
| mt15kbv050d | m² | Membrana altamente transpirante, impermeável à água da chuva, de poliéster, Homeseal LDS 0,02 UV "KNAUF INSULATION", de 0,2 mm de espessura e 270 g/m², 0,02 m de espessura de ar equivalente face à difusão de vapor de água, segundo NP EN 1931, estanquidade à água classe W1 segundo EN 1928, Euroclasse B-s1, d0 de reacção ao fogo, segundo NP EN 13501-1, com resistência aos raios UV, intervalo de temperatura de trabalho de -30 a 80°C. (material) | 1.1 | 6.51 | 7.161 |
| mt16lki050a | m² | Painel de lã de vidro, não revestido, fornecido em rolos, Naturoll 032 "KNAUF INSULATION", de 160 mm de espessura, segundo EN 13162, com certificado de qualidade do ar interior Eurofins Gold, resistência térmica 5 m²°C/W, condutibilidade térmica 0,032 W/(m°C), Euroclasse A1 de reacção ao fogo segundo NP EN 13501-1, com código de designação MW-EN 13162-T4-WS-WL(P)-AFr5, de aplicação como isolante térmico e sonoro em divisórias e revestimentos interiores de gesso laminado, paredes exteriores e paredes divisórias de alvenaria. As resinas utilizadas na fabricação não contêm formaldeído nem fenóis (E-Technology). (material) | 1 | 20.71 | 20.710 |
| mt16aaa020ab | Ud | Fixação mecânica para painéis isolantes de lã mineral, colocados directamente sobre a superfície suporte. (material) | 4 | 0.2 | 0.800 |
| mt12pak060g | kg | Argamassa para juntas Aquapanel Outdoor "KNAUF", cor cinzento. (material) | 1.2 | 1.98 | 2.376 |
| mt12pak050d | m | Fita de juntas Aquapanel "KNAUF". (material) | 4.2 | 0.37 | 1.554 |
| mt12pak040v | Ud | Parafuso autoperfurante Aquapanel Maxi TB "KNAUF" 4,2x25. (material) | 40 | 0.01 | 0.400 |
| mt12pak010n | m² | Placa de cimento Portland Aquapanel Outdoor "KNAUF" de 12,5x1200x2400 mm, revestida com uma camada de fibra de vidro embebida em ambas as faces. (material) | 2.1 | 19.97 | 41.937 |
| mt12pck020d | m | Fita acústica de dilatação, autocolante, de espuma de poliuretano de células fechadas "KNAUF", de 3,2 mm de espessura e 95 mm de largura, resistência térmica 0,10 m²°C/W, condutibilidade térmica 0,032 W/(m°C). (material) | 2.2 | 0.46 | 1.012 |
| mt12psg220 | Ud | Fixação composta por bucha e parafuso 5x27. (material) | 5.51 | 0.06 | 0.331 |
| mt12pak020c | m | Canal 100/40/0,7 mm GRC 0,7 "KNAUF" de aço Z4 (Z450) galvanizado especial, para sistema Aquapanel Outdoor. Segundo EN 14195. (material) | 0.7 | 3.87 | 2.709 |
| mt12pak030ib | m | Montante 100/50/1 mm GRC 1 "KNAUF" de aço Z4 (Z450) galvanizado especial, para sistema Aquapanel Outdoor. Segundo EN 14195. (material) | 2 | 6.24 | 12.480 |
| mt16lki020bea | m² | Painel de lã de vidro, não revestido, fornecido em rolos, Ultracoustic Plus R "KNAUF INSULATION", de 100 mm de espessura, segundo EN 13162, com certificado de qualidade do ar interior Eurofins Gold, resistência térmica 2,85 m²°C/W, condutibilidade térmica 0,035 W/(m°C), Euroclasse A1 de reacção ao fogo segundo NP EN 13501-1, com código de designação MW-EN 13162-T4-WS-WL(P)-AFr5, de aplicação como isolante térmico e sonoro em divisórias e revestimentos interiores de gesso laminado, paredes exteriores e paredes divisórias de alvenaria. As resinas utilizadas na fabricação não contêm formaldeído nem fenóis (E-Technology). (material) | 1 | 6.57 | 6.570 |
| mt12ppk010aa | m² | Placa de gesso laminado A / EN 520 - 1200 / comprimento / 12,5 / com os bordos longitudinais afinados, Standard "KNAUF"; Euroclasse A2-s1, d0 de reacção ao fogo, segundo NP EN 13501-1. (material) | 3.15 | 4.13 | 13.010 |
| mt15kbv055a | m² | Membrana de difusão variável, de polietileno e poliamida reforçada com fibras de polietileno tereftalato (PET), Siga Majrex "SIGA", de 0,3 mm de espessura e 150 g/m², de 0,8 a 35 m de espessura de ar equivalente face à difusão de vapor de água, segundo NP EN 1931, estanquidade à água classe W1 segundo EN 1928, Euroclasse E de reacção ao fogo, segundo NP EN 13501-1, com resistência aos raios UV de 3 meses, intervalo de temperatura de trabalho de -40 a 80°C. (material) | 1 | 3.06 | 3.060 |
| mt15kbv060h | m | Fita autocolante, Siga Sicrall "KNAUF INSULATION", com adesivo acrílico sem dissolventes e película de separação de papel siliconado, 8 m de espessura de ar equivalente face à difusão de vapor de água, segundo NP EN 1931, com resistência aos raios UV, intervalo de temperatura de trabalho de -30 a 80°C. (material) | 1 | 0.69 | 0.690 |
| mt15kbv065a | m | Fita autocolante, Fentrim 20 "SIGA", 0,02 m de espessura de ar equivalente face à difusão de vapor de água, segundo NP EN 1931, Euroclasse E de reacção ao fogo, segundo NP EN 13501-1. (material) | 0.7 | 2.62 | 1.834 |
| mt15kbv065b | m | Fita autocolante, Fentrim IS 20 "SIGA", 0,02 m de espessura de ar equivalente face à difusão de vapor de água, segundo NP EN 1931, Euroclasse E de reacção ao fogo, segundo NP EN 13501-1. (material) | 2 | 1.46 | 2.920 |
| mt12pck020b | m | Fita acústica de dilatação, autocolante, de espuma de poliuretano de células fechadas "KNAUF", de 3,2 mm de espessura e 50 mm de largura, resistência térmica 0,10 m²°C/W, condutibilidade térmica 0,032 W/(m°C). (material) | 1.2 | 0.25 | 0.300 |
| mt12pfk020b | m | Canal 48/30 "KNAUF" de aço galvanizado, segundo EN 14195. (material) | 0.7 | 1.35 | 0.945 |
| mt12pfk010b | m | Montante 48/35 "KNAUF" de aço galvanizado, segundo EN 14195. (material) | 2 | 1.63 | 3.260 |
| mt16lki020baa | m² | Painel de lã de vidro, não revestido, fornecido em rolos, Ultracoustic Plus R "KNAUF INSULATION", de 50 mm de espessura, segundo EN 13162, com certificado de qualidade do ar interior Eurofins Gold, resistência térmica 1,4 m²°C/W, condutibilidade térmica 0,035 W/(m°C), Euroclasse A1 de reacção ao fogo segundo NP EN 13501-1, com código de designação MW-EN 13162-T4-WS-WL(P)-AFr5, de aplicação como isolante térmico e sonoro em divisórias e revestimentos interiores de gesso laminado, paredes exteriores e paredes divisórias de alvenaria. As resinas utilizadas na fabricação não contêm formaldeído nem fenóis (E-Technology). (material) | 1 | 3.18 | 3.180 |
| mt12ptk010cc | Ud | Parafuso autoperfurante TN "KNAUF" 3,5x25. (material) | 7 | 0.01 | 0.070 |
| mt12ptk010cf | Ud | Parafuso autoperfurante TN "KNAUF" 3,5x45. (material) | 15 | 0.01 | 0.150 |
| mt12pck010a | m | Fita microperfurada de papel "KNAUF" de 50 mm de largura, segundo EN 13963. (material) | 1.6 | 0.04 | 0.064 |
| mt12pik010e | kg | Massa de juntas Jointfiller 24H "KNAUF", Euroclasse A2-s1, d0 de reacção ao fogo, segundo NP EN 13501-1, intervalo de temperatura de trabalho de 5 a 30°C, para aplicação manual com fita de juntas, segundo EN 13963. (material) | 0.5 | 0.93 | 0.465 |
| mt12pik015d | kg | Massa de colagem Perlfix "KNAUF", de presa rápida (30 minutos), Euroclasse A1 de reacção ao fogo, segundo NP EN 13501-1, intervalo de temperatura de trabalho de 5 a 30°C, para aplicação manual, segundo EN 13963. (material) | 0.1 | 0.45 | 0.045 |
| mt12pak150x | Ud | Esquadra de sustentação "KNAUF", de aço galvanizado, de 107x65x80x2 mm. (material) | 0.46 | 1.57 | 0.722 |
| mt12pak150E | Ud | Esquadra de retenção "KNAUF", de aço galvanizado, de 57x65x80x2 mm. (material) | 1.39 | 0.98 | 1.362 |
| mt12pak020a | m | Canal 50/40/0,7 mm GRC 0,7 "KNAUF" de aço Z4 (Z450) galvanizado especial, para sistema Aquapanel Outdoor. Segundo EN 14195. (material) | 0.35 | 2.79 | 0.977 |
| mt12pak030ga | m | Montante 50/50/0,7 mm GRC 0,7 "KNAUF" de aço Z4 (Z450) galvanizado especial, para sistema Aquapanel Outdoor. Segundo EN 14195. (material) | 2 | 3.32 | 6.640 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.1 | 4.37 | 4.807 |
| mt12pak041d | Ud | Parafuso autoperfurante de aço inoxidável AISI 304, JT4-6 5,5x22 "KNAUF", com cabeça hexagonal; para fixação dos perfis de montagem sobre as esquadras de sustentação. (material) | 2.78 | 0.5 | 1.390 |
| mt12pak041a | Ud | Parafuso autoperfurante de aço inoxidável AISI 304, JT4-4 4,8x19 "KNAUF", com cabeça hexagonal; para fixação dos perfis de montagem sobre as esquadras de retenção. (material) | 0.92 | 0.36 | 0.331 |
| mt12pak100g | m² | Malha de fibra de vidro Aquapanel Outdoor "KNAUF", cor branco. (material) | 1.1 | 1.61 | 1.771 |
| mt12pak090g | kg | Argamassa Aquapanel Outdoor "KNAUF", cor branco. (material) | 6.3 | 1.31 | 8.253 |
| mt12pak085d | l | Primário incolor de siloxano GRC "KNAUF". (material) | 0.2 | 3.37 | 0.674 |
| mt27pbn010d | l | Tinta elástica de siloxano em base aquosa GRC "KNAUF", acabamento liso, cor a escolher. (material) | 0.3 | 8.38 | 2.514 |
| mt28fvk030 | m | Perfil de PVC com malha de fibra de vidro anti-álcalis, "KNAUF", para remate de padieiras, fornecido em barras de 2,5 m de comprimento. (material) | 0.17 | 0.83 | 0.141 |
| mt15pdw100a | m | Fita adesiva de dupla face, com adesivo acrílico, de 50 mm de largura, com resistência aos raios UV, intervalo de temperatura de trabalho de -20 a 100°C, fornecida em rolos de 50 m de comprimento. (material) | 1.5 | 1.09 | 1.635 |
| mo054 | h | Oficial de 1ª montador de isolamentos. (mão de obra) | 0.941 | 23.31 | 21.935 |
| mo101 | h | Ajudante de montador de isolamentos. (mão de obra) | 0.751 | 22.13 | 16.620 |
| mo053 | h | Oficial de 1ª montador de pré-fabricados interiores. (mão de obra) | 1.542 | 23.31 | 35.944 |
| mo100 | h | Ajudante de montador de pré-fabricados interiores. (mão de obra) | 1.659 | 22.13 | 36.714 |
| mo052 | h | Oficial de 1ª montador de sistemas de fachadas pré-fabricadas. (mão de obra) | 0.641 | 23.31 | 14.942 |
| mo099 | h | Ajudante de montador de sistemas de fachadas pré-fabricadas. (mão de obra) | 0.641 | 22.13 | 14.185 |
| % | % | Custos directos complementares | 2 % | 299.590 | 5.992 |
|  |  | Custos directos |  |  | 305.582 |

Resíduos:
- colocação: mt15kbv050d; factor de resíduo 0.0587778
- colocação: mt16lki050a; factor de resíduo 0.024
- colocação: mt12pak060g Argamassa para juntas Aquapanel Outdoor "KNAUF", cor cinzento; factor de resíduo 0.07
- colocação: mt12pak050d Fita de juntas Aquapanel "KNAUF"; factor de resíduo 0.055
- colocação: mt12pak040v Parafuso autoperfurante Aquapanel Maxi TB "KNAUF" 4,2x25; factor de resíduo 0.00533333
- colocação: mt12pak010n; factor de resíduo 0.0248
- colocação: mt12pck020d; factor de resíduo 0.06
- colocação: mt12pak020c; factor de resíduo 0.00859524
- colocação: mt12pak030ib; factor de resíduo 0.0053
- colocação: mt16lki020bea; factor de resíduo 0.048
- colocação: mt12ppk010aa; factor de resíduo 0.018
- colocação: mt15kbv055a; factor de resíduo 0.035
- colocação: mt15kbv060h; factor de resíduo 0.07
- colocação: mt15kbv065a; factor de resíduo 0.07
- colocação: mt15kbv065b; factor de resíduo 0.07
- colocação: mt12pck020b; factor de resíduo 0.06
- colocação: mt12pfk020b Canal 48/30 "KNAUF" de aço galvanizado, segundo EN 14195; factor de resíduo 0.0186017
- colocação: mt12pfk010b Montante 48/35 "KNAUF" de aço galvanizado, segundo EN 14195; factor de resíduo 0.0174897
- colocação: mt16lki020baa; factor de resíduo 0.048
- colocação: mt12ptk010cc Parafuso autoperfurante TN "KNAUF" 3,5x25; factor de resíduo 0.00533333
- colocação: mt12ptk010cf Parafuso autoperfurante TN "KNAUF" 3,5x45; factor de resíduo 0.00521739
- colocação: mt12pck010a Fita microperfurada de papel "KNAUF" de 50 mm de largura, segundo EN 13963; factor de resíduo 0.0440299
- colocação: mt12pik010e; factor de resíduo 0.03
- colocação: mt12pik015d; factor de resíduo 0.03
- colocação: mt12pak150x Esquadra de sustentação "KNAUF", de aço galvanizado, de 107x65x80x2 mm; factor de resíduo 0.0188
- colocação: mt12pak150E Esquadra de retenção "KNAUF", de aço galvanizado, de 57x65x80x2 mm; factor de resíduo 0.0188
- colocação: mt12pak020a; factor de resíduo 0.0128836
- colocação: mt12pak030ga; factor de resíduo 0.0107787
- colocação: mt15mkv010; factor de resíduo 0.06
- colocação: mt12pak041d; factor de resíduo 0.00357143
- colocação: mt12pak041a; factor de resíduo 0.00384615
- colocação: mt12pak100g Malha de fibra de vidro Aquapanel Outdoor "KNAUF", cor branco; factor de resíduo 0.055
- colocação: mt12pak090g Argamassa Aquapanel Outdoor "KNAUF", cor branco; factor de resíduo 0.067314
- colocação: mt12pak085d Primário incolor de siloxano GRC "KNAUF"; factor de resíduo 0.06
- colocação: mt27pbn010d Tinta elástica de siloxano em base aquosa GRC "KNAUF", acabamento liso, cor a escolher; factor de resíduo 0.055
- colocação: mt28fvk030; factor de resíduo 0.048

## Recursos

**mt15kbv050d** m² Membrana altamente transpirante
Dados técnicos: Custo energético 13.783 MJ; Emissão de CO2 0.609 kg; Código LER 17 06 04; Massa do elemento 0.27 kg; Volume 0.00045 m3
Resíduos:
- embalagem: re170203 Plástico. (componente de resíduo); rendimento 0.024 kg; Código LER 17 02 03; Massa do elemento 1 kg; Volume 0.001667 m3

**mt16lki050a** m² Painel de lã de vidro
Dados técnicos: Custo energético 237.790 MJ; Emissão de CO2 12.004 kg; Código LER 17 06 04; Massa do elemento 6.4 kg; Volume 0.010667 m3
Resíduos:
- embalagem: re170203 Plástico; rendimento 0.034 kg

**mt16aaa020ab** Ud Fixação mecânica para painéis isolantes de lã mineral, colocados directamente sobre a superfície suporte
Dados técnicos: Custo energético 0.233 MJ; Emissão de CO2 0.071 kg
Resíduos:
- embalagem: re150101 Embalagens de papel e cartão. (componente de resíduo); rendimento 0.072 kg; Código LER 15 01 01; Massa do elemento 1 kg; Volume 0.001333 m3

**mt12pak060g** kg Argamassa para juntas Aquapanel Outdoor "KNAUF", cor cinzento
Dados técnicos: Custo energético 7.725 MJ; Emissão de CO2 0.576 kg; Código LER 17 09 04; Massa do elemento 1 kg; Volume 0.000667 m3
Resíduos:
- embalagem: re150101 Embalagens de papel e cartão; rendimento 0.02 kg
- embalagem: re170201 Madeira. (componente de resíduo); rendimento 0.005 kg; Código LER 17 02 01; Massa do elemento 1 kg; Volume 0.000909 m3
- embalagem: re170203 Plástico; rendimento 0.008 kg

**mt12pak050d** m Fita de juntas Aquapanel "KNAUF"
Dados técnicos: Custo energético 1.215 MJ; Emissão de CO2 0.060 kg; Código LER 17 02 03; Massa do elemento 0.016 kg; Volume 0.000027 m3
Resíduos:
- embalagem: re170203 Plástico; rendimento 0.001 kg

**mt12pak040v** Ud Parafuso autoperfurante Aquapanel Maxi TB "KNAUF" 4,2x25
Dados técnicos: Custo energético 0.015 MJ; Emissão de CO2 0.002 kg; Código LER 17 04 05; Massa do elemento 0.0015 kg
Resíduos:
- embalagem: re150101 Embalagens de papel e cartão; rendimento 0.001 kg

**mt12pak010n** m² Placa de cimento Portland Aquapanel Outdoor "KNAUF" de 12,5x1200x2400 mm
Dados técnicos: Custo energético 0.875 MJ; Emissão de CO2 2.457 kg; Código LER 17 01 01; Massa do elemento 16.25 kg; Volume 0.010833 m3
Resíduos:
- embalagem: re170203 Plástico; rendimento 0.004 kg

**mt12pck020d** m Fita acústica de dilatação
Dados técnicos: Custo energético 3.168 MJ; Emissão de CO2 0.154 kg; Código LER 17 06 04; Massa do elemento 0.0213 kg; Volume 0.000036 m3
Resíduos:
- embalagem: re170203 Plástico; rendimento 0.001 kg

**mt12pak020c** m Canal 100/40/0,7 mm GRC 0,7 "KNAUF" de aço Z4 (Z450) galvanizado especial
Dados técnicos: Custo energético 112.071 MJ; Emissão de CO2 3.437 kg; Código LER 17 04 05; Massa do elemento 0.84 kg; Volume 0.0004 m3
Resíduos:
- embalagem: re170203 Plástico; rendimento 0.007 kg

**mt12pak030ib** m Montante 100/50/1 mm GRC 1 "KNAUF" de aço Z4 (Z450) galvanizado especial
Dados técnicos: Custo energético 232.790 MJ; Emissão de CO2 7.126 kg; Código LER 17 04 05; Massa do elemento 1.75 kg; Volume 0.000833 m3
Resíduos:
- embalagem: re170203 Plástico; rendimento 0.008 kg

**mt16lki020bea** m² Painel de lã de vidro
Dados técnicos: Custo energético 148.885 MJ; Emissão de CO2 7.515 kg; Código LER 17 06 04; Massa do elemento 4 kg; Volume 0.006667 m3
Resíduos:
- embalagem: re170203 Plástico; rendimento 0.024 kg

**mt12ppk010aa** m² Placa de gesso laminado A / EN 520 - 1200 / comprimento / 12,5 / com os bordos longitudinais afinados
Dados técnicos: Custo energético 27.495 MJ; Emissão de CO2 1.302 kg; Código LER 17 08 02; Massa do elemento 8.02 kg; Volume 0.00802 m3
Resíduos:
- embalagem: re170203 Plástico; rendimento 0.004 kg

**mt15kbv055a** m² Membrana de difusão variável
Dados técnicos: Custo energético 17.826 MJ; Emissão de CO2 0.885 kg; Código LER 17 06 04; Massa do elemento 0.15 kg; Volume 0.00025 m3
Resíduos:
- embalagem: re170203 Plástico; rendimento 0.034 kg

**mt15kbv060h** m Fita autocolante
Dados técnicos: Custo energético 0.339 MJ; Emissão de CO2 0.017 kg; Código LER 17 06 04; Massa do elemento 0.0025 kg; Volume 0.000004 m3
Resíduos:
- embalagem: re170203 Plástico; rendimento 0.001 kg

**mt15kbv065a** m Fita autocolante
Dados técnicos: Custo energético 0.339 MJ; Emissão de CO2 0.017 kg; Código LER 17 06 04; Massa do elemento 0.0025 kg; Volume 0.000004 m3
Resíduos:
- embalagem: re170203 Plástico; rendimento 0.001 kg

**mt15kbv065b** m Fita autocolante
Dados técnicos: Custo energético 0.339 MJ; Emissão de CO2 0.017 kg; Código LER 17 06 04; Massa do elemento 0.0025 kg; Volume 0.000004 m3
Resíduos:
- embalagem: re170203 Plástico; rendimento 0.001 kg

**mt12pck020b** m Fita acústica de dilatação
Dados técnicos: Custo energético 1.712 MJ; Emissão de CO2 0.083 kg; Código LER 17 06 04; Massa do elemento 0.0112 kg; Volume 0.000019 m3
Resíduos:
- embalagem: re170203 Plástico; rendimento 0.001 kg

**mt12pfk020b** m Canal 48/30 "KNAUF" de aço galvanizado, segundo EN 14195
Dados técnicos: Custo energético 77.385 MJ; Emissão de CO2 2.373 kg; Código LER 17 04 05; Massa do elemento 0.58 kg; Volume 0.000276 m3
Resíduos:
- embalagem: re170203 Plástico; rendimento 0.005 kg

**mt12pfk010b** m Montante 48/35 "KNAUF" de aço galvanizado, segundo EN 14195
Dados técnicos: Custo energético 77.409 MJ; Emissão de CO2 2.374 kg; Código LER 17 04 05; Massa do elemento 0.58 kg; Volume 0.000276 m3
Resíduos:
- embalagem: re170203 Plástico; rendimento 0.005 kg

**mt16lki020baa** m² Painel de lã de vidro
Dados técnicos: Custo energético 75.605 MJ; Emissão de CO2 3.815 kg; Código LER 17 06 04; Massa do elemento 2 kg; Volume 0.003333 m3
Resíduos:
- embalagem: re170203 Plástico; rendimento 0.024 kg

**mt12ptk010cc** Ud Parafuso autoperfurante TN "KNAUF" 3,5x25
Dados técnicos: Custo energético 0.015 MJ; Emissão de CO2 0.002 kg; Código LER 17 04 05; Massa do elemento 0.0015 kg
Resíduos:
- embalagem: re150101 Embalagens de papel e cartão; rendimento 0.001 kg

**mt12ptk010cf** Ud Parafuso autoperfurante TN "KNAUF" 3,5x45
Dados técnicos: Custo energético 0.023 MJ; Emissão de CO2 0.002 kg; Código LER 17 04 05; Massa do elemento 0.0023 kg; Volume 0.000001 m3
Resíduos:
- embalagem: re150101 Embalagens de papel e cartão; rendimento 0.001 kg

**mt12pck010a** m Fita microperfurada de papel "KNAUF" de 50 mm de largura, segundo EN 13963
Dados técnicos: Custo energético 0.004 MJ; Emissão de CO2 0.006 kg; Código LER 20 01 01; Massa do elemento 0.0067 kg; Volume 0.000009 m3

**mt12pik010e** kg Massa de juntas Jointfiller 24H "KNAUF"
Dados técnicos: Custo energético 12.798 MJ; Emissão de CO2 0.436 kg; Código LER 17 08 02; Massa do elemento 1 kg; Volume 0.001 m3
Resíduos:
- embalagem: re170203 Plástico; rendimento 0.02 kg

**mt12pik015d** kg Massa de colagem Perlfix "KNAUF"
Dados técnicos: Custo energético 5.138 MJ; Emissão de CO2 0.246 kg; Código LER 17 08 02; Massa do elemento 1 kg; Volume 0.001 m3
Resíduos:
- embalagem: re170203 Plástico; rendimento 0.02 kg

**mt12pak150x** Ud Esquadra de sustentação "KNAUF", de aço galvanizado, de 107x65x80x2 mm
Dados técnicos: Custo energético 7.191 MJ; Emissão de CO2 0.607 kg; Código LER 17 04 05; Massa do elemento 0.19 kg; Volume 0.00009 m3
Resíduos:
- embalagem: re170203 Plástico; rendimento 0.025 kg

**mt12pak150E** Ud Esquadra de retenção "KNAUF", de aço galvanizado, de 57x65x80x2 mm
Dados técnicos: Custo energético 5.183 MJ; Emissão de CO2 0.402 kg; Código LER 17 04 05; Massa do elemento 0.11 kg; Volume 0.000052 m3
Resíduos:
- embalagem: re170203 Plástico; rendimento 0.025 kg

**mt12pak020a** m Canal 50/40/0,7 mm GRC 0,7 "KNAUF" de aço Z4 (Z450) galvanizado especial
Dados técnicos: Custo energético 81.486 MJ; Emissão de CO2 2.501 kg; Código LER 17 04 05; Massa do elemento 0.61 kg; Volume 0.00029 m3
Resíduos:
- embalagem: re170203 Plástico; rendimento 0.006 kg

**mt12pak030ga** m Montante 50/50/0,7 mm GRC 0,7 "KNAUF" de aço Z4 (Z450) galvanizado especial
Dados técnicos: Custo energético 81.531 MJ; Emissão de CO2 2.503 kg; Código LER 17 04 05; Massa do elemento 0.61 kg; Volume 0.00029 m3
Resíduos:
- embalagem: re170203 Plástico; rendimento 0.007 kg

**mt15mkv010** m² Membrana altamente transpirante impermeável à água da chuva
Dados técnicos: Custo energético 13.562 MJ; Emissão de CO2 0.514 kg; Código LER 17 06 04; Massa do elemento 0.082 kg; Volume 0.000137 m3
Resíduos:
- embalagem: re170203 Plástico; rendimento 0.024 kg

**mt12pak041d** Ud Parafuso autoperfurante de aço inoxidável AISI 304
Dados técnicos: Custo energético 0.097 MJ; Emissão de CO2 0.012 kg; Código LER 17 04 05; Massa do elemento 0.0014 kg
Resíduos:
- embalagem: re150101 Embalagens de papel e cartão; rendimento 0.001 kg

**mt12pak041a** Ud Parafuso autoperfurante de aço inoxidável AISI 304
Dados técnicos: Custo energético 0.082 MJ; Emissão de CO2 0.011 kg; Código LER 17 04 05; Massa do elemento 0.0013 kg
Resíduos:
- embalagem: re150101 Embalagens de papel e cartão; rendimento 0.001 kg

**mt12pak100g** m² Malha de fibra de vidro Aquapanel Outdoor "KNAUF", cor branco
Dados técnicos: Custo energético 18.046 MJ; Emissão de CO2 0.887 kg; Código LER 17 02 03; Massa do elemento 0.225 kg; Volume 0.000375 m3
Resíduos:
- embalagem: re170203 Plástico; rendimento 0.024 kg

**mt12pak090g** kg Argamassa Aquapanel Outdoor "KNAUF", cor branco
Dados técnicos: Custo energético 2.251 MJ; Emissão de CO2 0.184 kg; Código LER 17 09 04; Massa do elemento 1 kg; Volume 0.000667 m3
Resíduos:
- embalagem: re170203 Plástico; rendimento 0.003 kg

**mt12pak085d** l Primário incolor de siloxano GRC "KNAUF"
Dados técnicos: Custo energético 157.543 MJ; Emissão de CO2 6.493 kg; Código LER 17 09 04; Massa do elemento 1.05 kg; Volume 0.0007 m3
Resíduos:
- embalagem: re150104 Embalagens de metal. (componente de resíduo); rendimento 0.042 kg; Código LER 15 01 04; Massa do elemento 1 kg; Volume 0.001667 m3

**mt27pbn010d** l Tinta elástica de siloxano em base aquosa GRC "KNAUF", acabamento liso, cor a escolher
Dados técnicos: Custo energético 40.210 MJ; Emissão de CO2 1.987 kg; Código LER 08 01 11; Massa do elemento 1.4 kg; Volume 0.001556 m3
Resíduos:
- embalagem: re170203 Plástico; rendimento 0.023 kg

**mt28fvk030** m Perfil de PVC com malha de fibra de vidro anti-álcalis
Dados técnicos: Custo energético 11.900 MJ; Emissão de CO2 0.855 kg; Código LER 17 02 03; Massa do elemento 0.2 kg; Volume 0.000333 m3
Resíduos:
- embalagem: re170203 Plástico; rendimento 0.005 kg
