# Reabilitação energética de tecto falso. Sistema "ISOVER"

- Propriedade do ficheiro: CYPE Ingenieros S.A.
- Formato: FIEBDC-3/2016
- Programa: Generador de precios de la construcción. CYPE Ingenieros, S.A.
- Data: 15/06/2024
- Moeda: EUR
- Custos indirectos: 3 %
- IVA: 23 %

## Z Reabilitação energética

### ZH Paramentos horizontais: adição de isolamento térmico

#### ZHF Sistemas de isolamento pelo interior, sobre tecto falso

**ZHF020** m² Reabilitação energética de tecto falso. Sistema "ISOVER".
Reabilitação energética de tecto falso. Sistema "ISOVER". ISOLAMENTO TERMO-ACÚSTICO: manta ligeira de lã mineral Arena, de alta densidade, Arena Confort "ISOVER", segundo EN 13162, revestido numa das suas faces com um véu de vidro de cor preto, de 25 mm de espessura, resistência térmica 0,65 m²°C/W, condutibilidade térmica 0,037 W/(m°C); TECTO FALSO: tecto falso contínuo suspenso liso (12,5+27+27), constituído por: estrutura metálica de aço galvanizado de mestras primárias 60/27 mm com uma modulação de 1000 mm e suspensas da laje ou elemento de suporte com suspensões combinadas cada 900 mm, e mestras secundárias fixadas perpendicularmente às primárias com conectores tipo cavalete com uma modulação de 500 mm e uma camada de placas de gesso laminado DI / EN 520 - 1200 / comprimento / 12,5 / com os bordos longitudinais afinados, de grande dureza superficial; REVESTIMENTO: duas demãos de tinta plástica, cor branca, acabamento mate, textura lisa, (rendimento: 0,1 l/m² cada demão); aplicação prévia de uma demão de primário à base de copolímeros acrílicos em suspensão aquosa. Inclusive banda autocolante dessolidarizante, perfis em U, de aço galvanizado, de 30 mm, fixações para a ancoragem dos perfis, parafusos para a fixação das placas, massa de juntas, fita microperfurada de papel e acessórios de montagem.
Critérios considerados na determinação do preço da unidade de obra: O preço inclui os trabalhos auxiliares de pedreiro para instalações.
Inclui: Marcação dos eixos da estrutura metálica. Colocação da fita acústica. Nivelamento e fixação dos perfis perimetrais. Sinalização dos pontos de ancoragem à laje ou elemento de suporte. Nivelamento e suspensão dos perfis primários e secundários da estrutura. Corte das placas. Fixação das placas. Corte, ajuste e colocação do isolamento. Fixação de aros, instalações e mecanismos. Tratamento de juntas. Limpeza da superfície a pintar. Aplicação da demão de primário. Aplicação de duas demãos de acabamento.
Critério de medição de projecto: Superfície medida segundo documentação gráfica de Projecto.
Critério de medição de obra: Medir-se-á a superfície realmente executada segundo especificações de Projecto.

| Código | Un | Descrição | Rendimento | Preço | Importância |
|---|---|---|---|---|---|
| mt16lvi020i | m² | Manta ligeira de lã mineral Arena, de alta densidade, Arena Confort "ISOVER", segundo EN 13162, revestido numa das suas faces com um véu de vidro de cor preto, de 25 mm de espessura, resistência térmica 0,65 m²°C/W, condutibilidade térmica 0,037 W/(m°C), Euroclasse A2-s1, d0 de reacção ao fogo segundo NP EN 13501-1, capacidade de absorção de água a curto prazo <=1 kg/m² e factor de resistência à difusão do vapor de água 1. (material) | 1.05 | 4.7 | 4.935 |
| mt12psg160a | m | Perfil em U, de aço galvanizado, de 30 mm. (material) | 0.4 | 0.86 | 0.344 |
| mt12psg220 | Ud | Fixação composta por bucha e parafuso 5x27. (material) | 2 | 0.06 | 0.120 |
| mt12psg210a | Ud | Suspensão para tectos falsos suspensos. (material) | 1.2 | 0.36 | 0.432 |
| mt12psg210b | Ud | Seguro para a fixação da suspensão, em tectos falsos suspensos. (material) | 1.2 | 0.04 | 0.048 |
| mt12psg210c | Ud | Ligação superior para fixar o varão à suspensão, em tectos falsos suspensos. (material) | 1.2 | 0.56 | 0.672 |
| mt12psg190 | Ud | Varão de suspensão. (material) | 1.2 | 0.37 | 0.444 |
| mt12psg050c | m | Mestra 60/27 de chapa de aço galvanizado, de 60 mm de largura, segundo EN 14195. (material) | 3.2 | 0.84 | 2.688 |
| mt12pek020la | Ud | Conector, para mestra 60/27. (material) | 0.6 | 0.19 | 0.114 |
| mt12pek020da | Ud | Conector tipo cavalete, para mestra 60/27. (material) | 2.3 | 0.23 | 0.529 |
| mt12psg010z | m² | Placa de gesso laminado DI / EN 520 - 1200 / comprimento / 12,5 / com os bordos longitudinais afinados, de grande dureza superficial. (material) | 1 | 5.18 | 5.180 |
| mt12psg081c | Ud | Parafuso autoperfurante 3,5x25 mm. (material) | 17 | 0.01 | 0.170 |
| mt12psg041b | m | Banda autocolante dessolidarizante de espuma de poliuretano de células fechadas, de 3,2 mm de espessura e 50 mm de largura, resistência térmica 0,10 m²°C/W, condutibilidade térmica 0,032 W/(m°C). (material) | 0.4 | 0.24 | 0.096 |
| mt12psg030a | kg | Massa de juntas, segundo EN 13963. (material) | 0.3 | 0.9 | 0.270 |
| mt12psg040a | m | Fita microperfurada de papel, segundo EN 13963. (material) | 0.45 | 0.04 | 0.018 |
| mt27pfp010b | l | Primário, à base de copolímeros acrílicos em suspensão aquosa, para favorecer a coesão de suportes pouco consistentes e a aderência de pinturas. (material) | 0.125 | 4.27 | 0.534 |
| mt27pir010a | l | Tinta plástica ecológica para interior, à base de copolímeros acrílicos em dispersão aquosa, dióxido de titânio e pigmentos extendedores seleccionados, cor branco, acabamento mate, textura lisa, de grande resistência à humidade, permeável ao vapor de água, transpirável e resistente aos raios UV, para aplicar com trincha, rolo ou pistola. (material) | 0.2 | 4.44 | 0.888 |
| mo011 | h | Oficial de 1ª montador. (mão de obra) | 0.337 | 23.31 | 7.855 |
| mo080 | h | Ajudante de montador. (mão de obra) | 0.145 | 22.13 | 3.209 |
| mo054 | h | Oficial de 1ª montador de isolamentos. (mão de obra) | 0.076 | 23.31 | 1.772 |
| mo101 | h | Ajudante de montador de isolamentos. (mão de obra) | 0.076 | 22.13 | 1.682 |
| mo038 | h | Oficial de 1ª pintor. (mão de obra) | 0.169 | 22.68 | 3.833 |
| mo076 | h | Ajudante de pintor. (mão de obra) | 0.02 | 22.13 | 0.443 |
| % | % | Custos directos complementares | 2 % | 36.276 | 0.726 |
|  |  | Custos directos |  |  | 37.002 |

Resíduos:
- colocação: mt16lvi020i; factor de resíduo 0.048
- colocação: mt12psg160a Perfil em U, de aço galvanizado, de 30 mm; factor de resíduo 0.0188
- colocação: mt12psg050c Mestra 60/27 de chapa de aço galvanizado, de 60 mm de largura, segundo EN 14195; factor de resíduo 0.0188
- colocação: mt12pek020la Conector, para mestra 60/27; factor de resíduo 0.02
- colocação: mt12pek020da Conector tipo cavalete, para mestra 60/27; factor de resíduo 0.02
- colocação: mt12psg010z; factor de resíduo 0.018
- colocação: mt12psg081c Parafuso autoperfurante 3,5x25 mm; factor de resíduo 0.00533333
- colocação: mt12psg041b; factor de resíduo 0.06
- colocação: mt12psg030a Massa de juntas, segundo EN 13963; factor de resíduo 0.03
- colocação: mt12psg040a Fita microperfurada de papel, segundo EN 13963; factor de resíduo 0.0440299
- colocação: mt27pfp010b; factor de resíduo 0.06
- colocação: mt27pir010a; factor de resíduo 0.055

## Recursos

**mt16lvi020i** m² Manta ligeira de lã mineral Arena
Dados técnicos: Custo energético 41.405 MJ; Emissão de CO2 2.025 kg; Código LER 17 06 04; Massa do elemento 1 kg; Volume 0.001667 m3
Resíduos:
- embalagem: re170203 Plástico. (componente de resíduo); rendimento 0.024 kg; Código LER 17 02 03; Massa do elemento 1 kg; Volume 0.001667 m3

**mt12psg160a** m Perfil em U, de aço galvanizado, de 30 mm
Dados técnicos: Custo energético 46.887 MJ; Emissão de CO2 1.442 kg; Código LER 17 04 05; Massa do elemento 0.35 kg; Volume 0.000167 m3
Resíduos:
- embalagem: re170203 Plástico; rendimento 0.005 kg

**mt12psg050c** m Mestra 60/27 de chapa de aço galvanizado, de 60 mm de largura, segundo EN 14195
Dados técnicos: Custo energético 70.752 MJ; Emissão de CO2 2.171 kg; Código LER 17 04 05; Massa do elemento 0.53 kg; Volume 0.000252 m3
Resíduos:
- embalagem: re170203 Plástico; rendimento 0.005 kg

**mt12pek020la** Ud Conector, para mestra 60/27
Dados técnicos: Custo energético 3.307 MJ; Emissão de CO2 0.166 kg; Código LER 17 04 05; Massa do elemento 0.09 kg; Volume 0.000043 m3
Resíduos:
- embalagem: re170203 Plástico; rendimento 0.025 kg

**mt12pek020da** Ud Conector tipo cavalete, para mestra 60/27
Dados técnicos: Custo energético 3.503 MJ; Emissão de CO2 0.176 kg; Código LER 17 04 05; Massa do elemento 0.11 kg; Volume 0.000052 m3
Resíduos:
- embalagem: re170203 Plástico; rendimento 0.025 kg

**mt12psg010z** m² Placa de gesso laminado DI / EN 520 - 1200 / comprimento / 12,5 / com os bordos longitudinais afinados
Dados técnicos: Custo energético 282.157 MJ; Emissão de CO2 4.204 kg; Código LER 17 08 02; Massa do elemento 10.73 kg; Volume 0.01073 m3
Resíduos:
- embalagem: re170203 Plástico; rendimento 0.004 kg

**mt12psg081c** Ud Parafuso autoperfurante 3,5x25 mm
Dados técnicos: Custo energético 0.015 MJ; Emissão de CO2 0.002 kg; Código LER 17 04 05; Massa do elemento 0.0015 kg
Resíduos:
- embalagem: re150101 Embalagens de papel e cartão. (componente de resíduo); rendimento 0.001 kg; Código LER 15 01 01; Massa do elemento 1 kg; Volume 0.001333 m3

**mt12psg041b** m Banda autocolante dessolidarizante de espuma de poliuretano de células fechadas
Dados técnicos: Custo energético 1.712 MJ; Emissão de CO2 0.083 kg; Código LER 17 06 04; Massa do elemento 0.0112 kg; Volume 0.000019 m3
Resíduos:
- embalagem: re170203 Plástico; rendimento 0.001 kg

**mt12psg030a** kg Massa de juntas, segundo EN 13963
Dados técnicos: Custo energético 12.798 MJ; Emissão de CO2 0.436 kg; Código LER 17 08 02; Massa do elemento 1 kg; Volume 0.001 m3
Resíduos:
- embalagem: re170203 Plástico; rendimento 0.02 kg

**mt12psg040a** m Fita microperfurada de papel, segundo EN 13963
Dados técnicos: Custo energético 0.004 MJ; Emissão de CO2 0.006 kg; Código LER 20 01 01; Massa do elemento 0.0067 kg; Volume 0.000009 m3

**mt27pfp010b** l Primário, à base de copolímeros acrílicos em suspensão aquosa
Dados técnicos: Custo energético 77.907 MJ; Emissão de CO2 2.965 kg; Código LER 17 09 04; Massa do elemento 1.03 kg; Volume 0.000687 m3
Resíduos:
- embalagem: re150104 Embalagens de metal. (componente de resíduo); rendimento 0.042 kg; Código LER 15 01 04; Massa do elemento 1 kg; Volume 0.001667 m3

**mt27pir010a** l Tinta plástica ecológica para interior
Dados técnicos: Custo energético 26.811 MJ; Emissão de CO2 1.369 kg; Código LER 08 01 11; Massa do elemento 1.48 kg; Volume 0.001644 m3
Resíduos:
- embalagem: re170203 Plástico; rendimento 0.023 kg
