# Parede de alvenaria armada, de bloco de betão

- Propriedade do ficheiro: CYPE INGENIEROS, S.A.
- Formato: FIEBDC-3/2002
- Moeda: EUR
- Custos indirectos: 3.00 %
- IVA: 23.00 %

## F Fachadas, divisões e protecções

### FE Alvenaria estrutural

#### FEA Paredes de alvenaria armada

**FEA020** m² Parede de alvenaria armada, de bloco de betão.
Parede de 15 cm de espessura de alvenaria armada de bloco vazado de betão, 50x20x15 cm, resistência normalizada R4 (4 N/mm²), para revestir, com juntas horizontais e verticais de 10 mm de espessura, junta refundada, assente com argamassa de cimento confeccionada em obra, com 380 kg/m³ de cimento, cor cinzento, dosificação 1:4, fornecida em sacos, com peças especiais tais como blocos pilar em formação de pilares, blocos de canto e blocos lintel em formação de cintas perimetrais e padieiras, reforçada com betão de enchimento, C16/20 (X0(P); D12; S3; Cl 1,0), preparado em obra, betonagem com meios manuais, volume 0,015 m³/m², em pilares, padieiras e cintas perimetrais; e aço A400 NR, quantidade 0,277 kg/m³; armadura treliçada pré-fabricada de aço galvanizado a quente com recobrimento de resina epóxi, de 3,7 mm de diâmetro e de 55 mm de largura, rendimento 2,45 m/m².
Inclui: Limpeza e preparação da superfície suporte. Marcação, piso a piso. Colocação e aprumo de prumos de referência. Colocação de fios entre prumos. Colocação de fios de prumo fixos nas arestas. Preparação da argamassa. Colocação das peças por fiadas a nível. Colocação das armaduras treliçadas pré-fabricadas entre fiadas. Colocação de armaduras nos furos dos blocos pilar, cintas perimetrais e padieiras. Preparação do betão. Betonagem, vibração e cura do betão. Realização de todos os trabalhos necessários para a execução de vãos. Limpeza.
Critério de medição de projecto: Superfície medida segundo documentação gráfica de Projecto, sem duplicar esquinas nem encontros, descontando as aberturas de superfície maior de 2 m².
Critério de medição de obra: Medir-se-á a superfície realmente executada segundo especificações de Projecto, sem duplicar esquinas nem encontros, descontando as aberturas de superfície maior de 2 m².

| Código | Un | Descrição | Rendimento | Preço | Importância |
|---|---|---|---|---|---|
| mt02bhg050fba | Ud | Bloco vazado de betão, 50x20x15 cm, resistência normalizada R4 (4 N/mm²), para revestir. Segundo NP EN 771-3. (material) | 7.896 | 0.45 | 3.55 |
| mt02bhg053a | Ud | Bloco pilar de betão, 50x20x15 cm, resistência normalizada R3 (3 N/mm²), para revestir. Segundo NP EN 771-3. (material) | 0.977 | 0.60 | 0.59 |
| mt02bhg052a | Ud | Bloco de canto de betão, 50x20x15 cm, resistência normalizada R4 (4 N/mm²), para revestir. Segundo NP EN 771-3. (material) | 0.305 | 0.73 | 0.22 |
| mt02bhg054d | Ud | Bloco lintel de betão, 50x20x15 cm, resistência normalizada R8 (8 N/mm²), para revestir. Segundo NP EN 771-3. (material) | 0.704 | 0.60 | 0.42 |
| mt07aco040b | kg | Armadura elaborada em fábrica com aço em varões nervurados, A400 NR, de vários diâmetros. (material) | 0.277 | 1.71 | 0.47 |
| mt08var050 | kg | Arame galvanizado para atar, de 1,30 mm de diâmetro. (material) | 0.010 | 1.50 | 0.02 |
| mt07aag010eab | m | Armadura treliçada pré-fabricada de aço galvanizado a quente com recobrimento de resina epóxi, de 3,7 mm de diâmetro e 55 mm de largura, com dispositivos de separação, geometria desenhada para permitir a sobreposição e sistema de autocontrolo do operário (SAO). Segundo EN 845-3. (material) | 2.450 | 2.41 | 5.90 |
| mt08cem000k | kg | Cimento cinzento em sacos. (material) | 5.000 | 0.10 | 0.50 |
| mt08aaa010a | m³ | Água. (material) | 0.008 | 1.50 | 0.01 |
| mt01arg000k | m³ | Areia crivada. (material) | 0.010 | 17.00 | 0.17 |
| mt01arg001kd | m³ | Agregado grosso homogeneizado, de tamanho máximo 12 mm. (material) | 0.014 | 25.00 | 0.35 |
| mt01arg005a | t | Areia de pedreira, para argamassa preparada em obra. (material) | 0.015 | 18.00 | 0.27 |
| mt08cem011a | kg | Cimento Portland CEM II/B-L 32,5 R, cor cinzento, em sacos, segundo NP EN 197-1. (material) | 3.780 | 0.10 | 0.38 |
| mq06hor010 | h | Betoneira eléctrica com uma capacidade de amassadura de 160 l. (equipamento) | 0.019 | 3.45 | 0.07 |
| op00ciz020 |  | Guilhotina para aço em varões nervurados. | 1.000 | 0.00 | 0.00 |
| op00ata010 |  | Máquina de amarrar ferro. | 1.000 | 0.00 | 0.00 |
| mo021 | h | Oficial de 1ª construção em trabalhos auxiliares de pedreiro. (mão de obra) | 0.408 | 22.68 | 9.25 |
| mo114 | h | Operário não qualificado construção em trabalhos auxiliares de pedreiro. (mão de obra) | 0.523 | 21.45 | 11.22 |
| mo043 | h | Oficial de 1ª armador de ferro. (mão de obra) | 0.036 | 23.64 | 0.85 |
| mo090 | h | Ajudante de armador de ferro. (mão de obra) | 0.036 | 23.07 | 0.83 |
| % | % | Custos directos complementares | 2 % | 35.07 | 0.70 |
|  |  | Custos directos |  |  | 35.77 |
