# Cinta perimetral de blocos lintel de betão, para parede de alvenaria armada

- Propriedade do ficheiro: CYPE INGENIEROS, S.A.
- Formato: FIEBDC-3/2002
- Moeda: EUR
- Custos indirectos: 3.00 %
- IVA: 23.00 %

## F Fachadas, divisões e protecções

### FE Alvenaria estrutural

#### FEA Paredes de alvenaria armada

**FEA021** m Cinta perimetral de blocos lintel de betão, para parede de alvenaria armada.
Cinta perimetral de 15 cm de espessura, de blocos lintel de betão, 50x20x15 cm, resistência normalizada R8 (8 N/mm²), para revestir, assentes com argamassa de cimento confeccionada em obra, com 250 kg/m³ de cimento, cor cinzento, dosificação 1:6, fornecida em sacos; com reforço de betão de enchimento, C25/30 (X0(P); D12; S3; Cl 0,4), preparado em obra, betonagem com meios manuais, e aço A400 NR, quantidade 4,3 kg/m; para parede de alvenaria armada. Inclusive arame de atar e separadores.
Critérios considerados na determinação do preço da unidade de obra: O preço inclui a elaboração da armadura (corte, dobragem e moldagem de elementos) em fábrica e a montagem no lugar definitivo da sua colocação em obra.
Inclui: Preparação da argamassa. Colocação dos blocos. Colocação das armaduras. Preparação do betão. Betonagem, vibração e cura do betão. Limpeza.
Critério de medição de projecto: Comprimento medido segundo documentação gráfica de Projecto.
Critério de medição de obra: Medir-se-á o comprimento realmente executado segundo especificações de Projecto.

| Código | Un | Descrição | Rendimento | Preço | Importância |
|---|---|---|---|---|---|
| mt02bhg054d | Ud | Bloco lintel de betão, 50x20x15 cm, resistência normalizada R8 (8 N/mm²), para revestir. Segundo NP EN 771-3. (material) | 2.100 | 0.60 | 1.26 |
| mt07aco040b | kg | Armadura elaborada em fábrica com aço em varões nervurados, A400 NR, de vários diâmetros. (material) | 4.300 | 1.71 | 7.35 |
| mt08var050 | kg | Arame galvanizado para atar, de 1,30 mm de diâmetro. (material) | 0.099 | 1.50 | 0.15 |
| mt08aaa010a | m³ | Água. (material) | 0.006 | 1.50 | 0.01 |
| mt01arg005a | t | Areia de pedreira, para argamassa preparada em obra. (material) | 0.016 | 18.00 | 0.29 |
| mt08cem011a | kg | Cimento Portland CEM II/B-L 32,5 R, cor cinzento, em sacos, segundo NP EN 197-1. (material) | 2.520 | 0.10 | 0.25 |
| mt08cem000k | kg | Cimento cinzento em sacos. (material) | 7.143 | 0.10 | 0.71 |
| mt01arg000k | m³ | Areia crivada. (material) | 0.009 | 17.00 | 0.15 |
| mt01arg001kd | m³ | Agregado grosso homogeneizado, de tamanho máximo 12 mm. (material) | 0.016 | 25.00 | 0.40 |
| mq06hor010 | h | Betoneira eléctrica com uma capacidade de amassadura de 160 l. (equipamento) | 0.021 | 3.45 | 0.07 |
| op00ciz020 |  | Guilhotina para aço em varões nervurados. | 1.000 | 0.00 | 0.00 |
| op00ata010 |  | Máquina de amarrar ferro. | 1.000 | 0.00 | 0.00 |
| mo021 | h | Oficial de 1ª construção em trabalhos auxiliares de pedreiro. (mão de obra) | 0.080 | 22.68 | 1.81 |
| mo114 | h | Operário não qualificado construção em trabalhos auxiliares de pedreiro. (mão de obra) | 0.203 | 21.45 | 4.35 |
| mo043 | h | Oficial de 1ª armador de ferro. (mão de obra) | 0.090 | 23.64 | 2.13 |
| mo090 | h | Ajudante de armador de ferro. (mão de obra) | 0.090 | 23.07 | 2.08 |
| % | % | Custos directos complementares | 2 % | 21.01 | 0.42 |
|  |  | Custos directos |  |  | 21.43 |
