# Corete de placas de gesso laminado

- Propriedade do ficheiro: CYPE INGENIEROS, S.A.
- Formato: FIEBDC-3/2002
- Moeda: EUR
- Custos indirectos: 3.00 %
- IVA: 23.00 %

## H Remates e trabalhos auxiliares

### HF Coretes e forros de elementos estruturais

#### HFI Coretes

**HFI020** m Corete de placas de gesso laminado.
Corete num canto entre paredes, de 50 cm de comprimento e 25 cm de largura, realizada com placas de gesso laminado colocadas numa face e estrutura simples autoportante, composta de: estrutura autoportante de perfis de chapa de aço galvanizado de 100 mm de largura, constituída por canais, e montantes separados 600 mm entre si, com uma disposição normal "N"; duas placas tipo normal na face exterior da parede, de 12,5 mm de espessura cada placa; isolamento sonoro colocado entre os perfis, formado por painel semi-rígido de lã mineral, espessura 65 mm, segundo EN 13162. Inclusive fita acústica de dilatação autocolante; ancoragens de canais e montantes metálicos; parafusos para a fixação das placas e massa e fita para o tratamento de juntas.
Inclui: Marcação e traçado na laje inferior e na superior das paredes a realizar. Colocação de banda de estanquidade e canais inferiores, sobre pavimento finalizado ou base de assentamento. Colocação de banda de estanquidade e canais superiores, sob lajes. Colocação e fixação dos montantes sobre os elementos horizontais. Fixação das placas para o fecho da face exterior da parede. Colocação dos painéis de lã mineral entre os montantes. Tratamento de juntas.
Critério de medição de projecto: Comprimento medido segundo documentação gráfica de Projecto.
Critério de medição de obra: Medir-se-á o comprimento realmente executado segundo especificações de Projecto.

| Código | Un | Descrição | Rendimento | Preço | Importância |
|---|---|---|---|---|---|
| mt12psg220 | Ud | Fixação composta por bucha e parafuso 5x27. (material) | 3.200 | 0.06 | 0.19 |
| mt12psg041e | m | Banda autocolante dessolidarizante de espuma de poliuretano de células fechadas, de 3,2 mm de espessura e 100 mm de largura, resistência térmica 0,10 m²°C/W, condutibilidade térmica 0,032 W/(m°C). (material) | 0.338 | 0.46 | 0.16 |
| mt12psg070f | m | Canal de perfil de aço galvanizado de 100 mm de largura, segundo EN 14195. (material) | 0.675 | 2.49 | 1.68 |
| mt12psg060f | m | Montante de perfil de aço galvanizado de 100 mm de largura, segundo EN 14195. (material) | 4.000 | 2.94 | 11.76 |
| mt12psg010a | m² | Placa de gesso laminado A / EN 520 - 1200 / comprimento / 12,5 / com os bordos longitudinais afinados. (material) | 1.575 | 4.01 | 6.32 |
| mt12psg081c | Ud | Parafuso autoperfurante 3,5x25 mm. (material) | 16.650 | 0.01 | 0.17 |
| mt12psg081e | Ud | Parafuso autoperfurante 3,5x45 mm. (material) | 16.650 | 0.01 | 0.17 |
| mt16lra060c | m² | Painel semi-rígido de lã mineral, espessura 65 mm, segundo EN 13162, Euroclasse A1 de reacção ao fogo segundo NP EN 13501-1 e factor de resistência à difusão do vapor de água 1. (material) | 0.788 | 7.64 | 6.02 |
| mt12psg030a | kg | Massa de juntas, segundo EN 13963. (material) | 0.450 | 0.90 | 0.41 |
| mt12psg040a | m | Fita microperfurada de papel, segundo EN 13963. (material) | 2.400 | 0.04 | 0.10 |
| op00ato010 |  | Aparafusadora. | 1.000 | 0.00 | 0.00 |
| op00fre010 |  | Fresadora. | 1.000 | 0.00 | 0.00 |
| mo053 | h | Oficial de 1ª montador de pré-fabricados interiores. (mão de obra) | 0.275 | 23.31 | 6.41 |
| mo100 | h | Ajudante de montador de pré-fabricados interiores. (mão de obra) | 0.101 | 22.13 | 2.24 |
| % | % | Custos directos complementares | 2 % | 35.63 | 0.71 |
|  |  | Custos directos |  |  | 36.34 |
