# Tubagem

- Propriedade do ficheiro: CYPE INGENIEROS, S.A.
- Formato: FIEBDC-3/2002
- Moeda: EUR
- Custos indirectos: 3.00 %
- IVA: 23.00 %

## I Instalações

### IF Abastecimento de água

#### IFW Elementos

**IFW006** m Tubagem.
Tubagem colocada superficialmente e fixada ao paramento formada por tubo de aço inoxidável classe 1.4301 segundo EN 10088-1 (AISI 304), com soldadura longitudinal, de 15 mm de diâmetro exterior e 0,6 mm de espessura, série 1 segundo NP EN 10312. Inclusive material auxiliar para montagem e fixação, acessórios e peças especiais.
Inclui: Marcação. Colocação e fixação do tubo e acessórios. Realização de ensaios.
Critério de medição de projecto: Comprimento medido segundo documentação gráfica de Projecto.
Critério de medição de obra: Medir-se-á o comprimento realmente executado segundo especificações de Projecto.

| Código | Un | Descrição | Rendimento | Preço | Importância |
|---|---|---|---|---|---|
| mt08tai420c | Ud | Material auxiliar para montagem e fixação das tubagens de aço inoxidável com soldadura, de 15 mm de diâmetro exterior. (material) | 1.000 | 0.08 | 0.08 |
| mt08tai020cc | m | Tubo de aço inoxidável classe 1.4301 segundo EN 10088-1 (AISI 304), com soldadura longitudinal, de 15 mm de diâmetro exterior e 0,6 mm de espessura, série 1 segundo NP EN 10312, com o preço incrementado em 10% relativamente a acessórios e peças especiais. (material) | 1.000 | 1.75 | 1.75 |
| op00ato010 |  | Aparafusadora. | 1.000 | 0.00 | 0.00 |
| op00mar010 |  | Martelo. | 1.000 | 0.00 | 0.00 |
| op00tal010 |  | Berbequim. | 1.000 | 0.00 | 0.00 |
| op00ros010 |  | Roscadora de tubos. | 1.000 | 0.00 | 0.00 |
| mo008 | h | Oficial de 1ª canalizador. (mão de obra) | 0.081 | 23.31 | 1.89 |
| mo107 | h | Ajudante de canalizador. (mão de obra) | 0.081 | 22.09 | 1.79 |
| % | % | Custos directos complementares | 2 % | 5.51 | 0.11 |
|  |  | Custos directos |  |  | 5.62 |
