# Caixilharia exterior de aço

- Propriedade do ficheiro: CYPE INGENIEROS, S.A.
- Formato: FIEBDC-3/2002
- Moeda: EUR
- Custos indirectos: 3.00 %
- IVA: 23.00 %

## L Vãos

### LC Caixilharias

#### LCA De aço

**LCA035** Ud Caixilharia exterior de aço.
Caixilharia de aço S235JR (Fe360), em janela de batente de uma folha de 80x120 cm, composta por aro, folhas, ferragens de pendurar e abertura, elementos de estanquidade e acessórios homologados. Inclusive pré-aro de aço, ganchos de ancoragem e silicone neutro para a vedação das juntas perimetrais.
Inclui: Colocação da caixilharia. Ajuste final da folha. Vedação de juntas perimetrais.
Critério de medição de projecto: Número de unidades previstas, segundo documentação gráfica de Projecto.
Critério de medição de obra: Medir-se-á o número de unidades realmente executadas segundo especificações de Projecto.

| Código | Un | Descrição | Rendimento | Preço | Importância |
|---|---|---|---|---|---|
| mt25pem020e | m | Pré-aro de tubo de aço galvanizado de 50x20x2 mm, ensamblado através de esquadros e com ganchos de fixação para a fixação ao paramento e parafusos para a fixação da caixilharia. (material) | 4.000 | 4.14 | 16.56 |
| mt26pfa015b | m² | Caixilharia de aço EN 10025 S235JR para janela de batente de uma folha, com carril para persiana, com perfis enformados a frio de 1,5 mm de espessura, acabamento lacado, cor a escolher, segundo NP EN 14351-1. Inclusive bites para fixação do vidro e ferragens de pendurar e de segurança. (material) | 1.008 | 340.35 | 343.07 |
| mt22www010b | Ud | Cartucho de 290 ml de vedante adesivo monocomponente, neutro, súper elástico, à base de polímero MS, cor cinzento, com resistência à intempérie e aos raios UV e alongamento até à rotura 750%. (material) | 0.680 | 5.29 | 3.60 |
| mt22www050b | Ud | Cartucho de 300 ml de silicone neutro oxímico, de elasticidade permanente e cura rápida, cor cinzento, intervalo de temperatura de trabalho de -60 a 150°C, com resistência aos raios UV, dureza Shore A aproximada de 22, segundo EN ISO 868 e alongamento na rotura >= 800%, segundo EN ISO 8339. (material) | 0.320 | 4.73 | 1.51 |
| op00ato010 |  | Aparafusadora. | 1.000 | 0.00 | 0.00 |
| op00tal010 |  | Berbequim. | 1.000 | 0.00 | 0.00 |
| mo018 | h | Oficial de 1ª serralheiro. (mão de obra) | 0.221 | 22.98 | 5.08 |
| mo059 | h | Ajudante de serralheiro. (mão de obra) | 0.221 | 22.20 | 4.91 |
| % | % | Custos directos complementares | 2 % | 374.73 | 7.49 |
|  |  | Custos directos |  |  | 382.22 |
