# Pérgula de madeira

- Propriedade do ficheiro: CYPE INGENIEROS, S.A.
- Formato: FIEBDC-3/2002
- Moeda: EUR
- Custos indirectos: 3.00 %
- IVA: 23.00 %

## U Infra-estruturas no logradouro

### UM Mobiliário urbano

#### UMP Pérgulas

**UMP025** m² Pérgula de madeira.
Pérgula de madeira serrada de pinho insigne (Pinus radiata), com certificado PEFC, acabamento polido, para aplicações estruturais, classe resistente C16 segundo EN 338 e EN 1912 e protecção contra agentes bióticos que corresponde com a classe de penetração NP2 (3 mm nas faces laterais do alburno) segundo EN 351-1, anexa a muro de vedação, formada por: vigotas decorativas de 7x14 cm, com um extremo à vista, colocadas sobre vigotas de carga de 30x30 cm, que apoiam directamente sobre pilares (não incluídos neste preço) e encastradas, no extremo não visto, no muro de vedação.
Inclui: Marcação de alinhamentos e níveis. Colocação e fixação das peças.
Critério de medição de projecto: Superfície medida segundo documentação gráfica de Projecto.
Critério de medição de obra: Medir-se-á a superfície realmente executada segundo especificações de Projecto.

| Código | Un | Descrição | Rendimento | Preço | Importância |
|---|---|---|---|---|---|
| mt07mee018ya | m³ | Madeira serrada de pinho insigne (Pinus radiata) com acabamento polido, para vigota de 7x14 a 9x18 cm de secção e até 5 m de comprimento, para aplicações estruturais, classe resistente C16 segundo EN 338 e EN 1912 e protecção contra agentes bióticos que corresponde com a classe de penetração NP2 (3 mm nas faces laterais do alburno) segundo EN 351-1, trabalhada em oficina. (material) | 0.002 | 640.89 | 1.28 |
| mt07mee019s | m³ | Madeira serrada de pinho insigne (Pinus radiata), com certificado PEFC, com acabamento polido, para lintel, para aplicações estruturais, classe resistente C16 segundo EN 338 e EN 1912 e protecção contra agentes bióticos que corresponde com a classe de penetração NP2 segundo EN 351-1, trabalhado em oficina. (material) | 0.032 | 620.85 | 19.87 |
| mq04cag010a | h | Camião com grua de carga máxima 6 t. (equipamento) | 0.348 | 55.38 | 19.27 |
| op00tal010 |  | Berbequim. | 1.000 | 0.00 | 0.00 |
| op00ato010 |  | Aparafusadora. | 1.000 | 0.00 | 0.00 |
| mo048 | h | Oficial de 1ª montador de estruturas de madeira. (mão de obra) | 1.153 | 23.64 | 27.26 |
| mo095 | h | Ajudante de montador de estruturas de madeira. (mão de obra) | 1.153 | 23.07 | 26.60 |
| % | % | Custos directos complementares | 2 % | 94.28 | 1.89 |
|  |  | Custos directos |  |  | 96.17 |
