# Ensaio de cimento

- Propriedade do ficheiro: CYPE INGENIEROS, S.A.
- Formato: FIEBDC-3/2002
- Moeda: EUR
- Custos indirectos: 3.00 %
- IVA: 23.00 %

## X Controlo de qualidade e ensaios

### XA Argamassas, gessos, cales, escaiolas e cimentos

#### XAT Cimentos

**XAT010** Ud Ensaio de cimento.
Ensaios a realizar em laboratório acreditado na área técnica correspondente, sobre uma amostra de cimento, recolhida em obra, para a determinação das seguintes características: conteúdo de sulfatos segundo NP EN 196-2. Incluindo deslocamento à obra, recolha de amostra e relatório de resultados.
Inclui: Deslocamento à obra. Recolha de amostras. Realização dos ensaios. Redacção de relatório dos resultados dos ensaios realizados.
Critério de medição de projecto: Ensaio a realizar, segundo documentação do Plano de controlo de qualidade.

| Código | Un | Descrição | Rendimento | Preço | Importância |
|---|---|---|---|---|---|
| mt49cem070 | Ud | Ensaio para determinar o conteúdo em sulfatos de uma amostra de cimento, segundo NP EN 196-2, inclusive deslocamento à obra, recolha de amostra e relatório de resultados. (material) | 1.000 | 35.00 | 35.00 |
| % | % | Custos directos complementares | 2 % | 35.00 | 0.70 |
|  |  | Custos directos |  |  | 35.70 |
