# Reabilitação energética de tecto falso. Sistema "URSA IBÉRICA AISLANTES"

- Propriedade do ficheiro: CYPE INGENIEROS, S.A.
- Formato: FIEBDC-3/2002
- Moeda: EUR
- Custos indirectos: 3.00 %
- IVA: 23.00 %

## Z Reabilitação energética

### ZH Paramentos horizontais: adição de isolamento térmico

#### ZHF Sistemas de isolamento pelo interior, sobre tecto falso

**ZHF040** m² Reabilitação energética de tecto falso. Sistema "URSA IBÉRICA AISLANTES".
Reabilitação energética de tecto falso. Sistema "URSA IBÉRICA AISLANTES". ISOLAMENTO TERMO-ACÚSTICO: painel de lã mineral, Ursa Terra P4252 VN "URSA IBÉRICA AISLANTES", recoberto com um véu de vidro preto, fornecido em rolos, de 25 mm de espessura, resistência térmica 0,7 m²°C/W, condutibilidade térmica 0,034 W/(m°C); TECTO FALSO: tecto falso contínuo suspenso liso (12,5+27+27), constituído por: estrutura metálica de aço galvanizado de mestras primárias 60/27 mm com uma modulação de 1000 mm e suspensas da laje ou elemento de suporte com suspensões combinadas cada 900 mm, e mestras secundárias fixadas perpendicularmente às primárias com conectores tipo cavalete com uma modulação de 500 mm e uma camada de placas de gesso laminado H1 / EN 520 - 1200 / comprimento / 12,5 / com os bordos longitudinais afinados, com alma de gesso hidrofugado, para zonas húmidas; REVESTIMENTO: duas demãos de tinta plástica, cor branca, acabamento mate, textura lisa, (rendimento: 0,1 l/m² cada demão); aplicação prévia de uma demão de primário à base de copolímeros acrílicos em suspensão aquosa. Inclusive banda autocolante dessolidarizante, perfis em U, de aço galvanizado, de 30 mm, fixações para a ancoragem dos perfis, parafusos para a fixação das placas, massa de juntas, fita microperfurada de papel e acessórios de montagem.
Critérios considerados na determinação do preço da unidade de obra: O preço inclui os trabalhos auxiliares de pedreiro para instalações.
Inclui: Marcação dos eixos da estrutura metálica. Colocação da fita acústica. Nivelamento e fixação dos perfis perimetrais. Sinalização dos pontos de ancoragem à laje ou elemento de suporte. Nivelamento e suspensão dos perfis primários e secundários da estrutura. Corte das placas. Fixação das placas. Corte, ajuste e colocação do isolamento. Fixação de aros, instalações e mecanismos. Tratamento de juntas. Limpeza da superfície a pintar. Aplicação da demão de primário. Aplicação de duas demãos de acabamento.
Critério de medição de projecto: Superfície medida segundo documentação gráfica de Projecto.
Critério de medição de obra: Medir-se-á a superfície realmente executada segundo especificações de Projecto.

| Código | Un | Descrição | Rendimento | Preço | Importância |
|---|---|---|---|---|---|
| mt16lvp020ai1al | m² | Painel de lã mineral, Ursa Terra P4252 VN "URSA IBÉRICA AISLANTES", de 25 mm de espessura, recoberto com um véu de vidro preto, fornecido em rolos, resistência térmica 0,7 m²°C/W, condutibilidade térmica 0,034 W/(m°C), segundo EN 13162, Euroclasse A1 de reacção ao fogo segundo NP EN 13501-1, capacidade de absorção de água a curto prazo <=1 kg/m², factor de resistência à difusão do vapor de água 1, com código de designação MW-EN 13162-T3-MU1-WS-AFr5. (material) | 1.050 | 7.38 | 7.75 |
| mt12psg160a | m | Perfil em U, de aço galvanizado, de 30 mm. (material) | 0.400 | 0.86 | 0.34 |
| mt12psg220 | Ud | Fixação composta por bucha e parafuso 5x27. (material) | 2.000 | 0.06 | 0.12 |
| mt12psg210a | Ud | Suspensão para tectos falsos suspensos. (material) | 1.200 | 0.36 | 0.43 |
| mt12psg210b | Ud | Seguro para a fixação da suspensão, em tectos falsos suspensos. (material) | 1.200 | 0.04 | 0.05 |
| mt12psg210c | Ud | Ligação superior para fixar o varão à suspensão, em tectos falsos suspensos. (material) | 1.200 | 0.56 | 0.67 |
| mt12psg190 | Ud | Varão de suspensão. (material) | 1.200 | 0.37 | 0.44 |
| mt12psg050c | m | Mestra 60/27 de chapa de aço galvanizado, de 60 mm de largura, segundo EN 14195. (material) | 3.200 | 0.84 | 2.69 |
| mt12pek020la | Ud | Conector, para mestra 60/27. (material) | 0.600 | 0.19 | 0.11 |
| mt12pek020da | Ud | Conector tipo cavalete, para mestra 60/27. (material) | 2.300 | 0.23 | 0.53 |
| mt12psg010p | m² | Placa de gesso laminado H1 / EN 520 - 1200 / comprimento / 12,5 / com os bordos longitudinais afinados, com alma de gesso hidrofugado, para zonas húmidas. (material) | 1.000 | 7.21 | 7.21 |
| mt12psg081c | Ud | Parafuso autoperfurante 3,5x25 mm. (material) | 17.000 | 0.01 | 0.17 |
| mt12psg041b | m | Banda autocolante dessolidarizante de espuma de poliuretano de células fechadas, de 3,2 mm de espessura e 50 mm de largura, resistência térmica 0,10 m²°C/W, condutibilidade térmica 0,032 W/(m°C). (material) | 0.400 | 0.24 | 0.10 |
| mt12psg030a | kg | Massa de juntas, segundo EN 13963. (material) | 0.300 | 0.90 | 0.27 |
| mt12psg040a | m | Fita microperfurada de papel, segundo EN 13963. (material) | 0.450 | 0.04 | 0.02 |
| mt27pfp010b | l | Primário, à base de copolímeros acrílicos em suspensão aquosa, para favorecer a coesão de suportes pouco consistentes e a aderência de pinturas. (material) | 0.125 | 4.27 | 0.53 |
| mt27pir010a | l | Tinta plástica ecológica para interior, à base de copolímeros acrílicos em dispersão aquosa, dióxido de titânio e pigmentos extendedores seleccionados, cor branco, acabamento mate, textura lisa, de grande resistência à humidade, permeável ao vapor de água, transpirável e resistente aos raios UV, para aplicar com trincha, rolo ou pistola. (material) | 0.200 | 4.44 | 0.89 |
| mo011 | h | Oficial de 1ª montador. (mão de obra) | 0.337 | 23.31 | 7.86 |
| mo080 | h | Ajudante de montador. (mão de obra) | 0.145 | 22.13 | 3.21 |
| mo054 | h | Oficial de 1ª montador de isolamentos. (mão de obra) | 0.076 | 23.31 | 1.77 |
| mo101 | h | Ajudante de montador de isolamentos. (mão de obra) | 0.076 | 22.13 | 1.68 |
| mo038 | h | Oficial de 1ª pintor. (mão de obra) | 0.169 | 22.68 | 3.83 |
| mo076 | h | Ajudante de pintor. (mão de obra) | 0.020 | 22.13 | 0.44 |
| % | % | Custos directos complementares | 2 % | 41.11 | 0.82 |
|  |  | Custos directos |  |  | 41.93 |
