# Demolição completa do edifício

- Propriedade do ficheiro: CYPE INGENIEROS, S.A.
- Formato: FIEBDC-3/2002
- Moeda: EUR
- Custos indirectos: 3.00 %
- IVA: 23.00 %

## D Demolições

### DC Edifício

#### DCE Demolição completa

**DCE010** Ud Demolição completa do edifício.
Preço: 81329.00
Demolição completa, elemento a elemento, com meios manuais e mecânicos de edifício de 900 m² de superfície total, e carga mecânica para camião ou contentor, isolado, composto por 3 pisos acima da rasante com uma altura edificada de 9,5 m. O edifício apresenta uma estrutura metálica e o seu estado de conservação é normal, à vista dos estudos previamente realizados.
Critérios considerados na determinação do preço da unidade de obra: O preço não inclui a taxa por entrega de resíduos a operador licenciado de gestão de resíduos nem a demolição da fundação.
Inclui: Demolição elemento a elemento do edifício, com o escoramento provisório necessário. Fragmentação do entulho em peças manejáveis. Limpeza final do terreno. Remoção e acumulação de entulho. Limpeza dos restos da obra. Carga mecânica de entulho para camião ou contentor.
Critério de medição de projecto: Número de unidades previstas, segundo documentação gráfica de Projecto.
Critério de medição de obra: Medir-se-á o número de unidades realmente executadas segundo especificações de Projecto.

| Código | Un | Descrição | Preço |
|---|---|---|---|
| % | % | Custos directos complementares | 0.00 |
