# Painel estrutural duplo de madeira para laje, sobre estrutura de madeira

- Propriedade do ficheiro: CYPE Ingenieros S.A.
- Formato: FIEBDC-3/2016
- Programa: Generador de precios de la construcción. CYPE Ingenieros, S.A.
- Data: 05/12/2021
- Moeda: EUR
- Custos indirectos: 3 %
- IVA: 23 %

## E Estruturas

### EM Madeira

#### EMT Painéis estruturais

**EMT020** m² Painel estrutural duplo de madeira para laje, sobre estrutura de madeira.
Painel estrutural duplo de madeira para laje, sobre estrutura de madeira, composto por painel inferior para uso em ambiente seco, tipo P4, segundo NP EN 312, de 2400x900 mm e 30 mm de espessura, com ligação macho-fêmea nos quatro cantos; ripas de madeira de pinho da região tratado ou pinho vermelho, de 42x27 mm e qualidade VI e painel superior para uso em ambiente húmido, tipo P5, segundo NP EN 312, de 2500x1250 mm e 15 mm de espessura. Colocação em obra: com pregos.
Inclui: Marcação da disposição das peças. Fixação dos painéis ao suporte base. Fixação da ripas. Fixação dos painéis às ripas.
Critério de medição de projecto: Superfície medida segundo documentação gráfica de Projecto.
Critério de medição de obra: Medir-se-á a superfície realmente executada segundo especificações de Projecto.
Critérios considerados na determinação do preço da unidade de obra: O preço não inclui o isolamento térmico nem o pavimento.

| Código | Un | Descrição | Rendimento | Preço | Importância |
|---|---|---|---|---|---|
| mt08eff020o | m² | Painel estrutural de partículas de madeira para uso em ambiente seco, tipo P4, segundo NP EN 312, de 2400x900 mm e 30 mm de espessura, com ligação macho-fêmea nos quatro cantos, Euroclasse D-s2, d0 de reacção ao fogo, segundo NP EN 13501-1, classe E1 em emissão de formaldeído, segundo NP EN 13986. (material) | 1.05 | 22.16 | 23.268 |
| mt07emr111d | Ud | Prego, de 4 mm de diâmetro e 75 mm de comprimento, de aço galvanizado de alta aderência. (material) | 26 | 0.08 | 2.080 |
| mt13blw010d | m | Ripa de madeira de pinho da região tratado ou pinho vermelho, 42x27 mm, qualidade VI. (material) | 2.5 | 0.47 | 1.175 |
| mt08eff040aa | m² | Painel estrutural de partículas de madeira para uso em ambiente húmido, tipo P5, segundo NP EN 312, de 2500x1250 mm e 15 mm de espessura, Euroclasse D-s2, d0 de reacção ao fogo, segundo NP EN 13501-1, classe E1 em emissão de formaldeído, segundo NP EN 13986. (material) | 1.05 | 7.52 | 7.896 |
| mo048 | h | Oficial de 1ª montador de estruturas de madeira. (mão de obra) | 0.319 | 20.01 | 6.383 |
| mo095 | h | Ajudante de montador de estruturas de madeira. (mão de obra) | 0.319 | 19.53 | 6.230 |
| % | % | Custos directos complementares | 2 % | 47.032 | 0.941 |
|  |  | Custos directos |  |  | 47.973 |

Resíduos:
- colocação: mt08eff020o; factor de resíduo 1
- colocação: mt13blw010d Ripa de madeira de pinho da região tratado ou pinho vermelho, 42x27 mm, qualidade VI; factor de resíduo 0.056
- colocação: mt08eff040aa; factor de resíduo 1

## Recursos

**mt08eff020o** m² Painel estrutural de partículas de madeira para uso em ambiente seco
Dados técnicos: Custo energético 642.135 MJ; Emissão de CO2 8.190 kg; Código LER 17 02 01; Massa do elemento 19.5 kg; Volume 0.017727 m3

**mt07emr111d** Ud Prego, de 4 mm de diâmetro e 75 mm de comprimento, de aço galvanizado de alta aderência
Dados técnicos: Custo energético 3.975 MJ; Emissão de CO2 0.279 kg
Resíduos:
- embalagem: re150101 Embalagens de papel e cartão. (componente de resíduo); rendimento 0.09 kg; Código LER 15 01 01; Massa do elemento 1 kg; Volume 0.001333 m3
- embalagem: re170203 Plástico. (componente de resíduo); rendimento 0.045 kg; Código LER 17 02 03; Massa do elemento 1 kg; Volume 0.001667 m3

**mt13blw010d** m Ripa de madeira de pinho da região tratado ou pinho vermelho, 42x27 mm, qualidade VI
Dados técnicos: Custo energético 73.518 MJ; Emissão de CO2 -0.996 kg; Código LER 17 02 01; Massa do elemento 0.54 kg; Volume 0.000491 m3
Resíduos:
- embalagem: re170203 Plástico; rendimento 0.002 kg

**mt08eff040aa** m² Painel estrutural de partículas de madeira para uso em ambiente húmido
Dados técnicos: Custo energético 355.644 MJ; Emissão de CO2 4.536 kg; Código LER 17 02 01; Massa do elemento 10.8 kg; Volume 0.009818 m3
