# Painel estrutural duplo de madeira para laje, sobre estrutura de madeira

- Propriedade do ficheiro: CYPE INGENIEROS, S.A.
- Formato: FIEBDC-3/2002
- Moeda: EUR
- Custos indirectos: 3.00 %
- IVA: 23.00 %

## E Estruturas

### EM Madeira

#### EMT Painéis estruturais

**EMT020** m² Painel estrutural duplo de madeira para laje, sobre estrutura de madeira.
Painel estrutural duplo de madeira para laje, sobre estrutura de madeira, composto por painel inferior para uso em ambiente seco, tipo P4, segundo NP EN 312, de 2400x900 mm e 30 mm de espessura, com ligação macho-fêmea nos quatro cantos; ripas de madeira de pinho da região tratado ou pinho vermelho, de 42x27 mm e qualidade VI e painel superior para uso em ambiente seco, tipo P6, segundo NP EN 312, de 2410x1830 mm e 38 mm de espessura. Colocação em obra: com pregos.
Inclui: Marcação da disposição das peças. Fixação dos painéis ao suporte base. Fixação da ripas. Fixação dos painéis às ripas.
Critério de medição de projecto: Superfície medida segundo documentação gráfica de Projecto.
Critério de medição de obra: Medir-se-á a superfície realmente executada segundo especificações de Projecto.
Critérios considerados na determinação do preço da unidade de obra: O preço não inclui o isolamento térmico nem o pavimento.

| Código | Un | Descrição | Rendimento | Preço | Importância |
|---|---|---|---|---|---|
| mt08eff020o | m² | Painel estrutural de partículas de madeira para uso em ambiente seco, tipo P4, segundo NP EN 312, de 2400x900 mm e 30 mm de espessura, com ligação macho-fêmea nos quatro cantos, Euroclasse D-s2, d0 de reacção ao fogo, segundo NP EN 13501-1, classe E1 em emissão de formaldeído, segundo NP EN 13986. (material) | 1.050 | 22.16 | 23.27 |
| mt07emr111d | Ud | Prego, de 4 mm de diâmetro e 75 mm de comprimento, de aço galvanizado de alta aderência. (material) | 26.000 | 0.08 | 2.08 |
| mt13blw010d | m | Ripa de madeira de pinho da região tratado ou pinho vermelho, 42x27 mm, qualidade VI. (material) | 2.500 | 0.47 | 1.18 |
| mt08eff020b | m² | Painel estrutural de partículas de madeira para uso em ambiente seco, tipo P6, segundo NP EN 312, de 2410x1830 mm e 38 mm de espessura, Euroclasse D-s2, d0 de reacção ao fogo, segundo NP EN 13501-1, classe E1 em emissão de formaldeído, segundo NP EN 13986. (material) | 1.050 | 16.45 | 17.27 |
| op00cla010 |  | Pregadora pneumática. | 1.000 | 0.00 | 0.00 |
| op00cep010 |  | Plainas. | 1.000 | 0.00 | 0.00 |
| op00cor050 |  | Cortadora manual de madeira, de disco. | 1.000 | 0.00 | 0.00 |
| mo048 | h | Oficial de 1ª montador de estruturas de madeira. (mão de obra) | 0.319 | 20.01 | 6.38 |
| mo095 | h | Ajudante de montador de estruturas de madeira. (mão de obra) | 0.319 | 19.53 | 6.23 |
| % | % | Custos directos complementares | 2 % | 56.41 | 1.13 |
|  |  | Custos directos |  |  | 57.54 |
