# Pára-raios tipo hastes Franklin

- Propriedade do ficheiro: CYPE Ingenieros S.A.
- Formato: FIEBDC-3/2016
- Programa: Generador de precios de la construcción. CYPE Ingenieros, S.A.
- Data: 04/05/2024
- Moeda: EUR
- Custos indirectos: 3 %
- IVA: 23 %

## I Instalações

### IP Protecção contra o raio

#### IPE Sistemas externos

**IPE010** Ud Pára-raios tipo hastes Franklin.
Sistema externo de protecção contra o raio, formado por pára-raios tipo hastes Franklin, com semi-ângulo de protecção de 25° para um nível de protecção I + medidas complementares, modelo AT-002A "APLICACIONES TECNOLÓGICAS", colocado em parede ou estrutura sobre mastro telescópico de aço galvanizado a quente, modelo AT-058A "APLICACIONES TECNOLÓGICAS", de 8 m de comprimento, 2" de diâmetro na base e 1 1/2" de diâmetro na ponta. Incluindo suportes, peças especiais, barra condutora de cobre estanhado, vias de faíscas, contador dos impactos de raio recebidos, peça de adaptação cabeça-mastro e ensamblagem cabeça-mastro-condutor, de latão, para mastro de 1 1/2" e baixada interior de barra condutora de 30x2 mm, tubo de protecção da baixada e tomada de terra com barra condutora de cobre estanhado.
Inclui: Marcação. Colocação do mastro. Execução da tomada de terra. Montagem, ligação e verificação do seu correcto funcionamento.
Critério de medição de projecto: Número de unidades previstas, segundo documentação gráfica de Projecto.
Critério de medição de obra: Medir-se-á o número de unidades realmente executadas segundo especificações de Projecto.

| Código | Un | Descrição | Rendimento | Preço | Importância |
|---|---|---|---|---|---|
| mt41pea020ya | Ud | Pára-raios tipo hastes Franklin, com ponta múltipla formada por peça central, haste principal e quatro laterais, com semi-ângulo de protecção de 25° para um nível de protecção I + medidas complementares, fabricado em aço inoxidável de 16 mm de diâmetro segundo EN 62305-1, modelo AT-002A "APLICACIONES TECNOLÓGICAS", inclusive peça de adaptação cabeça-mastro e ensamblagem cabeça-mastro-condutor, de latão, para mastro de 1 1/2" e baixada interior de barra condutora de 30x2 mm. (material) | 1 | 231.63 | 231.630 |
| mt41paa025b | Ud | Mastro telescópico de aço galvanizado a quente, modelo AT-058A "APLICACIONES TECNOLÓGICAS", de 8 m de comprimento, 2" de diâmetro na base e 1 1/2" de diâmetro na ponta, para fixação a parede ou estrutura. (material) | 1 | 889.2 | 889.200 |
| mt41paa030d | Ud | Sistema de ancoragem para mastros formado por três suportes em forma de U, de aço galvanizado a quente, de 30 cm de comprimento e 8 mm de espessura, modelo AT-024B "APLICACIONES TECNOLÓGICAS", para fixação com parafusos à parede. (material) | 1 | 187.31 | 187.310 |
| mt41pca010b | m | Barra condutora de cobre estanhado, nua, de 30x2 mm, modelo AT-052D "APLICACIONES TECNOLÓGICAS". (material) | 46.5 | 55.35 | 2573.775 |
| mt41paa056b | Ud | Suporte piramidal para condutor de 8 mm de diâmetro ou barra condutora de entre 30x2 mm e 30x3,5 mm de secção, modelo AT-183E "APLICACIONES TECNOLÓGICAS", para fixação do grampo a superfícies horizontais. (material) | 1 | 10.5 | 10.500 |
| mt41paa050b | Ud | Grampo de aço inoxidável, modelo AT-028E "APLICACIONES TECNOLÓGICAS", para fixação de barra condutora de entre 30x2 mm e 30x3,5 mm de secção a parede. (material) | 20 | 23.71 | 474.200 |
| mt41paa080b | Ud | Caminho de faíscas, modelo AT-050K "APLICACIONES TECNOLÓGICAS", para união entre tomadas de terra. (material) | 1 | 259.9 | 259.900 |
| mt41paa053e | Ud | Manguito de latão de 55x55 mm com placa intermédia, modelo AT-020F "APLICACIONES TECNOLÓGICAS", para união múltipla de cabos de cobre de 8 a 10 mm de diâmetro e barras condutoras de cobre estanhado de 30x2 mm. (material) | 1 | 31.4 | 31.400 |
| mt41paa060b | Ud | Contador mecânico dos impactos de raio recebidos pelo sistema de protecção, modelo AT-034G "APLICACIONES TECNOLÓGICAS". (material) | 1 | 507.23 | 507.230 |
| mt41paa052e | Ud | Manga seccionadora de latão, de 70x50x15 mm, com sistema de dobradiça, modelo AT-010F "APLICACIONES TECNOLÓGICAS", para união de barras condutoras de entre 30x2 mm e 30x3,5 mm de secção. (material) | 1 | 40.55 | 40.550 |
| mt41pca020b | Ud | Tubo de aço galvanizado, de 2 m de comprimento, modelo AT-060G "APLICACIONES TECNOLÓGICAS", para a protecção da baixada da barra condutora. (material) | 1 | 55.09 | 55.090 |
| mt35ata010b | Ud | Caixa de polipropileno para tomada de terra, de 250x250x250 mm, com tampa amovível, modelo AT-010H "APLICACIONES TECNOLÓGICAS". (material) | 3 | 127.38 | 382.140 |
| mt35ata020e | Ud | Ponte para comprovação de ligação à terra de la instalação eléctrica, modelo AT-020H "APLICACIONES TECNOLÓGICAS". (material) | 2 | 96.58 | 193.160 |
| mt35ate020e | Ud | Eléctrodo para rede de terra cobreado com 254 µm, fabricado em aço, de 14,3 mm de diâmetro e 2 m de comprimento, modelo AT-072H "APLICACIONES TECNOLÓGICAS". (material) | 2 | 48.49 | 96.980 |
| mt41paa140e | Ud | Peça de latão, modelo AT-090H "APLICACIONES TECNOLÓGICAS", para união de eléctrodo de circuito de terra a cabo de cobre de 8 a 10 mm de diâmetro ou barra condutora de cobre estanhado de 30x2 mm. (material) | 2 | 20.54 | 41.080 |
| mt35ate010b | Ud | Eléctrodo dinâmico para rede de terra, de 28 mm de diâmetro e 2,5 m de comprimento, de longa duração, com efeito condensador, modelo AT-025H "APLICACIONES TECNOLÓGICAS". (material) | 1 | 363.56 | 363.560 |
| mt35ata030b | Ud | Embalagem de 5 kg de gel concentrado, ecológico e não corrosivo, Conductiver Plus, modelo AT-010L "APLICACIONES TECNOLÓGICAS", para a preparação de 20 litros de melhorador da condutividade de ligação à terra. (material) | 2 | 96.44 | 192.880 |
| mo007 | h | Oficial de 1ª instalador de pára-raios. (mão de obra) | 10.5 | 23.31 | 244.755 |
| mo106 | h | Ajudante de instalador de pára-raios. (mão de obra) | 10.5 | 22.09 | 231.945 |
| % | % | Custos directos complementares | 2 % | 7007.285 | 140.146 |
|  |  | Custos directos |  |  | 7147.431 |

Resíduos:
- colocação: mt41pca010b Barra condutora de cobre estanhado, nua, de 30x2 mm, modelo AT-052D "APLICACIONES TECNOLÓGICAS"; factor de resíduo 0.024
- colocação: mt41pca020b; factor de resíduo 0.0053

## Recursos

**mt41paa025b** Ud Mastro telescópico de aço galvanizado a quente
Dados técnicos: Custo energético 666.436 MJ; Emissão de CO2 67.658 kg
Resíduos:
- embalagem: re150101 Embalagens de papel e cartão. (componente de resíduo); rendimento 0.18 kg; Código LER 15 01 01; Massa do elemento 1 kg; Volume 0.001333 m3
- embalagem: re170203 Plástico. (componente de resíduo); rendimento 0.09 kg; Código LER 17 02 03; Massa do elemento 1 kg; Volume 0.001667 m3

**mt41paa030d** Ud Sistema de ancoragem para mastros formado por três suportes em forma de U
Dados técnicos: Custo energético 166.881 MJ; Emissão de CO2 16.710 kg
Resíduos:
- embalagem: re150101 Embalagens de papel e cartão; rendimento 0.179 kg
- embalagem: re170203 Plástico; rendimento 0.089 kg

**mt41pca010b** m Barra condutora de cobre estanhado, nua, de 30x2 mm, modelo AT-052D "APLICACIONES TECNOLÓGICAS"
Dados técnicos: Custo energético 20.458 MJ; Emissão de CO2 0.418 kg; Código LER 17 04 01; Massa do elemento 0.534 kg; Volume 0.000356 m3
Resíduos:
- embalagem: re170203 Plástico; rendimento 0.008 kg

**mt41paa060b** Ud Contador mecânico dos impactos de raio recebidos pelo sistema de protecção, modelo AT-034G "APLICACIONES TECNOLÓGICAS"
Dados técnicos: Custo energético 32.512 MJ; Emissão de CO2 2.808 kg
Resíduos:
- embalagem: re150101 Embalagens de papel e cartão; rendimento 0.086 kg

**mt41paa052e** Ud Manga seccionadora de latão
Dados técnicos: Custo energético 52.749 MJ; Emissão de CO2 3.601 kg
Resíduos:
- embalagem: re150101 Embalagens de papel e cartão; rendimento 0.072 kg

**mt41pca020b** Ud Tubo de aço galvanizado
Dados técnicos: Custo energético 263.911 MJ; Emissão de CO2 26.714 kg; Código LER 17 04 05; Massa do elemento 10.36 kg; Volume 0.004933 m3
Resíduos:
- embalagem: re170203 Plástico; rendimento 0.04 kg

**mt35ata010b** Ud Caixa de polipropileno para tomada de terra
Dados técnicos: Custo energético 130.607 MJ; Emissão de CO2 4.152 kg
Resíduos:
- embalagem: re150101 Embalagens de papel e cartão; rendimento 0.075 kg

**mt35ata020e** Ud Ponte para comprovação de ligação à terra de la instalação eléctrica, modelo AT-020H "APLICACIONES TECNOLÓGICAS"
Dados técnicos: Custo energético 113.365 MJ; Emissão de CO2 7.672 kg
Resíduos:
- embalagem: re150101 Embalagens de papel e cartão; rendimento 0.072 kg

**mt35ate020e** Ud Eléctrodo para rede de terra cobreado com 254 µm
Dados técnicos: Custo energético 24.614 MJ; Emissão de CO2 1.336 kg
Resíduos:
- embalagem: re150101 Embalagens de papel e cartão; rendimento 0.072 kg

**mt35ate010b** Ud Eléctrodo dinâmico para rede de terra
Dados técnicos: Custo energético 118.006 MJ; Emissão de CO2 6.193 kg
Resíduos:
- embalagem: re150101 Embalagens de papel e cartão; rendimento 0.086 kg
