# Protector contra sobretensões

- Propriedade do ficheiro: CYPE Ingenieros S.A.
- Formato: FIEBDC-3/2016
- Programa: Generador de precios de la construcción. CYPE Ingenieros, S.A.
- Data: 04/05/2024
- Moeda: EUR
- Custos indirectos: 3 %
- IVA: 23 %

## I Instalações

### IP Protecção contra o raio

#### IPI Sistemas internos

**IPI010** Ud Protector contra sobretensões.
Sistema interno de protecção contra sobretensões, formado por 7 protectores contra sobretensões "APLICACIONES TECNOLÓGICAS": 1 protector contra sobretensões transitórias, tipo 1 + 2 (ondas de 10/350 µs e 8/20 µs), com led indicador de final de vida útil, bipolar (1P+N), tensão nominal 230 V, resistência à corrente de impulso de onda 10/350 µs (Iimp) 30 kA, intensidade máxima de descarga 65 kA, intensidade nominal de descarga 40 kA, nível de protecção 1,5 kV, modelo ATSHIELD S 230M (AT-8618), para a linha monofásica de fornecimento eléctrico colocado dentro do quadro principal, 1 protector contra sobretensões transitórias, tipo 1 + 2 (ondas de 10/350 µs e 8/20 µs), com led indicador de final de vida útil, tetrapolar (3P+N), tensão nominal 230/400 V, resistência à corrente de impulso de onda 10/350 µs (Iimp) 30 kA, intensidade máxima de descarga 65 kA, intensidade nominal de descarga 40 kA, nível de protecção 1,5 kV, modelo ATSHIELD TT 400T (AT-8616), para a linha trifásica de fornecimento eléctrico colocado dentro do quadro principal, 1 protector contra sobretensões transitórias, tipo 2 + 3 (onda combinada de 1,2/50 µs e 8/20 µs), com led indicador de final de vida útil, bipolar (1P+N), tensão nominal 230 V, intensidade máxima de descarga 30 kA, intensidade nominal de descarga 10 kA, tensão em circuito aberto com onda combinada 6 kV, nível de protecção 0,9 kV, modelo ATCOVER 230M (AT-8112), para a linha monofásica de fornecimento eléctrico colocado dentro do quadro parcial, 1 protector contra sobretensões transitórias, tipo 2 + 3 (onda combinada de 1,2/50 µs e 8/20 µs), com led indicador de final de vida útil, tetrapolar (3P+N), tensão nominal 230/400 V, intensidade máxima de descarga 30 kA, intensidade nominal de descarga 10 kA, tensão em circuito aberto com onda combinada 6 kV, nível de protecção 0,9 kV, modelo ATCOVER 400T (AT-8133), para a linha trifásica de fornecimento eléctrico colocado dentro do quadro parcial, 1 protector contra sobretensões transitórias, com cartucho extraível e led indicador de final de vida útil, tensão nominal 130 Vcc, intensidade nominal de descarga 2 kA, nível de protecção 270 V, modelo ATFONO (AT-9101), para a linha telefónica analógica, 1 protector contra sobretensões transitórias, com cartucho extraível e led indicador de final de vida útil, 5, intensidade nominal de descarga 2 kA, nível de protecção 66 V, modelo ATLINE5 (AT-9205), para a linha de transmissão de dados e 1 protector contra sobretensões transitórias, com ligações de entrada e saída RJ-45, 100 Mbit/s, tensão nominal 5 Vcc, intensidade nominal de descarga 2 kA, nível de protecção 100 V, modelo ATLAN 100 BASE-T (AT-2107), para a linha informática.
Inclui: Montagem, ligação e verificação do seu correcto funcionamento.
Critério de medição de projecto: Número de unidades previstas, segundo documentação gráfica de Projecto.
Critério de medição de obra: Medir-se-á o número de unidades realmente executadas segundo especificações de Projecto.

| Código | Un | Descrição | Rendimento | Preço | Importância |
|---|---|---|---|---|---|
| mt35psa006d | Ud | Protector contra sobretensões transitórias, tipo 1 + 2 (ondas de 10/350 µs e 8/20 µs), com led indicador de final de vida útil, bipolar (1P+N), tensão nominal 230 V, resistência à corrente de impulso de onda 10/350 µs (Iimp) 30 kA, intensidade máxima de descarga 65 kA, intensidade nominal de descarga 40 kA, nível de protecção 1,5 kV, modelo ATSHIELD S 230M (AT-8618) "APLICACIONES TECNOLÓGICAS", de 72x90x80 mm, grau de protecção IP20, montagem sobre calha DIN, segundo IEC 61643-11. (material) | 1 | 711.72 | 711.720 |
| mt35psa005d | Ud | Protector contra sobretensões transitórias, tipo 1 + 2 (ondas de 10/350 µs e 8/20 µs), com led indicador de final de vida útil, tetrapolar (3P+N), tensão nominal 230/400 V, resistência à corrente de impulso de onda 10/350 µs (Iimp) 30 kA, intensidade máxima de descarga 65 kA, intensidade nominal de descarga 40 kA, nível de protecção 1,5 kV, modelo ATSHIELD TT 400T (AT-8616) "APLICACIONES TECNOLÓGICAS", de 144x90x80 mm, grau de protecção IP20, montagem sobre calha DIN, segundo IEC 61643-11. (material) | 1 | 1450.53 | 1450.530 |
| mt35psa014D | Ud | Protector contra sobretensões transitórias, tipo 2 + 3 (onda combinada de 1,2/50 µs e 8/20 µs), com led indicador de final de vida útil, bipolar (1P+N), tensão nominal 230 V, intensidade máxima de descarga 30 kA, intensidade nominal de descarga 10 kA, tensão em circuito aberto com onda combinada 6 kV, nível de protecção 0,9 kV, modelo ATCOVER 230M (AT-8112) "APLICACIONES TECNOLÓGICAS", de 72x90x80 mm, grau de protecção IP20, montagem sobre calha DIN, segundo IEC 61643-11. (material) | 1 | 493.03 | 493.030 |
| mt35psa014r | Ud | Protector contra sobretensões transitórias, tipo 2 + 3 (onda combinada de 1,2/50 µs e 8/20 µs), com led indicador de final de vida útil, tetrapolar (3P+N), tensão nominal 230/400 V, intensidade máxima de descarga 30 kA, intensidade nominal de descarga 10 kA, tensão em circuito aberto com onda combinada 6 kV, nível de protecção 0,9 kV, modelo ATCOVER 400T (AT-8133) "APLICACIONES TECNOLÓGICAS", de 144x90x80 mm, grau de protecção IP20, montagem sobre calha DIN, segundo IEC 61643-11. (material) | 1 | 747.09 | 747.090 |
| mt40psa010d | Ud | Protector contra sobretensões transitórias para duas linhas telefónicas analógicas ou ADSL, com cartucho extraível e led indicador de final de vida útil, tensão nominal 130 Vcc, intensidade nominal de descarga 2 kA, nível de protecção 270 V, modelo ATFONO (AT-9101) "APLICACIONES TECNOLÓGICAS", de 13,5x90x80 mm, grau de protecção IP20, montagem sobre calha DIN, segundo IEC 61643-21. (material) | 1 | 189.54 | 189.540 |
| mt40psa020jaj | Ud | Protector contra sobretensões transitórias para duas linhas de transmissão de dados, com cartucho extraível e led indicador de final de vida útil, 5, intensidade nominal de descarga 2 kA, nível de protecção 66 V, modelo ATLINE5 (AT-9205) "APLICACIONES TECNOLÓGICAS", de 13,5x90x80 mm, grau de protecção IP20, montagem sobre calha DIN, segundo IEC 61643-21. (material) | 1 | 291.51 | 291.510 |
| mt40psa030d | Ud | Protector contra sobretensões transitórias para linha de rede informática, com ligações de entrada e saída RJ-45, 100 Mbit/s, tensão nominal 5 Vcc, intensidade nominal de descarga 2 kA, nível de protecção 100 V, modelo ATLAN 100 BASE-T (AT-2107) "APLICACIONES TECNOLÓGICAS", de 70x30x47 mm, grau de protecção IP20, segundo IEC 61643-21. (material) | 1 | 181.58 | 181.580 |
| mo003 | h | Oficial de 1ª electricista. (mão de obra) | 10.5 | 23.31 | 244.755 |
| mo102 | h | Ajudante de electricista. (mão de obra) | 10.5 | 22.09 | 231.945 |
| % | % | Custos directos complementares | 2 % | 4541.700 | 90.834 |
|  |  | Custos directos |  |  | 4632.534 |

## Recursos

**mt35psa006d** Ud Protector contra sobretensões transitórias
Dados técnicos: Custo energético 19.745 MJ; Emissão de CO2 1.070 kg
Resíduos:
- embalagem: re150101 Embalagens de papel e cartão. (componente de resíduo); rendimento 0.038 kg; Código LER 15 01 01; Massa do elemento 1 kg; Volume 0.001333 m3

**mt35psa005d** Ud Protector contra sobretensões transitórias
Dados técnicos: Custo energético 39.469 MJ; Emissão de CO2 2.108 kg
Resíduos:
- embalagem: re150101 Embalagens de papel e cartão; rendimento 0.038 kg

**mt35psa014D** Ud Protector contra sobretensões transitórias
Dados técnicos: Custo energético 19.745 MJ; Emissão de CO2 1.070 kg
Resíduos:
- embalagem: re150101 Embalagens de papel e cartão; rendimento 0.038 kg

**mt35psa014r** Ud Protector contra sobretensões transitórias
Dados técnicos: Custo energético 39.469 MJ; Emissão de CO2 2.108 kg
Resíduos:
- embalagem: re150101 Embalagens de papel e cartão; rendimento 0.038 kg

**mt40psa010d** Ud Protector contra sobretensões transitórias para duas linhas telefónicas analógicas ou ADSL
Dados técnicos: Custo energético 9.413 MJ; Emissão de CO2 0.526 kg
Resíduos:
- embalagem: re150101 Embalagens de papel e cartão; rendimento 0.038 kg

**mt40psa020jaj** Ud Protector contra sobretensões transitórias para duas linhas de transmissão de dados
Dados técnicos: Custo energético 9.413 MJ; Emissão de CO2 0.526 kg
Resíduos:
- embalagem: re150101 Embalagens de papel e cartão; rendimento 0.038 kg

**mt40psa030d** Ud Protector contra sobretensões transitórias para linha de rede informática
Dados técnicos: Custo energético 23.502 MJ; Emissão de CO2 1.268 kg
Resíduos:
- embalagem: re150101 Embalagens de papel e cartão; rendimento 0.038 kg
