# Pára-raios tipo hastes Franklin

- Propriedade do ficheiro: CYPE INGENIEROS, S.A.
- Formato: FIEBDC-3/2002
- Moeda: EUR
- Custos indirectos: 3.00 %
- IVA: 23.00 %

## I Instalações

### IP Protecção contra o raio

#### IPE Sistemas externos

**IPE010** Ud Pára-raios tipo hastes Franklin.
Sistema externo de protecção contra o raio, formado por pára-raios tipo hastes Franklin, com semi-ângulo de protecção de 25° para um nível de protecção I + medidas complementares, modelo AT-002A "APLICACIONES TECNOLÓGICAS", colocado em parede ou estrutura sobre mastro telescópico de aço galvanizado a quente, modelo AT-058A "APLICACIONES TECNOLÓGICAS", de 8 m de comprimento, 2" de diâmetro na base e 1 1/2" de diâmetro na ponta. Incluindo suportes, peças especiais, barra condutora de aço galvanizado, vias de faíscas, contador dos impactos de raio recebidos, peça de adaptação cabeça-mastro e ensamblagem cabeça-mastro-condutor, de latão, para mastro de 1 1/2" e baixada interior de barra condutora de 30x2 mm, tubo de protecção da baixada e tomada de terra com barra condutora de cobre estanhado.
Inclui: Marcação. Colocação do mastro. Execução da tomada de terra. Montagem, ligação e verificação do seu correcto funcionamento.
Critério de medição de projecto: Número de unidades previstas, segundo documentação gráfica de Projecto.
Critério de medição de obra: Medir-se-á o número de unidades realmente executadas segundo especificações de Projecto.

| Código | Un | Descrição | Rendimento | Preço | Importância |
|---|---|---|---|---|---|
| mt41pea020ya | Ud | Pára-raios tipo hastes Franklin, com ponta múltipla formada por peça central, haste principal e quatro laterais, com semi-ângulo de protecção de 25° para um nível de protecção I + medidas complementares, fabricado em aço inoxidável de 16 mm de diâmetro segundo EN 62305-1, modelo AT-002A "APLICACIONES TECNOLÓGICAS", inclusive peça de adaptação cabeça-mastro e ensamblagem cabeça-mastro-condutor, de latão, para mastro de 1 1/2" e baixada interior de barra condutora de 30x2 mm. (material) | 1.000 | 231.63 | 231.63 |
| mt41paa025b | Ud | Mastro telescópico de aço galvanizado a quente, modelo AT-058A "APLICACIONES TECNOLÓGICAS", de 8 m de comprimento, 2" de diâmetro na base e 1 1/2" de diâmetro na ponta, para fixação a parede ou estrutura. (material) | 1.000 | 889.20 | 889.20 |
| mt41paa030d | Ud | Sistema de ancoragem para mastros formado por três suportes em forma de U, de aço galvanizado a quente, de 30 cm de comprimento e 8 mm de espessura, modelo AT-024B "APLICACIONES TECNOLÓGICAS", para fixação com parafusos à parede. (material) | 1.000 | 187.31 | 187.31 |
| mt41pca012b | m | Barra condutora de aço galvanizado, nua, de 30x3,5 mm, modelo AT-131D "APLICACIONES TECNOLÓGICAS". (material) | 53.500 | 17.93 | 959.26 |
| mt41paa056b | Ud | Suporte piramidal para condutor de 8 mm de diâmetro ou barra condutora de entre 30x2 mm e 30x3,5 mm de secção, modelo AT-183E "APLICACIONES TECNOLÓGICAS", para fixação do grampo a superfícies horizontais. (material) | 16.000 | 10.50 | 168.00 |
| mt41paa050b | Ud | Grampo de aço inoxidável, modelo AT-028E "APLICACIONES TECNOLÓGICAS", para fixação de barra condutora de entre 30x2 mm e 30x3,5 mm de secção a parede. (material) | 20.000 | 23.71 | 474.20 |
| mt41paa070b | Ud | Caminho de faíscas, modelo AT-060F "APLICACIONES TECNOLÓGICAS", para mastro de antena e ligação a chapa de cobre estanhado. (material) | 1.000 | 279.10 | 279.10 |
| mt41paa080b | Ud | Caminho de faíscas, modelo AT-050K "APLICACIONES TECNOLÓGICAS", para união entre tomadas de terra. (material) | 1.000 | 259.90 | 259.90 |
| mt41paa053g | Ud | Manguito com placa intermédia, modelo AT-026F "APLICACIONES TECNOLÓGICAS", para união múltipla de barras condutoras de aço galvanizado de 30x3,5 mm. (material) | 2.000 | 10.45 | 20.90 |
| mt41paa060b | Ud | Contador mecânico dos impactos de raio recebidos pelo sistema de protecção, modelo AT-034G "APLICACIONES TECNOLÓGICAS". (material) | 1.000 | 507.23 | 507.23 |
| mt41paa052g | Ud | Manga seccionadora de cobre e aço galvanizado, modelo AT-107F "APLICACIONES TECNOLÓGICAS", para união de barras condutoras de entre 30x2 mm e 30x3,5 mm de secção. (material) | 1.000 | 23.71 | 23.71 |
| mt41pca020b | Ud | Tubo de aço galvanizado, de 2 m de comprimento, modelo AT-060G "APLICACIONES TECNOLÓGICAS", para a protecção da baixada da barra condutora. (material) | 1.000 | 55.09 | 55.09 |
| mt41pca010b | m | Barra condutora de cobre estanhado, nua, de 30x2 mm, modelo AT-052D "APLICACIONES TECNOLÓGICAS". (material) | 18.000 | 55.35 | 996.30 |
| mt35ata010b | Ud | Caixa de polipropileno para tomada de terra, de 250x250x250 mm, com tampa amovível, modelo AT-010H "APLICACIONES TECNOLÓGICAS". (material) | 5.000 | 127.38 | 636.90 |
| mt35ata020e | Ud | Ponte para comprovação de ligação à terra de la instalação eléctrica, modelo AT-020H "APLICACIONES TECNOLÓGICAS". (material) | 4.000 | 96.58 | 386.32 |
| mt35ate010b | Ud | Eléctrodo dinâmico para rede de terra, de 28 mm de diâmetro e 2,5 m de comprimento, de longa duração, com efeito condensador, modelo AT-025H "APLICACIONES TECNOLÓGICAS". (material) | 4.000 | 363.56 | 1454.24 |
| mt35ata030b | Ud | Embalagem de 5 kg de gel concentrado, ecológico e não corrosivo, Conductiver Plus, modelo AT-010L "APLICACIONES TECNOLÓGICAS", para a preparação de 20 litros de melhorador da condutividade de ligação à terra. (material) | 4.000 | 96.44 | 385.76 |
| mo007 | h | Oficial de 1ª instalador de pára-raios. (mão de obra) | 14.800 | 23.31 | 344.99 |
| mo106 | h | Ajudante de instalador de pára-raios. (mão de obra) | 14.800 | 22.09 | 326.93 |
| % | % | Custos directos complementares | 2 % | 8586.97 | 171.74 |
|  |  | Custos directos |  |  | 8758.71 |
