# Ancoragem química estrutural sobre betão, através de cartucho de injecção de resina

- Propriedade do ficheiro: CYPE Ingenieros S.A.
- Formato: FIEBDC-3/2016
- Programa: Generador de precios de la construcción. CYPE Ingenieros, S.A.
- Data: 19/05/2024
- Moeda: EUR
- Custos indirectos: 3 %
- IVA: 23 %

## E Estruturas

### EH Betão armado

#### EHW Ancoragens estruturais

**EHW010** Ud Ancoragem química estrutural sobre betão, através de cartucho de injecção de resina.
Ancoragem química estrutural realizada sobre betão de 20 N/mm² de resistência característica mínima, através de perfuração de 14 mm de diâmetro e 110 mm de profundidade, preenchimento do orifício com injecção de resina epóxi de cor vermelho, livre de estireno, MOPUR3 "INDEX", e inserção posterior de elemento de fixação composto por varão roscado de aço inoxidável A2, com marca de colocação, EQ-A2 M12/160 "INDEX", de 12 mm de diâmetro e 160 mm de comprimento, porca e anilha.
Inclui: Implantação da posição da ancoragem. Execução da perfuração. Limpeza do pó resultante. Preparação do cartucho. Injecção da resina. Inserção do elemento de fixação. Aplicação do par de aperto com chave dinamométrica. Limpeza dos restos sobrantes.
Critério de medição de projecto: Número de unidades previstas, segundo documentação gráfica de Projecto.
Critério de medição de obra: Medir-se-á o número de unidades realmente executadas segundo especificações de Projecto.

| Código | Un | Descrição | Rendimento | Preço | Importância |
|---|---|---|---|---|---|
| mt26ind200c | Ud | Cartucho, de dois componentes, à base de resina epóxi de cor vermelho, livre de estireno, MOPUR3 "INDEX", de 385 ml, com cânula misturadora. (material) | 0.035 | 55.8 | 1.953 |
| mt26ind257jc | Ud | Elemento de fixação composto por varão roscado de aço inoxidável A2, com marca de colocação, EQ-A2 M12/160 "INDEX", de 12 mm de diâmetro e 160 mm de comprimento, porca e anilha. (material) | 1 | 8.51 | 8.510 |
| mo020 | h | Oficial de 1ª construção. (mão de obra) | 0.096 | 22.68 | 2.177 |
| mo112 | h | Operário especializado construção. (mão de obra) | 0.096 | 21.98 | 2.110 |
| % | % | Custos directos complementares | 2 % | 14.750 | 0.295 |
|  |  | Custos directos |  |  | 15.045 |

Resíduos:
- colocação: mt26ind200c; factor de resíduo 0.03
- colocação: mt26ind257jc; factor de resíduo 0.0175035

## Recursos

**mt26ind200c** Ud Cartucho, de dois componentes
Dados técnicos: Custo energético 69.529 MJ; Emissão de CO2 2.864 kg; Código LER 17 09 04; Massa do elemento 0.58 kg; Volume 0.000387 m3
Resíduos:
- embalagem: re170203 Plástico. (componente de resíduo); rendimento 0.2 kg; Código LER 17 02 03; Massa do elemento 1 kg; Volume 0.001667 m3

**mt26ind257jc** Ud Elemento de fixação composto por varão roscado de aço inoxidável A2
Dados técnicos: Custo energético 9.232 MJ; Emissão de CO2 1.121 kg; Código LER 17 04 05; Massa do elemento 0.143 kg; Volume 0.000068 m3
Resíduos:
- embalagem: re170203 Plástico; rendimento 0.025 kg
