# Ancoragem mecânica por aparafusamento, sobre o elemento de betão

- Propriedade do ficheiro: CYPE Ingenieros S.A.
- Formato: FIEBDC-3/2016
- Programa: Generador de precios de la construcción. CYPE Ingenieros, S.A.
- Data: 17/05/2024
- Moeda: EUR
- Custos indirectos: 3 %
- IVA: 23 %

## E Estruturas

### EH Betão armado

#### EHW Ancoragens estruturais

**EHW025** Ud Ancoragem mecânica por aparafusamento, sobre o elemento de betão.
Ancoragem mecânica tipo parafuso de cabeça hexagonal, com rosca externa, de aço galvanizado, TFS 6x100 M8 "INDEX", de 6 mm de diâmetro, 100 mm de comprimento e rosca M8, aparafusada directamente na perfuração de 6 mm de diâmetro e 65 mm de profundidade mínima, realizada através de furo com martelo percutor e broca, sobre elemento fissurado ou não fissurado, de betão de 20 N/mm² de resistência característica mínima e 50 N/mm² de resistência característica máxima.
Inclui: Implantação da posição da ancoragem. Execução da perfuração. Limpeza do pó resultante. Colocação do parafuso e aparafusamento do mesmo. Enroscamento da peça a fixar. Limpeza dos restos sobrantes.
Critério de medição de projecto: Número de unidades previstas, segundo documentação gráfica de Projecto.
Critério de medição de obra: Medir-se-á o número de unidades realmente executadas segundo especificações de Projecto.

| Código | Un | Descrição | Rendimento | Preço | Importância |
|---|---|---|---|---|---|
| mt26ind119p | Ud | Ancoragem mecânica tipo parafuso de cabeça hexagonal, com rosca externa, de aço galvanizado, TFS 6x100 M8 "INDEX", de 6 mm de diâmetro, 100 mm de comprimento e rosca M8, para fixação sobre elementos de betão, fissurados ou não fissurados. (material) | 1 | 1.34 | 1.340 |
| mo020 | h | Oficial de 1ª construção. (mão de obra) | 0.06 | 22.68 | 1.361 |
| mo112 | h | Operário especializado construção. (mão de obra) | 0.06 | 21.98 | 1.319 |
| % | % | Custos directos complementares | 2 % | 4.020 | 0.080 |
|  |  | Custos directos |  |  | 4.100 |

Resíduos:
- colocação: mt26ind119p; factor de resíduo 0.0188182

## Recursos

**mt26ind119p** Ud Ancoragem mecânica tipo parafuso de cabeça hexagonal
Dados técnicos: Custo energético 2.974 MJ; Emissão de CO2 0.177 kg; Código LER 17 04 05; Massa do elemento 0.022 kg; Volume 0.00001 m3
Resíduos:
- embalagem: re170203 Plástico. (componente de resíduo); rendimento 0.025 kg; Código LER 17 02 03; Massa do elemento 1 kg; Volume 0.001667 m3
