# Ancoragem química estrutural sobre betão, através de cartucho de injecção de resina

- Propriedade do ficheiro: CYPE INGENIEROS, S.A.
- Formato: FIEBDC-3/2002
- Moeda: EUR
- Custos indirectos: 3.00 %
- IVA: 23.00 %

## E Estruturas

### EH Betão armado

#### EHW Ancoragens estruturais

**EHW010** Ud Ancoragem química estrutural sobre betão, através de cartucho de injecção de resina.
Ancoragem química estrutural realizada sobre betão de 20 N/mm² de resistência característica mínima, através de perfuração de 12 mm de diâmetro e 90 mm de profundidade, preenchimento do orifício com injecção de resina epóxi de cor vermelho, livre de estireno, MOPUR3 "INDEX", e inserção posterior de elemento de fixação composto por varão roscado de aço inoxidável A4, com marca de colocação, EQ-A4 M10/130 "INDEX", de 10 mm de diâmetro e 130 mm de comprimento, porca e anilha.
Inclui: Implantação da posição da ancoragem. Execução da perfuração. Limpeza do pó resultante. Preparação do cartucho. Injecção da resina. Inserção do elemento de fixação. Aplicação do par de aperto com chave dinamométrica. Limpeza dos restos sobrantes.
Critério de medição de projecto: Número de unidades previstas, segundo documentação gráfica de Projecto.
Critério de medição de obra: Medir-se-á o número de unidades realmente executadas segundo especificações de Projecto.

| Código | Un | Descrição | Rendimento | Preço | Importância |
|---|---|---|---|---|---|
| mt26ind200c | Ud | Cartucho, de dois componentes, à base de resina epóxi de cor vermelho, livre de estireno, MOPUR3 "INDEX", de 385 ml, com cânula misturadora. (material) | 0.021 | 55.80 | 1.17 |
| mt26ind255ib | Ud | Elemento de fixação composto por varão roscado de aço inoxidável A4, com marca de colocação, EQ-A4 M10/130 "INDEX", de 10 mm de diâmetro e 130 mm de comprimento, porca e anilha. (material) | 1.000 | 6.48 | 6.48 |
| op00tal010 |  | Berbequim. | 1.000 | 0.00 | 0.00 |
| mo020 | h | Oficial de 1ª construção. (mão de obra) | 0.091 | 22.68 | 2.06 |
| mo112 | h | Operário especializado construção. (mão de obra) | 0.091 | 21.98 | 2.00 |
| % | % | Custos directos complementares | 2 % | 11.71 | 0.23 |
|  |  | Custos directos |  |  | 11.94 |
