# Ponto de esvaziamento

- Propriedade do ficheiro: CYPE Ingenieros S.A.
- Formato: FIEBDC-3/2016
- Programa: Generador de precios de la construcción. CYPE Ingenieros, S.A.
- Data: 18/05/2024
- Moeda: EUR
- Custos indirectos: 3 %
- IVA: 23 %

## I Instalações

### IC Aquecimento, arrefecimento, climatização e A.Q.S.

#### ICS Sistemas de condução de água

**ICS015** Ud Ponto de esvaziamento.
Ponto de esvaziamento de rede de distribuição de água, para sistema de aquecimento, formado por 2 m de tubo multicamada de polietileno reticulado/alumínio/polietileno reticulado de alta densidade (PE-X/Al/PE-X), de 26 mm de diâmetro e 3 mm de espessura, temperatura máxima de funcionamento 95°C, colocado superficialmente e válvula de corte. Inclusive material auxiliar para montagem e fixação, acessórios e peças especiais.
Inclui: Marcação. Colocação e fixação. Realização de ensaios.
Critério de medição de projecto: Número de unidades previstas, segundo documentação gráfica de Projecto.
Critério de medição de obra: Medir-se-á o número de unidades realmente executadas segundo especificações de Projecto.

| Código | Un | Descrição | Rendimento | Preço | Importância |
|---|---|---|---|---|---|
| mt37tco400fd | Ud | Material auxiliar para montagem e fixação das tubagens multicamada de polietileno reticulado/alumínio/polietileno reticulado de alta densidade (PE-X/Al/PE-X), com barreira de oxigénio, de 26 mm de diâmetro exterior. (material) | 2 | 0.24 | 0.480 |
| mt37tco010fde | m | Tubo multicamada de polietileno reticulado/alumínio/polietileno reticulado de alta densidade (PE-X/Al/PE-X), de 26 mm de diâmetro e 3 mm de espessura, temperatura máxima de funcionamento 95°C, segundo NP EN ISO 21003-1, com o preço incrementado em 20% relativamente a acessórios e peças especiais. (material) | 2 | 5.79 | 11.580 |
| mt37sve010d | Ud | Válvula de esfera de latão niquelado para enroscar de 1". (material) | 1 | 12.15 | 12.150 |
| mo004 | h | Oficial de 1ª instalador de aquecimento. (mão de obra) | 0.17 | 23.31 | 3.963 |
| mo103 | h | Ajudante de instalador de aquecimento. (mão de obra) | 0.17 | 22.09 | 3.755 |
| % | % | Custos directos complementares | 2 % | 31.928 | 0.639 |
|  |  | Custos directos |  |  | 32.567 |

Resíduos:
- colocação: mt37tco010fde; factor de resíduo 0.0275

## Recursos

**mt37tco010fde** m Tubo multicamada de polietileno reticulado/alumínio/polietileno reticulado de alta densidade (PE-X/Al/PE-X)
Dados técnicos: Custo energético 35.607 MJ; Emissão de CO2 1.640 kg; Código LER 17 02 03; Massa do elemento 0.276 kg; Volume 0.00046 m3

**mt37sve010d** Ud Válvula de esfera de latão niquelado para enroscar de 1"
Dados técnicos: Custo energético 843.399 MJ; Emissão de CO2 56.701 kg
Resíduos:
- embalagem: re150101 Embalagens de papel e cartão. (componente de resíduo); rendimento 0.072 kg; Código LER 15 01 01; Massa do elemento 1 kg; Volume 0.001333 m3
