# Tubagem para instalação interior, colocada superficialmente

- Propriedade do ficheiro: CYPE Ingenieros S.A.
- Formato: FIEBDC-3/2016
- Programa: Generador de precios de la construcción. CYPE Ingenieros, S.A.
- Data: 19/05/2024
- Moeda: EUR
- Custos indirectos: 3 %
- IVA: 23 %

## I Instalações

### IF Abastecimento de água

#### IFI Instalação interior

**IFI005** m Tubagem para instalação interior, colocada superficialmente.
Tubagem para instalação interior, colocada superficialmente e fixada ao paramento, formada por tubo de aço galvanizado estirado sem soldadura, série M, de 1" DN 25 mm de diâmetro e 3,2 mm de espessura. Inclusive material auxiliar para montagem e fixação, acessórios e peças especiais.
Inclui: Marcação. Colocação e fixação do tubo e acessórios. Realização de ensaios.
Critério de medição de projecto: Comprimento medido segundo documentação gráfica de Projecto.
Critério de medição de obra: Medir-se-á o comprimento realmente executado segundo especificações de Projecto.

| Código | Un | Descrição | Rendimento | Preço | Importância |
|---|---|---|---|---|---|
| mt08tag400d | Ud | Material auxiliar para montagem e fixação das tubagens de aço galvanizado, de 1" DN 25 mm. (material) | 1 | 0.65 | 0.650 |
| mt08tag015dc | m | Tubo de aço galvanizado estirado sem soldadura, série M, de 1" DN 25 mm de diâmetro e 3,2 mm de espessura, segundo NP EN 10255, com o preço incrementado em 10% relativamente a acessórios e peças especiais. (material) | 1 | 14.25 | 14.250 |
| mo008 | h | Oficial de 1ª canalizador. (mão de obra) | 0.23 | 23.31 | 5.361 |
| mo107 | h | Ajudante de canalizador. (mão de obra) | 0.23 | 22.09 | 5.081 |
| % | % | Custos directos complementares | 2 % | 25.342 | 0.507 |
|  |  | Custos directos |  |  | 25.849 |

Resíduos:
- colocação: mt08tag015dc; factor de resíduo 0.0324676

## Recursos

**mt08tag015dc** m Tubo de aço galvanizado estirado sem soldadura
Dados técnicos: Custo energético 62.285 MJ; Emissão de CO2 6.163 kg; Código LER 17 04 05; Massa do elemento 2.41 kg; Volume 0.001148 m3
Resíduos:
- embalagem: re170201 Madeira. (componente de resíduo); rendimento 0.011 kg; Código LER 17 02 01; Massa do elemento 1 kg; Volume 0.000909 m3
- embalagem: re170203 Plástico. (componente de resíduo); rendimento 0.003 kg; Código LER 17 02 03; Massa do elemento 1 kg; Volume 0.001667 m3
