# Tubagem para instalação interior, colocada superficialmente

- Propriedade do ficheiro: CYPE Ingenieros S.A.
- Formato: FIEBDC-3/2016
- Programa: Generador de precios de la construcción. CYPE Ingenieros, S.A.
- Data: 19/05/2024
- Moeda: EUR
- Custos indirectos: 3 %
- IVA: 23 %

## I Instalações

### IF Abastecimento de água

#### IFI Instalação interior

**IFI005** m Tubagem para instalação interior, colocada superficialmente.
Tubagem para instalação interior, colocada superficialmente e fixada ao paramento, formada por tubo multicamada de polipropileno copolímero random resistente à temperatura/polipropileno copolímero random resistente à temperatura com fibra de vidro/polipropileno copolímero random resistente à temperatura (PP-RCT/PP-RCT com fibra de vidro/PP-RCT), série 4, de 90 mm de diâmetro exterior e 10,1 mm de espessura. Inclusive material auxiliar para montagem e fixação, acessórios e peças especiais.
Inclui: Marcação. Colocação e fixação do tubo e acessórios. Realização de ensaios.
Critério de medição de projecto: Comprimento medido segundo documentação gráfica de Projecto.
Critério de medição de obra: Medir-se-á o comprimento realmente executado segundo especificações de Projecto.

| Código | Un | Descrição | Rendimento | Preço | Importância |
|---|---|---|---|---|---|
| mt37toa409h | Ud | Material auxiliar para montagem e fixação das tubagens multicamada de polipropileno copolímero random resistente à temperatura/polipropileno copolímero random resistente à temperatura com fibra de vidro/polipropileno copolímero random resistente à temperatura (PP-RCT/PP-RCT com fibra de vidro/PP-RCT), série 4, de 90 mm de diâmetro exterior. (material) | 1 | 1.47 | 1.470 |
| mt37toa119hc | m | Tubo multicamada de polipropileno copolímero random resistente à temperatura/polipropileno copolímero random resistente à temperatura com fibra de vidro/polipropileno copolímero random resistente à temperatura (PP-RCT/PP-RCT com fibra de vidro/PP-RCT), série 4, de 90 mm de diâmetro exterior e 10,1 mm de espessura, segundo NP EN ISO 15874-2, com o preço incrementado em 10% relativamente a acessórios e peças especiais. (material) | 1 | 31.34 | 31.340 |
| mo008 | h | Oficial de 1ª canalizador. (mão de obra) | 0.11 | 23.31 | 2.564 |
| mo107 | h | Ajudante de canalizador. (mão de obra) | 0.11 | 22.09 | 2.430 |
| % | % | Custos directos complementares | 2 % | 37.804 | 0.756 |
|  |  | Custos directos |  |  | 38.560 |

Resíduos:
- colocação: mt37toa119hc; factor de resíduo 0.0237571

## Recursos

**mt37toa119hc** m Tubo multicamada de polipropileno copolímero random resistente à temperatura/polipropileno copolímero random resistente
Dados técnicos: Custo energético 214.668 MJ; Emissão de CO2 6.722 kg; Código LER 17 02 03; Massa do elemento 2.31 kg; Volume 0.00385 m3
