# Tubagem para instalação interior, colocada superficialmente

- Propriedade do ficheiro: CYPE Ingenieros S.A.
- Formato: FIEBDC-3/2016
- Programa: Generador de precios de la construcción. CYPE Ingenieros, S.A.
- Data: 19/05/2024
- Moeda: EUR
- Custos indirectos: 3 %
- IVA: 23 %

## I Instalações

### IF Abastecimento de água

#### IFI Instalação interior

**IFI005** m Tubagem para instalação interior, colocada superficialmente.
Tubagem para instalação interior, colocada superficialmente e fixada ao paramento, formada por tubo de policloreto de vinilo clorado (PVC-C), HTA "JIMTEN", de 32 mm de diâmetro exterior, PN=16 bar e 2,4 mm de espessura. Inclusive material auxiliar para montagem e fixação, acessórios e peças especiais.
Inclui: Marcação. Colocação e fixação do tubo e acessórios. Realização de ensaios.
Critério de medição de projecto: Comprimento medido segundo documentação gráfica de Projecto.
Critério de medição de obra: Medir-se-á o comprimento realmente executado segundo especificações de Projecto.

| Código | Un | Descrição | Rendimento | Preço | Importância |
|---|---|---|---|---|---|
| mt37tvj400a | Ud | Material auxiliar para montagem e fixação das tubagens de policloreto de vinilo clorado (PVC-C), HTA "JIMTEN", de 32 mm de diâmetro exterior. (material) | 1 | 0.9 | 0.900 |
| mt37tvj010ac | m | Tubo de policloreto de vinilo clorado (PVC-C), HTA "JIMTEN", de 32 mm de diâmetro exterior, PN=16 bar e 2,4 mm de espessura, segundo EN ISO 15877-2, com o preço incrementado em 10% relativamente a acessórios e peças especiais. (material) | 1 | 19.78 | 19.780 |
| mo008 | h | Oficial de 1ª canalizador. (mão de obra) | 0.06 | 23.31 | 1.399 |
| mo107 | h | Ajudante de canalizador. (mão de obra) | 0.06 | 22.09 | 1.325 |
| % | % | Custos directos complementares | 2 % | 23.404 | 0.468 |
|  |  | Custos directos |  |  | 23.872 |

Resíduos:
- colocação: mt37tvj010ac; factor de resíduo 0.0255065

## Recursos

**mt37tvj010ac** m Tubo de policloreto de vinilo clorado (PVC-C)
Dados técnicos: Custo energético 30.033 MJ; Emissão de CO2 1.491 kg; Código LER 17 02 03; Massa do elemento 0.31 kg; Volume 0.000517 m3
