# Válvula de seccionamento

- Propriedade do ficheiro: CYPE Ingenieros S.A.
- Formato: FIEBDC-3/2016
- Programa: Generador de precios de la construcción. CYPE Ingenieros, S.A.
- Data: 19/05/2024
- Moeda: EUR
- Custos indirectos: 3 %
- IVA: 23 %

## I Instalações

### IF Abastecimento de água

#### IFI Instalação interior

**IFI008** Ud Válvula de seccionamento.
Válvula de assento de polipropileno copolímero random (PP-R), de 25 mm de diâmetro.
Inclui: Marcação. Ligação da válvula aos tubos. Verificação do seu correcto funcionamento.
Critério de medição de projecto: Número de unidades previstas, segundo documentação gráfica de Projecto.
Critério de medição de obra: Medir-se-á o número de unidades realmente executadas segundo especificações de Projecto.

| Código | Un | Descrição | Rendimento | Preço | Importância |
|---|---|---|---|---|---|
| mt37avg102ba | Ud | Válvula de assento de polipropileno copolímero random (PP-R), de 25 mm de diâmetro. (material) | 1 | 31.53 | 31.530 |
| mt37www010 | Ud | Material auxiliar para instalações de abastecimento de água. (material) | 1 | 1.4 | 1.400 |
| mo008 | h | Oficial de 1ª canalizador. (mão de obra) | 0.183 | 23.31 | 4.266 |
| mo107 | h | Ajudante de canalizador. (mão de obra) | 0.183 | 22.09 | 4.042 |
| % | % | Custos directos complementares | 2 % | 41.238 | 0.825 |
|  |  | Custos directos |  |  | 42.063 |

Resíduos:
- colocação: mt37avg102ba Válvula de assento de polipropileno copolímero random (PP-R), de 25 mm de diâmetro; factor de resíduo 0.0241048

## Recursos

**mt37avg102ba** Ud Válvula de assento de polipropileno copolímero random (PP-R), de 25 mm de diâmetro
Dados técnicos: Custo energético 20.365 MJ; Emissão de CO2 1.042 kg; Código LER 17 02 03; Massa do elemento 0.21 kg; Volume 0.00035 m3
Resíduos:
- embalagem: re150101 Embalagens de papel e cartão. (componente de resíduo); rendimento 0.037 kg; Código LER 15 01 01; Massa do elemento 1 kg; Volume 0.001333 m3
