# Instalação interior para casa de banho

- Propriedade do ficheiro: CYPE Ingenieros S.A.
- Formato: FIEBDC-3/2016
- Programa: Generador de precios de la construcción. CYPE Ingenieros, S.A.
- Data: 18/05/2024
- Moeda: EUR
- Custos indirectos: 3 %
- IVA: 23 %

## I Instalações

### IF Abastecimento de água

#### IFI Instalação interior

**IFI011** Ud Instalação interior para casa de banho.
Instalação interior de abastecimento de água para casa de banho com capacidade para: sanita, lavatório duplo, banheira, bidé, realizada com tubo de de policloreto de vinilo clorado (PVC-C), HTA "JIMTEN", para a rede de água fria e quente que liga o ramal de distribuição individual ou um dos seus ramais de alimentação com cada um dos aparelhos sanitários, com os diâmetros necessários para cada ponto de serviço. Inclusive válvulas de seccionamento para o corte do abastecimento de água, de assentamento plano, em montagem encastrada, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tvj400j | Ud | Material auxiliar para montagem e fixação das tubagens de policloreto de vinilo clorado (PVC-C), HTA "JIMTEN", de 16 mm de diâmetro exterior. (material) | 18.9 | 0.34 | 6.426 |
| mt37tvj010zg | m | Tubo de policloreto de vinilo clorado (PVC-C), HTA "JIMTEN", de 16 mm de diâmetro exterior, PN=25 bar e 1,8 mm de espessura, segundo EN ISO 15877-2, com o preço incrementado em 30% relativamente a acessórios e peças especiais. (material) | 18.9 | 8.81 | 166.509 |
| mt37tvj400k | Ud | Material auxiliar para montagem e fixação das tubagens de policloreto de vinilo clorado (PVC-C), HTA "JIMTEN", de 20 mm de diâmetro exterior. (material) | 5.4 | 0.5 | 2.700 |
| mt37tvj010Ag | m | Tubo de policloreto de vinilo clorado (PVC-C), HTA "JIMTEN", de 20 mm de diâmetro exterior, PN=25 bar e 2,3 mm de espessura, segundo EN ISO 15877-2, com o preço incrementado em 30% relativamente a acessórios e peças especiais. (material) | 5.4 | 12.91 | 69.714 |
| mt37tvj400l | Ud | Material auxiliar para montagem e fixação das tubagens de policloreto de vinilo clorado (PVC-C), HTA "JIMTEN", de 25 mm de diâmetro exterior. (material) | 17 | 0.68 | 11.560 |
| mt37tvj010Bg | m | Tubo de policloreto de vinilo clorado (PVC-C), HTA "JIMTEN", de 25 mm de diâmetro exterior, PN=25 bar e 2,8 mm de espessura, segundo EN ISO 15877-2, com o preço incrementado em 30% relativamente a acessórios e peças especiais. (material) | 17 | 17.65 | 300.050 |
| mt37sva010b | Ud | Válvula de seccionamento para encastrar, de assento plano, de 1" de diâmetro, qualidade básica. (material) | 2 | 15.23 | 30.460 |
| mo008 | h | Oficial de 1ª canalizador. (mão de obra) | 8.054 | 23.31 | 187.739 |
| mo107 | h | Ajudante de canalizador. (mão de obra) | 8.054 | 22.09 | 177.913 |
| % | % | Custos directos complementares | 2 % | 953.071 | 19.061 |
|  |  | Custos directos |  |  | 972.132 |

Resíduos:
- colocação: mt37tvj010zg; factor de resíduo 0.0271636
- colocação: mt37tvj010Ag; factor de resíduo 0.0265444
- colocação: mt37tvj010Bg; factor de resíduo 0.0258259

## Recursos

**mt37tvj010zg** m Tubo de policloreto de vinilo clorado (PVC-C)
Dados técnicos: Custo energético 10.657 MJ; Emissão de CO2 0.529 kg; Código LER 17 02 03; Massa do elemento 0.11 kg; Volume 0.000183 m3

**mt37tvj010Ag** m Tubo de policloreto de vinilo clorado (PVC-C)
Dados técnicos: Custo energético 17.438 MJ; Emissão de CO2 0.866 kg; Código LER 17 02 03; Massa do elemento 0.18 kg; Volume 0.0003 m3

**mt37tvj010Bg** m Tubo de policloreto de vinilo clorado (PVC-C)
Dados técnicos: Custo energético 26.158 MJ; Emissão de CO2 1.299 kg; Código LER 17 02 03; Massa do elemento 0.27 kg; Volume 0.00045 m3

**mt37sva010b** Ud Válvula de seccionamento para encastrar, de assento plano, de 1" de diâmetro, qualidade básica
Dados técnicos: Custo energético 852.184 MJ; Emissão de CO2 57.291 kg
Resíduos:
- embalagem: re150101 Embalagens de papel e cartão. (componente de resíduo); rendimento 0.072 kg; Código LER 15 01 01; Massa do elemento 1 kg; Volume 0.001333 m3
