# Instalação interior para lavandaria

- Propriedade do ficheiro: CYPE Ingenieros S.A.
- Formato: FIEBDC-3/2016
- Programa: Generador de precios de la construcción. CYPE Ingenieros, S.A.
- Data: 04/05/2024
- Moeda: EUR
- Custos indirectos: 3 %
- IVA: 23 %

## I Instalações

### IF Abastecimento de água

#### IFI Instalação interior

**IFI013** Ud Instalação interior para lavandaria.
Instalação interior de abastecimento de água para lavandaria com capacidade para: tanque de lavar roupa, tomada e válvula de seccionamento para máquina de lavar roupa, realizada com tubo de polietileno reticulado/alumínio/polietileno de alta densidade (PE-X/Al/PEAD), para a rede de água fria e quente que liga o ramal de distribuição individual ou um dos seus ramais de alimentação com cada um dos aparelhos sanitários, com os diâmetros necessários para cada ponto de serviço. Inclusive válvulas de seccionamento para o corte do abastecimento de água, metálicas, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tpa510a | Ud | Material auxiliar para montagem e fixação das tubagens multicamada de polietileno reticulado/alumínio/polietileno de alta densidade (PE-X/Al/PEAD), de 16 mm de diâmetro exterior. (material) | 2.7 | 0.13 | 0.351 |
| mt37tpa500ag | m | Tubo multicamada de polietileno de alta densidade/alumínio/polietileno de alta densidade (PE-X/Al/PEAD), de 16 mm de diâmetro exterior e 2,25 mm de espessura, segundo NP EN ISO 21003-1, com o preço incrementado em 30% relativamente a acessórios e peças especiais. (material) | 2.7 | 3.18 | 8.586 |
| mt37tpa510b | Ud | Material auxiliar para montagem e fixação das tubagens multicamada de polietileno reticulado/alumínio/polietileno de alta densidade (PE-X/Al/PEAD), de 20 mm de diâmetro exterior. (material) | 13.4 | 0.18 | 2.412 |
| mt37tpa500bg | m | Tubo multicamada de polietileno de alta densidade/alumínio/polietileno de alta densidade (PE-X/Al/PEAD), de 20 mm de diâmetro exterior e 2,5 mm de espessura, segundo NP EN ISO 21003-1, com o preço incrementado em 30% relativamente a acessórios e peças especiais. (material) | 13.4 | 4.53 | 60.702 |
| mt37sve050b | Ud | Válvula de esfera, de latão cromado, de 20 mm de diâmetro (material) | 2 | 27.57 | 55.140 |
| mt31gcg070a | Ud | Válvula de seccionamento para máquina de lavar roupa ou louça, para roscar, gama básica, de 1/2" de diâmetro. (material) | 1 | 25.61 | 25.610 |
| mo008 | h | Oficial de 1ª canalizador. (mão de obra) | 3.14 | 23.31 | 73.193 |
| mo107 | h | Ajudante de canalizador. (mão de obra) | 3.14 | 22.09 | 69.363 |
| % | % | Custos directos complementares | 2 % | 295.357 | 5.907 |
|  |  | Custos directos |  |  | 301.264 |

## Recursos

**mt37sve050b** Ud Válvula de esfera, de latão cromado, de 20 mm de diâmetro
Dados técnicos: Custo energético 720.409 MJ; Emissão de CO2 48.441 kg
Resíduos:
- embalagem: re150101 Embalagens de papel e cartão. (componente de resíduo); rendimento 0.072 kg; Código LER 15 01 01; Massa do elemento 1 kg; Volume 0.001333 m3
