# Ramal de distribuição

- Propriedade do ficheiro: CYPE Ingenieros S.A.
- Formato: FIEBDC-3/2016
- Programa: Generador de precios de la construcción. CYPE Ingenieros, S.A.
- Data: 19/05/2024
- Moeda: EUR
- Custos indirectos: 3 %
- IVA: 23 %

## I Instalações

### IF Abastecimento de água

#### IFM Ramais de distribuição

**IFM010** Ud Ramal de distribuição.
Ramal de distribuição de 12 m de comprimento, colocado superficialmente e fixado ao paramento, formado por tubo de polietileno reticulado (PE-Xa), série 5, de 90 mm de diâmetro exterior, PN=6 atm e 8,2 mm de espessura, fornecido em barras; purgador automático de ar de latão e válvula de seccionamento de esfera de latão niquelado. Inclusive material auxiliar para montagem e fixação, acessórios e peças especiais.
Inclui: Marcação. Colocação e fixação de tubos, acessórios e peças especiais. Montagem do purgador de ar e da válvula de corte. Realização de ensaios.
Critério de medição de projecto: Número de unidades previstas, segundo documentação gráfica de Projecto.
Critério de medição de obra: Medir-se-á o número de unidades realmente executadas segundo especificações de Projecto.

| Código | Un | Descrição | Rendimento | Preço | Importância |
|---|---|---|---|---|---|
| mt37tpu399i | Ud | Material auxiliar para montagem e fixação das tubagens de polietileno reticulado (PE-Xa), série 5, de 90 mm de diâmetro exterior, fornecido em barras. (material) | 12 | 3.85 | 46.200 |
| mt37tpu009Cd | m | Tubo de polietileno reticulado (PE-Xa), série 5, de 90 mm de diâmetro exterior, PN=6 atm e 8,2 mm de espessura, fornecido em barras, segundo NP EN ISO 15875-2, com o preço incrementado em 15% relativamente a acessórios e peças especiais. (material) | 12 | 83.39 | 1000.680 |
| mt37sgl020d | Ud | Purgador automático de ar com bóia e rosca de 1/2" de diâmetro, corpo e tampa de latão, para uma pressão máxima de funcionamento de 10 bar e uma temperatura máxima de 110°C. (material) | 1 | 8.75 | 8.750 |
| mt37sve010i | Ud | Válvula de esfera de latão niquelado para enroscar de 3". (material) | 1 | 114.34 | 114.340 |
| mo008 | h | Oficial de 1ª canalizador. (mão de obra) | 1.47 | 23.31 | 34.266 |
| mo107 | h | Ajudante de canalizador. (mão de obra) | 1.47 | 22.09 | 32.472 |
| % | % | Custos directos complementares | 2 % | 1236.708 | 24.734 |
|  |  | Custos directos |  |  | 1261.442 |

Resíduos:
- colocação: mt37tpu009Cd; factor de resíduo 0.0165

## Recursos

**mt37tpu009Cd** m Tubo de polietileno reticulado (PE-Xa)
Dados técnicos: Custo energético 193.954 MJ; Emissão de CO2 9.630 kg; Código LER 17 02 03; Massa do elemento 2.002 kg; Volume 0.003337 m3

**mt37sgl020d** Ud Purgador automático de ar com bóia e rosca de 1/2" de diâmetro
Dados técnicos: Custo energético 35.179 MJ; Emissão de CO2 2.421 kg
Resíduos:
- embalagem: re150101 Embalagens de papel e cartão. (componente de resíduo); rendimento 0.072 kg; Código LER 15 01 01; Massa do elemento 1 kg; Volume 0.001333 m3

**mt37sve010i** Ud Válvula de esfera de latão niquelado para enroscar de 3"
Dados técnicos: Custo energético 3865.440 MJ; Emissão de CO2 259.662 kg
Resíduos:
- embalagem: re150101 Embalagens de papel e cartão; rendimento 0.073 kg
