# Válvula de corte

- Propriedade do ficheiro: CYPE Ingenieros S.A.
- Formato: FIEBDC-3/2016
- Programa: Generador de precios de la construcción. CYPE Ingenieros, S.A.
- Data: 17/05/2024
- Moeda: EUR
- Custos indirectos: 3 %
- IVA: 23 %

## I Instalações

### IF Abastecimento de água

#### IFW Elementos

**IFW010** Ud Válvula de corte.
Válvula de assento inclinado de polipropileno copolímero random (PP-R), "JIMTEN", de 25 mm de diâmetro, com volante.
Inclui: Marcação. Colocação, ligação e verificação do seu correcto funcionamento.
Critério de medição de projecto: Número de unidades previstas, segundo documentação gráfica de Projecto.
Critério de medição de obra: Medir-se-á o número de unidades realmente executadas segundo especificações de Projecto.

| Código | Un | Descrição | Rendimento | Preço | Importância |
|---|---|---|---|---|---|
| mt37avj022a | Ud | Válvula de assento inclinado de polipropileno copolímero random (PP-R), "JIMTEN", de 25 mm de diâmetro, com volante. (material) | 1 | 63.13 | 63.130 |
| mt37www010 | Ud | Material auxiliar para instalações de abastecimento de água. (material) | 1 | 1.4 | 1.400 |
| mo008 | h | Oficial de 1ª canalizador. (mão de obra) | 0.183 | 23.31 | 4.266 |
| mo107 | h | Ajudante de canalizador. (mão de obra) | 0.183 | 22.09 | 4.042 |
| % | % | Custos directos complementares | 2 % | 72.838 | 1.457 |
|  |  | Custos directos |  |  | 74.295 |

Resíduos:
- colocação: mt37avj022a Válvula de assento inclinado de polipropileno copolímero random (PP-R), "JIMTEN", de 25 mm de diâmetro, com volante; factor de resíduo 0.0197667

## Recursos

**mt37avj022a** Ud Válvula de assento inclinado de polipropileno copolímero random (PP-R), "JIMTEN", de 25 mm de diâmetro, com volante
Dados técnicos: Custo energético 20.366 MJ; Emissão de CO2 1.044 kg; Código LER 17 02 03; Massa do elemento 0.21 kg; Volume 0.00035 m3
Resíduos:
- embalagem: re150101 Embalagens de papel e cartão. (componente de resíduo); rendimento 0.04 kg; Código LER 15 01 01; Massa do elemento 1 kg; Volume 0.001333 m3
