# Válvula de corte

- Propriedade do ficheiro: CYPE Ingenieros S.A.
- Formato: FIEBDC-3/2016
- Programa: Generador de precios de la construcción. CYPE Ingenieros, S.A.
- Data: 17/05/2024
- Moeda: EUR
- Custos indirectos: 3 %
- IVA: 23 %

## I Instalações

### IF Abastecimento de água

#### IFW Elementos

**IFW010** Ud Válvula de corte.
Válvula de esfera de aço inoxidável classe 1.4408 segundo EN 10088-1 (AISI 316), de duas peças, para enroscar, de 1/4", com comando de alavanca, PN=63 bar e temperatura de serviço desde -25°C (excluindo congelação) até 180°C.
Inclui: Marcação. Colocação, ligação e verificação do seu correcto funcionamento.
Critério de medição de projecto: Número de unidades previstas, segundo documentação gráfica de Projecto.
Critério de medição de obra: Medir-se-á o número de unidades realmente executadas segundo especificações de Projecto.

| Código | Un | Descrição | Rendimento | Preço | Importância |
|---|---|---|---|---|---|
| mt37sve110a | Ud | Válvula de esfera, para enroscar, de 1/4", PN=63 bar e temperatura de serviço desde -25°C (excluindo congelação) até 180°C, formada por corpo de aço inoxidável classe 1.4408 segundo EN 10088-1 (AISI 316), de duas peças, comando de alavanca de aço inoxidável AISI 304 com sistema de bloqueio, assentos do obturador e sistema de porca de prensa de PTFE que permite o reaperto, segundo EN 13828. (material) | 1 | 17.38 | 17.380 |
| mt37www010 | Ud | Material auxiliar para instalações de abastecimento de água. (material) | 1 | 1.4 | 1.400 |
| mo008 | h | Oficial de 1ª canalizador. (mão de obra) | 0.053 | 23.31 | 1.235 |
| mo107 | h | Ajudante de canalizador. (mão de obra) | 0.053 | 22.09 | 1.171 |
| % | % | Custos directos complementares | 2 % | 21.186 | 0.424 |
|  |  | Custos directos |  |  | 21.610 |
