# Tubagem multicamada de polipropileno copolímero random resistente à temperatura/polipropileno copolímero random resistente à temperatura com fibra de vidro/polipropileno copolímero random resistente

- Propriedade do ficheiro: CYPE Ingenieros S.A.
- Formato: FIEBDC-3/2016
- Programa: Generador de precios de la construcción. CYPE Ingenieros, S.A.
- Data: 19/05/2024
- Moeda: EUR
- Custos indirectos: 3 %
- IVA: 23 %

## I Instalações

### IH Tubagens para fluidos

#### IHM Tubagens multicamada

**IHM434** m Tubagem multicamada de polipropileno copolímero random resistente à temperatura/polipropileno copolímero random resistente à temperatura com fibra de vidro/polipropileno copolímero random resistente à temperatura (PP-RCT/PP-RCT com fibra de vidro/PP-RCT), "JIMTEN".
Tubagem formada por tubo multicamada de polipropileno copolímero random resistente à temperatura/polipropileno copolímero random resistente à temperatura com fibra de vidro/polipropileno copolímero random resistente à temperatura (PP-RCT/PP-RCT com fibra de vidro/PP-RCT), de cor cinzento com 4 bandas de cor azul, SDR11, série 5, Wefaklim "JIMTEN", de 40 mm de diâmetro exterior e 3,7 mm de espessura. Instalação em superfície. Inclusive material auxiliar para montagem e fixação, acessórios e peças especiais.
Inclui: Marcação. Colocação e fixação de tubos, acessórios e peças especiais. Realização de ensaios.
Critério de medição de projecto: Comprimento medido segundo documentação gráfica de Projecto.
Critério de medição de obra: Medir-se-á o comprimento realmente executado segundo especificações de Projecto.

| Código | Un | Descrição | Rendimento | Preço | Importância |
|---|---|---|---|---|---|
| mt37tpj405o | Ud | Material auxiliar para montagem e fixação das tubagens multicamada de polipropileno copolímero random resistente à temperatura/polipropileno copolímero random resistente à temperatura com fibra de vidro/polipropileno copolímero random resistente à temperatura (PP-RCT/PP-RCT com fibra de vidro/PP-RCT), SDR11, série 5, Wefaklim "JIMTEN", de 40 mm de diâmetro exterior. (material) | 1 | 0.52 | 0.520 |
| mt37tpj015Kg | m | Tubo multicamada de polipropileno copolímero random resistente à temperatura/polipropileno copolímero random resistente à temperatura com fibra de vidro/polipropileno copolímero random resistente à temperatura (PP-RCT/PP-RCT com fibra de vidro/PP-RCT), de cor cinzento com 4 bandas de cor azul, SDR11, série 5, Wefaklim "JIMTEN", de 40 mm de diâmetro exterior e 3,7 mm de espessura, segundo NP EN ISO 15874-2, com o preço incrementado em 30% relativamente a acessórios e peças especiais. (material) | 1 | 13.47 | 13.470 |
| mo008 | h | Oficial de 1ª canalizador. (mão de obra) | 0.07 | 23.31 | 1.632 |
| mo107 | h | Ajudante de canalizador. (mão de obra) | 0.07 | 22.09 | 1.546 |
| % | % | Custos directos complementares | 2 % | 17.168 | 0.343 |
|  |  | Custos directos |  |  | 17.511 |

Resíduos:
- colocação: mt37tpj015Kg; factor de resíduo 0.0264613

## Recursos

**mt37tpj015Kg** m Tubo multicamada de polipropileno copolímero random resistente à temperatura/polipropileno copolímero random resistente
Dados técnicos: Custo energético 56.409 MJ; Emissão de CO2 1.766 kg; Código LER 17 02 03; Massa do elemento 0.607 kg; Volume 0.001012 m3
