# Tubagem de policloreto de vinilo clorado (PVC-C), "JIMTEN"

- Propriedade do ficheiro: CYPE Ingenieros S.A.
- Formato: FIEBDC-3/2016
- Programa: Generador de precios de la construcción. CYPE Ingenieros, S.A.
- Data: 04/05/2024
- Moeda: EUR
- Custos indirectos: 3 %
- IVA: 23 %

## I Instalações

### IH Tubagens para fluidos

#### IHV Tubagens de PVC

**IHV011** m Tubagem de policloreto de vinilo clorado (PVC-C), "JIMTEN".
Tubagem formada por tubo de policloreto de vinilo clorado (PVC-C), HTA "JIMTEN", de 63 mm de diâmetro exterior, PN=16 bar e 4,7 mm de espessura. Instalação em superfície. Inclusive material auxiliar para montagem e fixação, acessórios e peças especiais.
Inclui: Marcação. Colocação e fixação de tubos, acessórios e peças especiais. Realização de ensaios.
Critério de medição de projecto: Comprimento medido segundo documentação gráfica de Projecto.
Critério de medição de obra: Medir-se-á o comprimento realmente executado segundo especificações de Projecto.

| Código | Un | Descrição | Rendimento | Preço | Importância |
|---|---|---|---|---|---|
| mt37tvj400d | Ud | Material auxiliar para montagem e fixação das tubagens de policloreto de vinilo clorado (PVC-C), HTA "JIMTEN", de 63 mm de diâmetro exterior. (material) | 1 | 2.77 | 2.770 |
| mt37tvj010dg | m | Tubo de policloreto de vinilo clorado (PVC-C), HTA "JIMTEN", de 63 mm de diâmetro exterior, PN=16 bar e 4,7 mm de espessura, segundo EN ISO 15877-2, com o preço incrementado em 30% relativamente a acessórios e peças especiais. (material) | 1 | 71.92 | 71.920 |
| mo008 | h | Oficial de 1ª canalizador. (mão de obra) | 0.09 | 23.31 | 2.098 |
| mo107 | h | Ajudante de canalizador. (mão de obra) | 0.09 | 22.09 | 1.988 |
| % | % | Custos directos complementares | 2 % | 78.776 | 1.576 |
|  |  | Custos directos |  |  | 80.352 |

Resíduos:
- colocação: mt37tvj010dg; factor de resíduo 0.0176175

## Recursos

**mt37tvj010dg** m Tubo de policloreto de vinilo clorado (PVC-C)
Dados técnicos: Custo energético 116.256 MJ; Emissão de CO2 5.772 kg; Código LER 17 02 03; Massa do elemento 1.2 kg; Volume 0.002 m3
