# Tubo de queda no exterior do edifício para águas residuais e pluviais

- Propriedade do ficheiro: CYPE Ingenieros S.A.
- Formato: FIEBDC-3/2016
- Programa: Generador de precios de la construcción. CYPE Ingenieros, S.A.
- Data: 19/05/2024
- Moeda: EUR
- Custos indirectos: 3 %
- IVA: 23 %

## I Instalações

### IS Drenagem de águas

#### ISB Tubos de queda

**ISB011** m Tubo de queda no exterior do edifício para águas residuais e pluviais.
Tubo de queda exterior da rede de drenagem de águas residuais, formado por tubo de PVC, série B, de 315 mm de diâmetro e 6,2 mm de espessura; união colada com adesivo. Inclusive líquido de limpeza, adesivo para tubos e acessórios de PVC, material auxiliar para montagem e fixação, acessórios e peças especiais.
Inclui: Marcação do traçado do tubo de queda e da localização dos elementos de fixação. Disposição doa tubos. Fixação do material auxiliar para montagem e fixação à obra. Montagem, ligação e verificação do seu correcto funcionamento. Realização de ensaios.
Critério de medição de projecto: Comprimento medido segundo documentação gráfica de Projecto.
Critério de medição de obra: Medir-se-á o comprimento realmente executado segundo especificações de Projecto.

| Código | Un | Descrição | Rendimento | Preço | Importância |
|---|---|---|---|---|---|
| mt36tit400l | Ud | Material auxiliar para montagem e fixação das tubagens de PVC, série B, de 315 mm de diâmetro. (material) | 1 | 4.37 | 4.370 |
| mt36tit010li | m | Tubo de PVC, série B, de 315 mm de diâmetro e 6,2 mm de espessura, segundo NP EN 1329-1, com o preço incrementado em 40% relativamente a acessórios e peças especiais. (material) | 1 | 40.76 | 40.760 |
| mt11var009 | l | Líquido de limpeza para colagem com adesivo de tubos e acessórios de PVC. (material) | 0.122 | 37.6 | 4.587 |
| mt11var010 | l | Cola para tubos e acessórios de PVC. (material) | 0.061 | 47.92 | 2.923 |
| mo008 | h | Oficial de 1ª canalizador. (mão de obra) | 0.39 | 23.31 | 9.091 |
| mo107 | h | Ajudante de canalizador. (mão de obra) | 0.195 | 22.09 | 4.308 |
| % | % | Custos directos complementares | 2 % | 66.039 | 1.321 |
|  |  | Custos directos |  |  | 67.360 |

Resíduos:
- colocação: mt36tit010li; factor de resíduo 0.0450517
- colocação: mt11var009 Líquido de limpeza para colagem com adesivo de tubos e acessórios de PVC; factor de resíduo 0.0275

## Recursos

**mt36tit010li** m Tubo de PVC, série B
Dados técnicos: Custo energético 405.111 MJ; Emissão de CO2 43.952 kg; Código LER 17 02 03; Massa do elemento 9.02 kg; Volume 0.015033 m3
Resíduos:
- embalagem: re170201 Madeira. (componente de resíduo); rendimento 0.04 kg; Código LER 17 02 01; Massa do elemento 1 kg; Volume 0.000909 m3
- embalagem: re170203 Plástico. (componente de resíduo); rendimento 0.002 kg; Código LER 17 02 03; Massa do elemento 1 kg; Volume 0.001667 m3

**mt11var009** l Líquido de limpeza para colagem com adesivo de tubos e acessórios de PVC
Dados técnicos: Custo energético 3.819 MJ; Emissão de CO2 0.202 kg; Código LER 20 01 30; Massa do elemento 1 kg; Volume 0.001 m3
Resíduos:
- embalagem: re170203 Plástico; rendimento 0.032 kg
