# Tubo de queda no exterior do edifício para águas residuais e pluviais

- Propriedade do ficheiro: CYPE Ingenieros S.A.
- Formato: FIEBDC-3/2016
- Programa: Generador de precios de la construcción. CYPE Ingenieros, S.A.
- Data: 19/05/2024
- Moeda: EUR
- Custos indirectos: 3 %
- IVA: 23 %

## I Instalações

### IS Drenagem de águas

#### ISB Tubos de queda

**ISB011** m Tubo de queda no exterior do edifício para águas residuais e pluviais.
Tubo de queda exterior insonorizado da rede de drenagem de águas residuais, formado por tubo de polipropileno, de 160 mm de diâmetro e 4,9 mm de espessura; união à pressão com junta elástica. Inclusive, material auxiliar para montagem e fixação, acessórios e peças especiais.
Inclui: Marcação do traçado do tubo de queda e da localização dos elementos de fixação. Disposição doa tubos. Fixação do material auxiliar para montagem e fixação à obra. Montagem, ligação e verificação do seu correcto funcionamento. Realização de ensaios.
Critério de medição de projecto: Comprimento medido segundo documentação gráfica de Projecto.
Critério de medição de obra: Medir-se-á o comprimento realmente executado segundo especificações de Projecto.

| Código | Un | Descrição | Rendimento | Preço | Importância |
|---|---|---|---|---|---|
| mt36tip410h | Ud | Material auxiliar para montagem e fixação das tubagens de polipropileno com nível de insonorização médio, de 160 mm de diâmetro. (material) | 1 | 1.46 | 1.460 |
| mt36tip110hj | m | Tubo de polipropileno com nível de insonorização médio, de 160 mm de diâmetro e 4,9 mm de espessura, cor azul, com extremo abocardado e junta elástica, segundo EN 1451-1, com o preço incrementado em 45% relativamente a acessórios e peças especiais. (material) | 1 | 42.48 | 42.480 |
| mo008 | h | Oficial de 1ª canalizador. (mão de obra) | 0.455 | 23.31 | 10.606 |
| mo107 | h | Ajudante de canalizador. (mão de obra) | 0.325 | 22.09 | 7.179 |
| % | % | Custos directos complementares | 2 % | 61.725 | 1.235 |
|  |  | Custos directos |  |  | 62.960 |

Resíduos:
- colocação: mt36tip110hj; factor de resíduo 0.0220711

## Recursos

**mt36tip110hj** m Tubo de polipropileno com nível de insonorização médio
Dados técnicos: Custo energético 282.507 MJ; Emissão de CO2 8.846 kg; Código LER 17 02 03; Massa do elemento 3.04 kg; Volume 0.005067 m3
