# Tubo de queda no exterior do edifício para águas residuais e pluviais

- Propriedade do ficheiro: CYPE Ingenieros S.A.
- Formato: FIEBDC-3/2016
- Programa: Generador de precios de la construcción. CYPE Ingenieros, S.A.
- Data: 19/05/2024
- Moeda: EUR
- Custos indirectos: 3 %
- IVA: 23 %

## I Instalações

### IS Drenagem de águas

#### ISB Tubos de queda

**ISB011** m Tubo de queda no exterior do edifício para águas residuais e pluviais.
Tubo de queda exterior insonorizado e com resistência ao fogo da rede de drenagem de águas residuais, formado por tubo de PVC, de 160 mm de diâmetro e 3,2 mm de espessura; união à pressão com junta elástica. Inclusive, material auxiliar para montagem e fixação, acessórios e peças especiais.
Inclui: Marcação do traçado do tubo de queda e da localização dos elementos de fixação. Disposição doa tubos. Fixação do material auxiliar para montagem e fixação à obra. Montagem, ligação e verificação do seu correcto funcionamento. Realização de ensaios.
Critério de medição de projecto: Comprimento medido segundo documentação gráfica de Projecto.
Critério de medição de obra: Medir-se-á o comprimento realmente executado segundo especificações de Projecto.

| Código | Un | Descrição | Rendimento | Preço | Importância |
|---|---|---|---|---|---|
| mt36tiq051h | Ud | Material auxiliar para montagem e fixação das tubagens multicamada de PVC, insonorizado, de 160 mm de diâmetro e 3 m de comprimento nominal. (material) | 1 | 1.71 | 1.710 |
| mt36tiq050hi | m | Tubo multicamada de PVC, segundo NP EN 1453-1, insonorizado e resistente ao fogo (reacção ao fogo classe B-s1, d0 segundo NP EN 13501-1), de 160 mm de diâmetro e 3,2 mm de espessura, 3 m de comprimento nominal, com embocadura, união à pressão com junta elástica, com o preço incrementado em 40% relativamente a acessórios e peças especiais. (material) | 1 | 47.92 | 47.920 |
| mo008 | h | Oficial de 1ª canalizador. (mão de obra) | 0.52 | 23.31 | 12.121 |
| mo107 | h | Ajudante de canalizador. (mão de obra) | 0.39 | 22.09 | 8.615 |
| % | % | Custos directos complementares | 2 % | 70.366 | 1.407 |
|  |  | Custos directos |  |  | 71.773 |

Resíduos:
- colocação: mt36tiq050hi; factor de resíduo 0.04

## Recursos

**mt36tiq050hi** m Tubo multicamada de PVC
Dados técnicos: Custo energético 110.152 MJ; Emissão de CO2 11.452 kg; Código LER 17 02 03; Massa do elemento 2.36 kg; Volume 0.003933 m3
Resíduos:
- embalagem: re170201 Madeira. (componente de resíduo); rendimento 0.04 kg; Código LER 17 02 01; Massa do elemento 1 kg; Volume 0.000909 m3
- embalagem: re170203 Plástico. (componente de resíduo); rendimento 0.002 kg; Código LER 17 02 03; Massa do elemento 1 kg; Volume 0.001667 m3
