# Tubagem para ventilação primária

- Propriedade do ficheiro: CYPE Ingenieros S.A.
- Formato: FIEBDC-3/2016
- Programa: Generador de precios de la construcción. CYPE Ingenieros, S.A.
- Data: 18/05/2024
- Moeda: EUR
- Custos indirectos: 3 %
- IVA: 23 %

## I Instalações

### IS Drenagem de águas

#### ISB Tubos de queda

**ISB040** m Tubagem para ventilação primária.
Tubagem para ventilação primária da rede de drenagem de águas, formada por tubo de polipropileno, de 110 mm de diâmetro e 3,4 mm de espessura; união à pressão com junta elástica. Inclusive, material auxiliar para montagem e fixação, acessórios e peças especiais.
Inclui: Marcação do traçado da tubagem para ventilação e da localização dos elementos de fixação. Disposição doa tubos. Fixação do material auxiliar para montagem e fixação à obra. Montagem, ligação e verificação do seu correcto funcionamento.
Critério de medição de projecto: Comprimento medido segundo documentação gráfica de Projecto.
Critério de medição de obra: Medir-se-á o comprimento realmente executado segundo especificações de Projecto.

| Código | Un | Descrição | Rendimento | Preço | Importância |
|---|---|---|---|---|---|
| mt36tip410f | Ud | Material auxiliar para montagem e fixação das tubagens de polipropileno com nível de insonorização médio, de 110 mm de diâmetro. (material) | 1 | 0.7 | 0.700 |
| mt36tip110fg | m | Tubo de polipropileno com nível de insonorização médio, de 110 mm de diâmetro e 3,4 mm de espessura, cor azul, com extremo abocardado e junta elástica, segundo EN 1451-1, com o preço incrementado em 30% relativamente a acessórios e peças especiais. (material) | 1 | 18.17 | 18.170 |
| mo008 | h | Oficial de 1ª canalizador. (mão de obra) | 0.21 | 23.31 | 4.895 |
| mo107 | h | Ajudante de canalizador. (mão de obra) | 0.158 | 22.09 | 3.490 |
| % | % | Custos directos complementares | 2 % | 27.255 | 0.545 |
|  |  | Custos directos |  |  | 27.800 |

Resíduos:
- colocação: mt36tip110fg; factor de resíduo 0.0257496

## Recursos

**mt36tip110fg** m Tubo de polipropileno com nível de insonorização médio
Dados técnicos: Custo energético 131.775 MJ; Emissão de CO2 4.126 kg; Código LER 17 02 03; Massa do elemento 1.418 kg; Volume 0.002363 m3
