# Caleira à vista de peças pré-formadas

- Propriedade do ficheiro: CYPE Ingenieros S.A.
- Formato: FIEBDC-3/2016
- Programa: Generador de precios de la construcción. CYPE Ingenieros, S.A.
- Data: 05/05/2024
- Moeda: EUR
- Custos indirectos: 3 %
- IVA: 23 %

## I Instalações

### IS Drenagem de águas

#### ISC Caleiras

**ISC010** m Caleira à vista de peças pré-formadas.
Caleira circular de PVC, série Circular 25, para colar, modelo LG25 "JIMTEN", de desenvolvimento 250 mm, cor cinzento RAL 7040, para recolha de águas, formada por peças pré-formadas, fixadas com ganchos especiais de fixação ao beirado, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36cbj030mfg | m | Caleira circular de PVC, série Circular 25, para colar, modelo LG25 "JIMTEN", de desenvolvimento 250 mm, cor cinzento RAL 7040, segundo EN 607, com o preço incrementado em 30% relativamente a suportes, esquinas, tampas, remates finais, peças de ligação a tubos de queda e peças especiais. (material) | 1.1 | 9.62 | 10.582 |
| mo008 | h | Oficial de 1ª canalizador. (mão de obra) | 0.2 | 23.31 | 4.662 |
| mo107 | h | Ajudante de canalizador. (mão de obra) | 0.2 | 22.09 | 4.418 |
| % | % | Custos directos complementares | 2 % | 19.662 | 0.393 |
|  |  | Custos directos |  |  | 20.055 |

Resíduos:
- colocação: mt36cbj030mfg; factor de resíduo 0.0142101

## Recursos

**mt36cbj030mfg** m Caleira circular de PVC
Dados técnicos: Custo energético 46.172 MJ; Emissão de CO2 5.087 kg; Código LER 17 02 03; Massa do elemento 1.0425 kg; Volume 0.001737 m3
