# Caleira à vista de peças pré-formadas

- Propriedade do ficheiro: CYPE Ingenieros S.A.
- Formato: FIEBDC-3/2016
- Programa: Generador de precios de la construcción. CYPE Ingenieros, S.A.
- Data: 18/05/2024
- Moeda: EUR
- Custos indirectos: 3 %
- IVA: 23 %

## I Instalações

### IS Drenagem de águas

#### ISC Caleiras

**ISC010** m Caleira à vista de peças pré-formadas.
Caleira circular de aço galvanizado, de desenvolvimento 250 mm, para recolha de águas, formada por peças pré-formadas, fixadas com suportes galvanizados colocados cada 50 cm, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36csg010ag | m | Caleira circular de aço galvanizado, de desenvolvimento 250 mm, segundo EN 612, com o preço incrementado em 30% relativamente a suportes, esquinas, tampas, remates finais, peças de ligação a tubos de queda e peças especiais. (material) | 1.1 | 8.42 | 9.262 |
| mo008 | h | Oficial de 1ª canalizador. (mão de obra) | 0.268 | 23.31 | 6.247 |
| mo107 | h | Ajudante de canalizador. (mão de obra) | 0.268 | 22.09 | 5.920 |
| % | % | Custos directos complementares | 2 % | 21.429 | 0.429 |
|  |  | Custos directos |  |  | 21.858 |

Resíduos:
- colocação: mt36csg010ag; factor de resíduo 0.033296

## Recursos

**mt36csg010ag** m Caleira circular de aço galvanizado
Dados técnicos: Custo energético 20.610 MJ; Emissão de CO2 1.914 kg; Código LER 17 04 05; Massa do elemento 0.75 kg; Volume 0.000357 m3
Resíduos:
- embalagem: re170201 Madeira. (componente de resíduo); rendimento 0.011 kg; Código LER 17 02 01; Massa do elemento 1 kg; Volume 0.000909 m3
- embalagem: re170203 Plástico. (componente de resíduo); rendimento 0.003 kg; Código LER 17 02 03; Massa do elemento 1 kg; Volume 0.001667 m3
