# Ramal de descarga, colocado superficialmente

- Propriedade do ficheiro: CYPE Ingenieros S.A.
- Formato: FIEBDC-3/2016
- Programa: Generador de precios de la construcción. CYPE Ingenieros, S.A.
- Data: 17/05/2024
- Moeda: EUR
- Custos indirectos: 3 %
- IVA: 23 %

## I Instalações

### IS Drenagem de águas

#### ISD Ramais de descarga

**ISD004** m Ramal de descarga, colocado superficialmente.
Ramal de descarga, colocado superficialmente e fixado ao paramento, formado por tubo de polipropileno, de 40 mm de diâmetro e 1,8 mm de espessura, que liga o aparelho com o tubo de queda, o colector ou o sifão de pavimento; união à pressão com junta elástica. Inclusive material auxiliar para montagem e fixação, acessórios e peças especiais.
Inclui: Marcação do traçado da tubagem e da localização dos elementos de fixação. Disposição de tubos. Fixação do material auxiliar para montagem e fixação à obra. Montagem, ligação e verificação do seu correcto funcionamento. Realização de ensaios.
Critério de medição de projecto: Comprimento medido segundo documentação gráfica de Projecto.
Critério de medição de obra: Medir-se-á o comprimento realmente executado segundo especificações de Projecto.

| Código | Un | Descrição | Rendimento | Preço | Importância |
|---|---|---|---|---|---|
| mt36tip400a | Ud | Material auxiliar para montagem e fixação das tubagens de polipropileno, de 40 mm de diâmetro. (material) | 1 | 0.09 | 0.090 |
| mt36tip010ad | m | Tubo de polipropileno, de 40 mm de diâmetro e 1,8 mm de espessura, com extremo abocardado e junta elástica, segundo EN 1451-1, com o preço incrementado em 15% relativamente a acessórios e peças especiais. (material) | 1.05 | 5.34 | 5.607 |
| mo008 | h | Oficial de 1ª canalizador. (mão de obra) | 0.08 | 23.31 | 1.865 |
| mo107 | h | Ajudante de canalizador. (mão de obra) | 0.04 | 22.09 | 0.884 |
| % | % | Custos directos complementares | 2 % | 8.446 | 0.169 |
|  |  | Custos directos |  |  | 8.615 |

Resíduos:
- colocação: mt36tip010ad; factor de resíduo 0.0275

## Recursos

**mt36tip010ad** m Tubo de polipropileno
Dados técnicos: Custo energético 24.162 MJ; Emissão de CO2 0.757 kg; Código LER 17 02 03; Massa do elemento 0.26 kg; Volume 0.000433 m3
