# Calha de drenagem para chuveiro executado "in situ"

- Propriedade do ficheiro: CYPE Ingenieros S.A.
- Formato: FIEBDC-3/2016
- Programa: Generador de precios de la construcción. CYPE Ingenieros, S.A.
- Data: 21/05/2024
- Moeda: EUR
- Custos indirectos: 3 %
- IVA: 23 %

## I Instalações

### IS Drenagem de águas

#### ISD Ramais de descarga

**ISD010** Ud Calha de drenagem para chuveiro executado "in situ".
Calha de drenagem de aço inoxidável de 50 mm de largura e 750 mm de comprimento, série Linnum, modelo S-651 "JIMTEN", com sifão extraível e válvula de arejamento de ABS de saída horizontal de ABS de 40 mm de diâmetro e 69 mm de altura, e grelha e aro de aço inoxidável modelo Classic, para drenagem de chuveiro executado "in situ".
Inclui: Montagem, ligação e verificação do seu correcto funcionamento. Realização de ensaios.
Critério de medição de projecto: Número de unidades previstas, segundo documentação gráfica de Projecto.
Critério de medição de obra: Medir-se-á o número de unidades realmente executadas segundo especificações de Projecto.

| Código | Un | Descrição | Rendimento | Preço | Importância |
|---|---|---|---|---|---|
| mt15rej030Kdaa | Ud | Calha de drenagem de aço inoxidável de 50 mm de largura e 750 mm de comprimento, série Linnum, modelo S-651 "JIMTEN", com sifão extraível e válvula de arejamento de ABS de saída horizontal de ABS de 40 mm de diâmetro e 69 mm de altura, e grelha e aro de aço inoxidável modelo Classic, para chuveiro executado "in situ". (material) | 1 | 350.96 | 350.960 |
| mo008 | h | Oficial de 1ª canalizador. (mão de obra) | 0.15 | 23.31 | 3.497 |
| mo107 | h | Ajudante de canalizador. (mão de obra) | 0.075 | 22.09 | 1.657 |
| % | % | Custos directos complementares | 2 % | 356.114 | 7.122 |
|  |  | Custos directos |  |  | 363.236 |
