# Rede de ramais de descarga para cozinha

- Propriedade do ficheiro: CYPE Ingenieros S.A.
- Formato: FIEBDC-3/2016
- Programa: Generador de precios de la construcción. CYPE Ingenieros, S.A.
- Data: 20/05/2024
- Moeda: EUR
- Custos indirectos: 3 %
- IVA: 23 %

## I Instalações

### IS Drenagem de águas

#### ISD Ramais de descarga

**ISD022** Ud Rede de ramais de descarga para cozinha.
Rede de ramais de descarga insonorizada, para cozinha com capacidade para: lava-loiças, tomada de descarga para máquina de lavar louça, executada com tubo de polipropileno com nível de insonorização médio para a rede de drenagem que liga os aparelhos com o sifão de pavimento e com o tubo de queda, com os diâmetros necessários para cada ponto de serviço, e sifão de pavimento de PVC, insonorizado, de 110 mm de diâmetro, com tampa cega de aço inoxidável. Incluindo, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tip110cd | m | Tubo de polipropileno com nível de insonorização médio, de 50 mm de diâmetro e 1,8 mm de espessura, cor azul, com extremo abocardado e junta elástica, segundo EN 1451-1, com o preço incrementado em 15% relativamente a acessórios e peças especiais. (material) | 3.44 | 6.37 | 21.913 |
| mt30del010a | Ud | Ponto de escoamento para electrodoméstico, com ligação mista macho de PVC, de 40 mm de diâmetro. (material) | 1 | 2.82 | 2.820 |
| mt36tiq050fd | m | Tubo multicamada de PVC, segundo NP EN 1453-1, insonorizado e resistente ao fogo (reacção ao fogo classe B-s1, d0 segundo NP EN 13501-1), de 110 mm de diâmetro e 3,2 mm de espessura, 3 m de comprimento nominal, com embocadura, união à pressão com junta elástica, com o preço incrementado em 15% relativamente a acessórios e peças especiais. (material) | 0.7 | 21.11 | 14.777 |
| mt36bsq015a | Ud | Sifão de pavimento de PVC, insonorizado, de 110 mm de diâmetro, com cinco entradas de 40 mm de diâmetro e uma saída de 50 mm de diâmetro, com tampa cega de aço inoxidável. (material) | 1 | 25.14 | 25.140 |
| mt36tip110ca | m | Tubo de polipropileno com nível de insonorização médio, de 50 mm de diâmetro e 1,8 mm de espessura, cor azul, com extremo abocardado e junta elástica, segundo EN 1451-1. (material) | 1 | 5.54 | 5.540 |
| mo008 | h | Oficial de 1ª canalizador. (mão de obra) | 4.7 | 23.31 | 109.557 |
| mo107 | h | Ajudante de canalizador. (mão de obra) | 2.35 | 22.09 | 51.912 |
| % | % | Custos directos complementares | 2 % | 231.659 | 4.633 |
|  |  | Custos directos |  |  | 236.292 |

Resíduos:
- colocação: mt36tip110cd; factor de resíduo 0.0275014
- colocação: mt36tiq050fd; factor de resíduo 0.0639857
- colocação: mt36tip110ca; factor de resíduo 0.0275014

## Recursos

**mt36tip110cd** m Tubo de polipropileno com nível de insonorização médio
Dados técnicos: Custo energético 33.362 MJ; Emissão de CO2 1.045 kg; Código LER 17 02 03; Massa do elemento 0.359 kg; Volume 0.000598 m3

**mt36tiq050fd** m Tubo multicamada de PVC
Dados técnicos: Custo energético 76.876 MJ; Emissão de CO2 7.789 kg; Código LER 17 02 03; Massa do elemento 1.61 kg; Volume 0.002683 m3
Resíduos:
- embalagem: re170201 Madeira. (componente de resíduo); rendimento 0.04 kg; Código LER 17 02 01; Massa do elemento 1 kg; Volume 0.000909 m3
- embalagem: re170203 Plástico. (componente de resíduo); rendimento 0.001 kg; Código LER 17 02 03; Massa do elemento 1 kg; Volume 0.001667 m3

**mt36bsq015a** Ud Sifão de pavimento de PVC
Dados técnicos: Custo energético 46.812 MJ; Emissão de CO2 5.641 kg
Resíduos:
- embalagem: re150101 Embalagens de papel e cartão. (componente de resíduo); rendimento 0.037 kg; Código LER 15 01 01; Massa do elemento 1 kg; Volume 0.001333 m3

**mt36tip110ca** m Tubo de polipropileno com nível de insonorização médio
Dados técnicos: Custo energético 33.362 MJ; Emissão de CO2 1.045 kg; Código LER 17 02 03; Massa do elemento 0.359 kg; Volume 0.000598 m3
