# Rede de ramais de descarga para cozinha

- Propriedade do ficheiro: CYPE Ingenieros S.A.
- Formato: FIEBDC-3/2016
- Programa: Generador de precios de la construcción. CYPE Ingenieros, S.A.
- Data: 20/05/2024
- Moeda: EUR
- Custos indirectos: 3 %
- IVA: 23 %

## I Instalações

### IS Drenagem de águas

#### ISD Ramais de descarga

**ISD022** Ud Rede de ramais de descarga para cozinha.
Rede de ramais de descarga insonorizada, para cozinha com capacidade para: lava-loiças, tomada de descarga para máquina de lavar louça, executada com tubo de polipropileno com nível de insonorização médio para a rede de drenagem que liga os aparelhos com o sifão de pavimento e com o tubo de queda, com os diâmetros necessários para cada ponto de serviço, e sifão de pavimento de polipropileno, de cor azul, de 110 mm de diâmetro, com grelha de aço inoxidável. Incluindo, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tip110cd | m | Tubo de polipropileno com nível de insonorização médio, de 50 mm de diâmetro e 1,8 mm de espessura, cor azul, com extremo abocardado e junta elástica, segundo EN 1451-1, com o preço incrementado em 15% relativamente a acessórios e peças especiais. (material) | 3.44 | 6.37 | 21.913 |
| mt30del010a | Ud | Ponto de escoamento para electrodoméstico, com ligação mista macho de PVC, de 40 mm de diâmetro. (material) | 1 | 2.82 | 2.820 |
| mt36abn015a | Ud | Tubo multicamada de polipropileno, insonorizado e resistente ao fogo (reacção ao fogo classe B-s1, d0 segundo NP EN 13501-1), livre de halogéneos, de 110 mm de diâmetro e 500 mm de comprimento, segundo EN 1451-1, para prolongamento de sifão de pavimento. (material) | 1 | 11.58 | 11.580 |
| mt36abn200a | Ud | Sifão de pavimento de polipropileno, de cor azul, de 110 mm de diâmetro, com três entradas de 40 mm de diâmetro e uma saída de 50 mm de diâmetro. (material) | 1 | 10.87 | 10.870 |
| mt36abn204a | Ud | Grelha de aço inoxidável, para sifão de pavimento de 110 mm de diâmetro. (material) | 1 | 11.16 | 11.160 |
| mt36tip110ca | m | Tubo de polipropileno com nível de insonorização médio, de 50 mm de diâmetro e 1,8 mm de espessura, cor azul, com extremo abocardado e junta elástica, segundo EN 1451-1. (material) | 1 | 5.54 | 5.540 |
| mo008 | h | Oficial de 1ª canalizador. (mão de obra) | 4.7 | 23.31 | 109.557 |
| mo107 | h | Ajudante de canalizador. (mão de obra) | 2.35 | 22.09 | 51.912 |
| % | % | Custos directos complementares | 2 % | 225.352 | 4.507 |
|  |  | Custos directos |  |  | 229.859 |

Resíduos:
- colocação: mt36tip110cd; factor de resíduo 0.0275014
- colocação: mt36abn015a; factor de resíduo 0.0268438
- colocação: mt36abn200a; factor de resíduo 0.02694
- colocação: mt36tip110ca; factor de resíduo 0.0275014

## Recursos

**mt36tip110cd** m Tubo de polipropileno com nível de insonorização médio
Dados técnicos: Custo energético 33.362 MJ; Emissão de CO2 1.045 kg; Código LER 17 02 03; Massa do elemento 0.359 kg; Volume 0.000598 m3

**mt36abn015a** Ud Tubo multicamada de polipropileno
Dados técnicos: Custo energético 57.450 MJ; Emissão de CO2 1.819 kg; Código LER 17 02 03; Massa do elemento 0.653 kg; Volume 0.001088 m3
Resíduos:
- embalagem: re150101 Embalagens de papel e cartão. (componente de resíduo); rendimento 0.035 kg; Código LER 15 01 01; Massa do elemento 1 kg; Volume 0.001333 m3

**mt36abn200a** Ud Sifão de pavimento de polipropileno
Dados técnicos: Custo energético 68.137 MJ; Emissão de CO2 2.163 kg; Código LER 17 02 03; Massa do elemento 0.733 kg; Volume 0.001222 m3
Resíduos:
- embalagem: re150101 Embalagens de papel e cartão; rendimento 0.035 kg

**mt36abn204a** Ud Grelha de aço inoxidável, para sifão de pavimento de 110 mm de diâmetro
Dados técnicos: Custo energético 10.515 MJ; Emissão de CO2 1.601 kg
Resíduos:
- embalagem: re150101 Embalagens de papel e cartão; rendimento 0.072 kg

**mt36tip110ca** m Tubo de polipropileno com nível de insonorização médio
Dados técnicos: Custo energético 33.362 MJ; Emissão de CO2 1.045 kg; Código LER 17 02 03; Massa do elemento 0.359 kg; Volume 0.000598 m3
