# Rede de ramais de descarga para cozinha

- Propriedade do ficheiro: CYPE Ingenieros S.A.
- Formato: FIEBDC-3/2016
- Programa: Generador de precios de la construcción. CYPE Ingenieros, S.A.
- Data: 20/05/2024
- Moeda: EUR
- Custos indirectos: 3 %
- IVA: 23 %

## I Instalações

### IS Drenagem de águas

#### ISD Ramais de descarga

**ISD022** Ud Rede de ramais de descarga para cozinha.
Rede de ramais de descarga insonorizada, para cozinha com capacidade para: lava-loiças, tomada de descarga para máquina de lavar louça, executada com tubo de polipropileno com nível de insonorização médio para a rede de drenagem que liga os aparelhos com o sifão de pavimento e com o tubo de queda, com os diâmetros necessários para cada ponto de serviço, e sifão de pavimento de polipropileno, de 90 mm de diâmetro e de 105 mm de altura, com tampa cega circular de aço inoxidável. Incluindo, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tip110cd | m | Tubo de polipropileno com nível de insonorização médio, de 50 mm de diâmetro e 1,8 mm de espessura, cor azul, com extremo abocardado e junta elástica, segundo EN 1451-1, com o preço incrementado em 15% relativamente a acessórios e peças especiais. (material) | 3.44 | 6.37 | 21.913 |
| mt30del010a | Ud | Ponto de escoamento para electrodoméstico, com ligação mista macho de PVC, de 40 mm de diâmetro. (material) | 1 | 2.82 | 2.820 |
| mt36bop011a | Ud | Tubo de polipropileno, para prolongamento de sifão de pavimento, de 120 mm de diâmetro e de 500 mm de altura. (material) | 1 | 4.82 | 4.820 |
| mt36bop010a | Ud | Sifão de pavimento de polipropileno, de 90 mm de diâmetro e de 105 mm de altura, com três entradas de 40 mm de diâmetro e uma saída de 50 mm de diâmetro, com tampa cega circular de aço inoxidável. (material) | 1 | 9.68 | 9.680 |
| mt36tip110ca | m | Tubo de polipropileno com nível de insonorização médio, de 50 mm de diâmetro e 1,8 mm de espessura, cor azul, com extremo abocardado e junta elástica, segundo EN 1451-1. (material) | 1 | 5.54 | 5.540 |
| mo008 | h | Oficial de 1ª canalizador. (mão de obra) | 4.7 | 23.31 | 109.557 |
| mo107 | h | Ajudante de canalizador. (mão de obra) | 2.35 | 22.09 | 51.912 |
| % | % | Custos directos complementares | 2 % | 206.242 | 4.125 |
|  |  | Custos directos |  |  | 210.367 |

Resíduos:
- colocação: mt36tip110cd; factor de resíduo 0.0275014
- colocação: mt36bop011a Tubo de polipropileno, para prolongamento de sifão de pavimento, de 120 mm de diâmetro e de 500 mm de altura; factor de resíduo 0.0275006
- colocação: mt36tip110ca; factor de resíduo 0.0275014

## Recursos

**mt36tip110cd** m Tubo de polipropileno com nível de insonorização médio
Dados técnicos: Custo energético 33.362 MJ; Emissão de CO2 1.045 kg; Código LER 17 02 03; Massa do elemento 0.359 kg; Volume 0.000598 m3

**mt36bop011a** Ud Tubo de polipropileno, para prolongamento de sifão de pavimento, de 120 mm de diâmetro e de 500 mm de altura
Dados técnicos: Custo energético 80.217 MJ; Emissão de CO2 2.541 kg; Código LER 17 02 03; Massa do elemento 0.863 kg; Volume 0.001438 m3
Resíduos:
- embalagem: re150101 Embalagens de papel e cartão. (componente de resíduo); rendimento 0.035 kg; Código LER 15 01 01; Massa do elemento 1 kg; Volume 0.001333 m3

**mt36bop010a** Ud Sifão de pavimento de polipropileno
Dados técnicos: Custo energético 48.627 MJ; Emissão de CO2 2.726 kg
Resíduos:
- embalagem: re150101 Embalagens de papel e cartão; rendimento 0.035 kg

**mt36tip110ca** m Tubo de polipropileno com nível de insonorização médio
Dados técnicos: Custo energético 33.362 MJ; Emissão de CO2 1.045 kg; Código LER 17 02 03; Massa do elemento 0.359 kg; Volume 0.000598 m3
