# Rede de ramais de descarga para cozinha

- Propriedade do ficheiro: CYPE Ingenieros S.A.
- Formato: FIEBDC-3/2016
- Programa: Generador de precios de la construcción. CYPE Ingenieros, S.A.
- Data: 28/04/2024
- Moeda: EUR
- Custos indirectos: 3 %
- IVA: 23 %

## I Instalações

### IS Drenagem de águas

#### ISD Ramais de descarga

**ISD022** Ud Rede de ramais de descarga para cozinha.
Rede de ramais de descarga, para cozinha com capacidade para: lava-loiças, tomada de descarga para máquina de lavar louça, executada com tubo de polipropileno para a rede de drenagem que liga os aparelhos com o sifão de pavimento e com o tubo de queda, com os diâmetros necessários para cada ponto de serviço, e sifão de pavimento de PVC, modelo S-153 "JIMTEN", de 110 mm de diâmetro, com tampa cega de aço inoxidável. Incluindo, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tip010bd | m | Tubo de polipropileno, de 50 mm de diâmetro e 1,8 mm de espessura, com extremo abocardado e junta elástica, segundo EN 1451-1, com o preço incrementado em 15% relativamente a acessórios e peças especiais. (material) | 3.44 | 5.55 | 19.092 |
| mt30del010a | Ud | Ponto de escoamento para electrodoméstico, com ligação mista macho de PVC, de 40 mm de diâmetro. (material) | 1 | 2.82 | 2.820 |
| mt36tie010fd | m | Tubo de PVC, série B, de 110 mm de diâmetro e 3,2 mm de espessura, com extremo abocardado, segundo NP EN 1329-1, com o preço incrementado em 15% relativamente a acessórios e peças especiais. (material) | 0.7 | 6.14 | 4.298 |
| mt36bsj010ga | Ud | Sifão de pavimento de PVC, modelo S-153 "JIMTEN", de 110 mm de diâmetro, com cinco entradas de 40 mm de diâmetro e uma saída de 50 mm de diâmetro, com tampa cega de aço inoxidável. (material) | 1 | 19.06 | 19.060 |
| mt36bop012a | Ud | União de dilatação de polipropileno para prolongamento de sifão de pavimento, de 40 mm de diâmetro, com junta elástica, segundo EN 1451-1. (material) | 4 | 2.25 | 9.000 |
| mt36bop012b | Ud | União de dilatação de polipropileno para prolongamento de sifão de pavimento, de 50 mm de diâmetro, com junta elástica, segundo EN 1451-1. (material) | 1 | 2.34 | 2.340 |
| mt36tip010ba | m | Tubo de polipropileno, de 50 mm de diâmetro e 1,8 mm de espessura, com extremo abocardado e junta elástica, segundo EN 1451-1. (material) | 1 | 4.83 | 4.830 |
| mo008 | h | Oficial de 1ª canalizador. (mão de obra) | 4.7 | 23.31 | 109.557 |
| mo107 | h | Ajudante de canalizador. (mão de obra) | 2.35 | 22.09 | 51.912 |
| % | % | Custos directos complementares | 2 % | 222.909 | 4.458 |
|  |  | Custos directos |  |  | 227.367 |

Resíduos:
- colocação: mt36tip010bd; factor de resíduo 0.0275015
- colocação: mt36tie010fd; factor de resíduo 0.078418
- colocação: mt36bop012a; factor de resíduo 0.0275116
- colocação: mt36bop012b; factor de resíduo 0.0275057
- colocação: mt36tip010ba; factor de resíduo 0.0275015

## Recursos

**mt36tip010bd** m Tubo de polipropileno
Dados técnicos: Custo energético 30.760 MJ; Emissão de CO2 0.963 kg; Código LER 17 02 03; Massa do elemento 0.331 kg; Volume 0.000552 m3

**mt36tie010fd** m Tubo de PVC, série B
Dados técnicos: Custo energético 76.841 MJ; Emissão de CO2 7.787 kg; Código LER 17 02 03; Massa do elemento 1.61 kg; Volume 0.002683 m3
Resíduos:
- embalagem: re170201 Madeira. (componente de resíduo); rendimento 0.04 kg; Código LER 17 02 01; Massa do elemento 1 kg; Volume 0.000909 m3
- embalagem: re170203 Plástico. (componente de resíduo); rendimento 0.001 kg; Código LER 17 02 03; Massa do elemento 1 kg; Volume 0.001667 m3

**mt36bsj010ga** Ud Sifão de pavimento de PVC
Dados técnicos: Custo energético 46.812 MJ; Emissão de CO2 5.641 kg
Resíduos:
- embalagem: re150101 Embalagens de papel e cartão. (componente de resíduo); rendimento 0.036 kg; Código LER 15 01 01; Massa do elemento 1 kg; Volume 0.001333 m3

**mt36bop012a** Ud União de dilatação de polipropileno para prolongamento de sifão de pavimento
Dados técnicos: Custo energético 4.015 MJ; Emissão de CO2 0.155 kg; Código LER 17 02 03; Massa do elemento 0.043 kg; Volume 0.000072 m3
Resíduos:
- embalagem: re150101 Embalagens de papel e cartão; rendimento 0.035 kg

**mt36bop012b** Ud União de dilatação de polipropileno para prolongamento de sifão de pavimento
Dados técnicos: Custo energético 8.104 MJ; Emissão de CO2 0.283 kg; Código LER 17 02 03; Massa do elemento 0.087 kg; Volume 0.000145 m3
Resíduos:
- embalagem: re150101 Embalagens de papel e cartão; rendimento 0.035 kg

**mt36tip010ba** m Tubo de polipropileno
Dados técnicos: Custo energético 30.760 MJ; Emissão de CO2 0.963 kg; Código LER 17 02 03; Massa do elemento 0.331 kg; Volume 0.000552 m3
