# Rede de ramais de descarga para utilizações complementares

- Propriedade do ficheiro: CYPE Ingenieros S.A.
- Formato: FIEBDC-3/2016
- Programa: Generador de precios de la construcción. CYPE Ingenieros, S.A.
- Data: 17/05/2024
- Moeda: EUR
- Custos indirectos: 3 %
- IVA: 23 %

## I Instalações

### IS Drenagem de águas

#### ISD Ramais de descarga

**ISD024** Ud Rede de ramais de descarga para utilizações complementares.
Rede de ramais de descarga com resistência ao fogo, para utilizações complementares com capacidade para: tanque de lavar roupa, executada com tubo de PVC, multicamada para a rede de drenagem que liga os aparelhos com o sifão de pavimento e com o tubo de queda, com os diâmetros necessários para cada ponto de serviço, e sifão de pavimento de PVC, modelo S-153 "JIMTEN", de 110 mm de diâmetro, com tampa cega de aço inoxidável. Incluindo líquido de limpeza, adesivo para tubos e acessórios de PVC, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tiq010cc | m | Tubo multicamada de PVC, segundo NP EN 1453-1, resistente ao fogo (reacção ao fogo classe B-s1, d0 segundo NP EN 13501-1), de 50 mm de diâmetro e 3 mm de espessura, cor cinzento RAL 7037, 5 m de comprimento nominal, junta colada, com o preço incrementado em 10% relativamente a acessórios e peças especiais. (material) | 1.32 | 5.02 | 6.626 |
| mt36tiq012a | l | Líquido de limpeza para colagem com adesivo de tubos e acessórios de PVC. (material) | 0.083 | 36.66 | 3.043 |
| mt36tiq013a | kg | Cola para tubos e acessórios de PVC. (material) | 0.041 | 46.72 | 1.916 |
| mt36tie010fd | m | Tubo de PVC, série B, de 110 mm de diâmetro e 3,2 mm de espessura, com extremo abocardado, segundo NP EN 1329-1, com o preço incrementado em 15% relativamente a acessórios e peças especiais. (material) | 0.7 | 6.14 | 4.298 |
| mt36bsj010ga | Ud | Sifão de pavimento de PVC, modelo S-153 "JIMTEN", de 110 mm de diâmetro, com cinco entradas de 40 mm de diâmetro e uma saída de 50 mm de diâmetro, com tampa cega de aço inoxidável. (material) | 1 | 19.06 | 19.060 |
| mt36tiq010ca | m | Tubo multicamada de PVC, segundo NP EN 1453-1, resistente ao fogo (reacção ao fogo classe B-s1, d0 segundo NP EN 13501-1), de 50 mm de diâmetro e 3 mm de espessura, cor cinzento RAL 7037, 5 m de comprimento nominal, junta colada. (material) | 1 | 4.57 | 4.570 |
| mo008 | h | Oficial de 1ª canalizador. (mão de obra) | 2.05 | 23.31 | 47.786 |
| mo107 | h | Ajudante de canalizador. (mão de obra) | 1.025 | 22.09 | 22.642 |
| % | % | Custos directos complementares | 2 % | 109.941 | 2.199 |
|  |  | Custos directos |  |  | 112.140 |

Resíduos:
- colocação: mt36tiq010cc; factor de resíduo 0.0794955
- colocação: mt36tiq012a Líquido de limpeza para colagem com adesivo de tubos e acessórios de PVC; factor de resíduo 0.0275
- colocação: mt36tie010fd; factor de resíduo 0.078418
- colocação: mt36tiq010ca; factor de resíduo 0.0799348

## Recursos

**mt36tiq010cc** m Tubo multicamada de PVC
Dados técnicos: Custo energético 34.763 MJ; Emissão de CO2 3.151 kg; Código LER 17 02 03; Massa do elemento 0.66 kg; Volume 0.0011 m3
Resíduos:
- embalagem: re170201 Madeira. (componente de resíduo); rendimento 0.04 kg; Código LER 17 02 01; Massa do elemento 1 kg; Volume 0.000909 m3
- embalagem: re170203 Plástico. (componente de resíduo); rendimento 0.001 kg; Código LER 17 02 03; Massa do elemento 1 kg; Volume 0.001667 m3

**mt36tiq012a** l Líquido de limpeza para colagem com adesivo de tubos e acessórios de PVC
Dados técnicos: Custo energético 3.819 MJ; Emissão de CO2 0.202 kg; Código LER 20 01 30; Massa do elemento 1 kg; Volume 0.001 m3
Resíduos:
- embalagem: re170203 Plástico; rendimento 0.032 kg

**mt36tie010fd** m Tubo de PVC, série B
Dados técnicos: Custo energético 76.841 MJ; Emissão de CO2 7.787 kg; Código LER 17 02 03; Massa do elemento 1.61 kg; Volume 0.002683 m3
Resíduos:
- embalagem: re170201 Madeira; rendimento 0.04 kg
- embalagem: re170203 Plástico; rendimento 0.001 kg

**mt36bsj010ga** Ud Sifão de pavimento de PVC
Dados técnicos: Custo energético 46.812 MJ; Emissão de CO2 5.641 kg
Resíduos:
- embalagem: re150101 Embalagens de papel e cartão. (componente de resíduo); rendimento 0.036 kg; Código LER 15 01 01; Massa do elemento 1 kg; Volume 0.001333 m3

**mt36tiq010ca** m Tubo multicamada de PVC
Dados técnicos: Custo energético 34.762 MJ; Emissão de CO2 3.151 kg; Código LER 17 02 03; Massa do elemento 0.66 kg; Volume 0.0011 m3
Resíduos:
- embalagem: re170201 Madeira; rendimento 0.04 kg
- embalagem: re170203 Plástico; rendimento 0.001 kg
