# Tubagem para ramal de introdução de água potável, enterrada

- Propriedade do ficheiro: CYPE INGENIEROS, S.A.
- Formato: FIEBDC-3/2002
- Moeda: EUR
- Custos indirectos: 3.00 %
- IVA: 23.00 %

## I Instalações

### IF Abastecimento de água

#### IFB Ramais de introdução

**IFB006** m Tubagem para ramal de introdução de água potável, enterrada.
Tubagem para ramal de introdução de água potável, enterrada, formada por tubo multicamada de polipropileno copolímero random resistente à temperatura/polipropileno copolímero random resistente à temperatura com fibra de vidro/polipropileno copolímero random resistente à temperatura (PP-RCT/PP-RCT com fibra de vidro/PP-RCT), série 4, de 50 mm de diâmetro exterior e 5,6 mm de espessura, colocado sobre leito de areia de 10 cm de espessura, no fundo da vala previamente escavada, devidamente compactada e nivelada através de equipamento manual com apiloador (saltitão) de condução manual, enchimento lateral compactando até metade do diâmetro do tubo e posterior enchimento com a mesma areia até 10 cm por cima da geratriz superior do tubo. Inclusive acessórios e peças especiais.
Critérios considerados na determinação do preço da unidade de obra: O preço não inclui a escavação nem o enchimento do tardoz.
Inclui: Marcação. Eliminação das terras soltas do fundo da escavação. Descarga da areia no fundo da vala. Colocação da tubagem. Execução do enchimento envolvente. Realização de ensaios.
Critério de medição de projecto: Comprimento medido segundo documentação gráfica de Projecto.
Critério de medição de obra: Medir-se-á o comprimento realmente executado segundo especificações de Projecto.

| Código | Un | Descrição | Rendimento | Preço | Importância |
|---|---|---|---|---|---|
| mt01ara010a | m³ | Areia com granulometria de 0 a 5 mm de diâmetro, limpa. (material) | 0.098 | 14.30 | 1.40 |
| mt37toa119eg | m | Tubo multicamada de polipropileno copolímero random resistente à temperatura/polipropileno copolímero random resistente à temperatura com fibra de vidro/polipropileno copolímero random resistente à temperatura (PP-RCT/PP-RCT com fibra de vidro/PP-RCT), série 4, de 50 mm de diâmetro exterior e 5,6 mm de espessura, segundo NP EN ISO 15874-2, com o preço incrementado em 30% relativamente a acessórios e peças especiais. (material) | 1.000 | 11.16 | 11.16 |
| mo020 | h | Oficial de 1ª construção. (mão de obra) | 0.024 | 22.68 | 0.54 |
| mo113 | h | Operário não qualificado construção. (mão de obra) | 0.024 | 21.45 | 0.51 |
| mo008 | h | Oficial de 1ª canalizador. (mão de obra) | 0.080 | 23.31 | 1.86 |
| mo107 | h | Ajudante de canalizador. (mão de obra) | 0.080 | 22.09 | 1.77 |
| % | % | Custos directos complementares | 2 % | 17.24 | 0.34 |
|  |  | Custos directos |  |  | 17.58 |
