# Instalação interior para casa de banho

- Propriedade do ficheiro: CYPE INGENIEROS, S.A.
- Formato: FIEBDC-3/2002
- Moeda: EUR
- Custos indirectos: 3.00 %
- IVA: 23.00 %

## I Instalações

### IF Abastecimento de água

#### IFI Instalação interior

**IFI011** Ud Instalação interior para casa de banho.
Instalação interior de abastecimento de água para casa de banho com capacidade para: sanita, lavatório simples, chuveiro, banheira, bidé, realizada com tubo de aço galvanizado estirado sem soldadura, para a rede de água fria e quente que liga o ramal de distribuição individual ou um dos seus ramais de alimentação com cada um dos aparelhos sanitários, com os diâmetros necessários para cada ponto de serviço. Inclusive válvulas de seccionamento para o corte do abastecimento de água, de assentamento plano, em montagem encastrada, material auxiliar para montagem e fixação, ramal de distribuição individual, protecção contra a corrosão por agentes externos, através de tubo nervurado de PP, acessórios de ramais.
Critérios considerados na determinação do preço da unidade de obra: O preço não inclui os trabalhos auxiliares de pedreiro para instalações.
Inclui: Marcação. Colocação da protecção das tubagens. Colocação e fixação de tubagens e válvulas. Realização de ensaios.
Critério de medição de projecto: Número de unidades previstas, segundo documentação gráfica de Projecto.
Critério de medição de obra: Medir-se-á o número de unidades realmente executadas segundo especificações de Projecto.

| Código | Un | Descrição | Rendimento | Preço | Importância |
|---|---|---|---|---|---|
| mt08tag400b | Ud | Material auxiliar para montagem e fixação das tubagens de aço galvanizado, de 1/2" DN 15 mm. (material) | 18.900 | 0.39 | 7.37 |
| mt08tag015bg | m | Tubo de aço galvanizado estirado sem soldadura, série M, de 1/2" DN 15 mm de diâmetro e 2,6 mm de espessura, segundo NP EN 10255, com o preço incrementado em 30% relativamente a acessórios e peças especiais. (material) | 18.900 | 10.01 | 189.19 |
| mt37wwt010d | m | Tubo flexível corrugado de polipropileno, de 19 mm de diâmetro, temperatura de trabalho até 100°C, para sinalização e protecção mecânica e contra os agentes externos como gesso, cimento, cal, etc., das tubagens de água fria e A.Q.S. (material) | 19.845 | 0.54 | 10.72 |
| mt08tag400c | Ud | Material auxiliar para montagem e fixação das tubagens de aço galvanizado, de 3/4" DN 20 mm. (material) | 5.400 | 0.47 | 2.54 |
| mt08tag015cg | m | Tubo de aço galvanizado estirado sem soldadura, série M, de 3/4" DN 20 mm de diâmetro e 2,6 mm de espessura, segundo NP EN 10255, com o preço incrementado em 30% relativamente a acessórios e peças especiais. (material) | 5.400 | 12.32 | 66.53 |
| mt37wwt010e | m | Tubo flexível corrugado de polipropileno, de 23 mm de diâmetro, temperatura de trabalho até 100°C, para sinalização e protecção mecânica e contra os agentes externos como gesso, cimento, cal, etc., das tubagens de água fria e A.Q.S. (material) | 5.670 | 0.68 | 3.86 |
| mt08tag400d | Ud | Material auxiliar para montagem e fixação das tubagens de aço galvanizado, de 1" DN 25 mm. (material) | 17.000 | 0.65 | 11.05 |
| mt08tag015dg | m | Tubo de aço galvanizado estirado sem soldadura, série M, de 1" DN 25 mm de diâmetro e 3,2 mm de espessura, segundo NP EN 10255, com o preço incrementado em 30% relativamente a acessórios e peças especiais. (material) | 17.000 | 16.84 | 286.28 |
| mt37wwt010f | m | Tubo flexível corrugado de polipropileno, de 29 mm de diâmetro, temperatura de trabalho até 100°C, para sinalização e protecção mecânica e contra os agentes externos como gesso, cimento, cal, etc., das tubagens de água fria e A.Q.S. (material) | 17.850 | 1.08 | 19.28 |
| mt37sva010b | Ud | Válvula de seccionamento para encastrar, de assento plano, de 1" de diâmetro, qualidade básica. (material) | 2.000 | 15.23 | 30.46 |
| op00ato010 |  | Aparafusadora. | 1.000 | 0.00 | 0.00 |
| op00mar010 |  | Martelo. | 1.000 | 0.00 | 0.00 |
| op00tal010 |  | Berbequim. | 1.000 | 0.00 | 0.00 |
| op00ros010 |  | Roscadora de tubos. | 1.000 | 0.00 | 0.00 |
| mo008 | h | Oficial de 1ª canalizador. (mão de obra) | 10.325 | 23.31 | 240.68 |
| mo107 | h | Ajudante de canalizador. (mão de obra) | 10.325 | 22.09 | 228.08 |
| % | % | Custos directos complementares | 2 % | 1096.04 | 21.92 |
|  |  | Custos directos |  |  | 1117.96 |
